# KHGD - Kinderhaus Großmehring-Demling
Angebotsaufforderung (GAEB 90, DA83)
DV-Nummer: 240942
Währung: EUR
Auftraggeber: Gemeinde Großmehring, Marienplatz 10, 85098 Großmehring,

## LV-Elektroinstallation
Datum: 15.04.26
EP-Anteile: Lohn; Material; Gerät; Sonstiges

*Hinweis*
Zusätzliche technische Vertragsbedingungen
Stand 04/2026

Ausführung

Allgemeine Ausführungsbedingungen
Die Anordnung der Anlagenteile ist so zu wählen, dass
die Zugänglichkeit zu den bedienbaren
Anlagenteilen, eine leichte gefahrlose Bedienbarkeit,
sowie Reparatur gewährleistet ist. Die vom
AG angegeben Anordnungen und Räumlichkeiten sind vor
Beginn der Ausführung durch den AN
zu prüfen.

Sofern nicht anders angegeben, ist bei jeder Position,
Lieferung frei Verwendungsstelle,
Montage, Programmierung und Inbetriebnahme enthalten.

Organisation / Baustellenbetrieb
Der Auftragnehmer hat sich vom Baufortschritt
fortlaufend zu unterrichten, damit er seine
Leistung unverzüglich nach Fertigstellung der
erforderlichen Vorleistung anderer am Bau
Beteiligter erbringen kann. Bauwasser und Baustrom
werden vom AG zentral zur Verfügung
gestellt. Anschlussleitungen ab der Hauptverteilung
bis zum Montageort sind durch den AN
selbst zu erstellen. Lager- und Werkplätze stehen nur
beschränkt zur Verfügung. Für Verschluss
und Sicherung ist selbst Sorge zu tragen.
Einsatzmeldungen mit Arbeitsberichten bzw.
Bautagebuch sind wöchentlich bei der Fachbauleitung /
Objektüberwachung abzugeben.
Ausführungspläne

Wenn im LV nicht anders vermerkt, wird das Anfertigen
der Ausführungspläne vom AG
vorgenommen. Diese Pläne werden in einfacher
Ausfertigung in Papier, sowie digital zur
Verfügung gestellt. Pflicht des Auftragnehmers ist es,
die übergebenen Pläne auf Maßhaltigkeit
und auf Übereinstimmung mit anderen Plänen zu prüfen.
Treten dabei irgendwelche Differenzen
auf, sind diese vor Arbeitsbeginn schriftlich
mitzuteilen.

Korrosionsschutz
Alle gelieferten Stahlteile müssen, soweit im LV nicht
anders vermerkt und sie nicht
feuerverzinkt oder anderweitig gegen Korrosion
geschützt sind, nach DIN 18369 mindestens mit
Entrostungsgrad 1 behandelt sein.

Brandschutz am Bau
Bei brandgefährlichen Arbeiten wie Schweiß- und
Flexarbeiten hat der Auftragnehmer vor
Beginn der Arbeiten bei der Objektüberwachung des
Auftraggebers einen Freigabeschein
einzuholen. Die vom Auftragnehmer zu benennende
Brandschutzwache hat während der
Ausführung der Arbeiten den Freigabeschein mit sich zu
führen und auf Wunsch der
Objektüberwachung bzw. des Brandschutzbeauftragten zur
Prüfung auszuhändigen. Der
Auftragnehmer hat den Freigabeschein bis zur Abnahme
der Arbeiten aufzubewahren. Die
Brandschutzwache hat, sofern im Freigabeschein nichts
Abweichendes bestimmt ist, vor Beginn
der Arbeiten sicher zu stellen,
dass am Arbeitsplatz ausreichende
Feuerlöschvorrichtungen vorhanden sind
sich über die Möglichkeiten zur Alarmierung der
Feuerwehr zu informieren
den Gefahrenbereich auf das Vorhandensein
brandgefährlicher Stoffe, insbesondere nach
DIN  41202 Teil 1, Gefahrstoffe, im Brandfall stark
rauchende Stoffe und Klebematerialien
zu  kontrollieren
Gegenstände die nicht unbedingt am Arbeitsplatz
benötigt werden, insbesondere
Verpackungen sowie leere oder Reserve-Druckflaschen,
umgehend aus dem
Gefahrenbereich zu entfernen
brennbare Stoffe, welche nicht entfernt werden können,
mit nichtbrennbaren Planen
abzudecken
im Gefahrenbereich besonders auf freie oder mit
Dämmstoffen gefüllte Hohlräume, Fugen,
Öffnungen

Kennzeichnungen
Alle Kennzeichnungen von Anlagenteilen sind vor der
Ausführung mit der Fachbauleitung
abzustimmen und vor der Abnahme anzubringen.

Einrichtungen der Gebäudeleittechnik u. Bussysteme
Bei sämtlichen Komponenten der Gebäudeleittechnik und
der Bussysteme sind die vollständige
Inbetriebnahme einschließlich Parametrierung und
Programmierung in die Einheitspreise mit
einzukalkulieren. Programmierbare Systeme sind jeweils
mit dem aktuellstem Software- bzw.
Firmwarestand zu übergeben.

Leitungen und Installationsgeräte
Bei der Anordnung ist darauf zu achten, dass
Vorschriften bezüglich des Brand- bzw.
Schallschutzes eingehalten werden.
Die Leitungsverlegung auf Rohfußböden und in
Zwischendecken ist mit den anderen
Gewerken abzustimmen.
Bei der Leitungsverlegung in abgehängten Decken ist
auf eine ordnungsgemäße Befestigung
unter Einhaltung der maximalen Befestigungsabstände
einzuhalten.
Bei allen Installationsgeräten, aus einem
Schalterprogramm, sind immer die notwendigen
Zentralplatten, Zwischenrahmen und Rahmen in den
Einheitspreisen der Installationsgeräte
enthalten
Alle Installationsgeräte und sonstige elektrische
Betriebsmittel sind betriebsfertig montiert
und komplett angeschlossen anzubieten.
Bei Leuchtenanschlüssen ist nur eine Leitung je
Anschluss erlaubt. Ein Weiterschleifen zu
anderen Leuchten wird nur nach vorheriger Vereinbarung
akzeptiert.

Bauschutt
Verkehrswege auf der Baustelle sind mehrmals täglich
von anfallendem Bauschutt zu reinigen.
Sonstiger Schutt und Abfall ist täglich nach dem
Beenden der Arbeiten zu beseitigen. Kommt
der Auftragnehmer seiner Verpflichtung nicht nach, ist
die Objektüberwachung berechtigt, die
Säuberung vornehmen zu lassen und die entsprechenden
Kosten vom Vergütungsanspruch des
verursachenden AN abzuziehen.

Montagehöhen und Meterriss
Aufgrund ggf. unterschiedlicher Bestandshöhenlage wird
bauseits je Bauteil und Geschoss ein
Höhenriss (kein Meterriss) zur Verfügung gestellt und
muss für die eigenen Leistungen
übernommen werden. Alle weiteren Übertragungen des
Höhenriss auf die für den AN
benötigten Montagpositionen sind durch den AN
eigenverantwortlich durchzuführen.

Ende der zusätzlichen technischen Vertragsbedingungen

*Hinweis*
Vorbemerkungen
Für oben aufgeführte Baumaßnahme wird nachstehende
Baustellenordnung vereinbart. Diese soll einen
störungsfreien Bauablauf
ermöglichen und wesentlich zu Sicherheit und
Gesundheitsschutz der
Beschäftigten und sonstiger Personen beitragen. Sie
enthält Regelungen
zur Organisation, Koordination und Überwachung des
sicheren
Baustellenbetriebes und umfasst Maßgaben zur
Arbeitssicherheit, die
insbesondere die Zusammenarbeit aller am Bau
Beteiligten betreffen.
Jeder Auftragnehmer hat sein Personal über den Inhalt
der
Baustellenordnung zu unterrichten; ihre Einhaltung ist
Teil der
Vertragserfüllung. Seit dem 1. Juli 1998 gilt die
Baustellenverordnung
vom 10. Juni 1998;  sie dient der wesentlichen
Verbesserung von
Sicherheit und Gesundheitschutz der Beschäftigten auf
Baustellen. Die
Verordnung verpflichtet den Bauherrn, bereits bei der
Planung der
Ausführung der Bauarbeiten, insbesondere bei der
Einteilung der
Arbeiten, die gleichzeitig oder nacheinander
durchgeführt werden, und bei
der Bemessung der Ausführungszeiten für diese Arbeiten
die allgemeinen
Grundsätze des Arbeitsschutzgesetzes zum Schutz
Beschäftigter und
sonstiger Personen einzuhalten. Für die
durchzuführende Baumaßnahme
ist ein Sicherheits- und Gesundheitsschutzplan
(SiGePlan) erstellt
worden, der von allen Gewerken auf dieser Baustelle
einzuhalten ist; der
SiGePlan lässt die auf der Baustelle anzuwendenden
Arbeitsschutzbestimmungen erkennen und enthält
Maßnahmen für
besonders gefährliche Arbeiten im Sinne der
Baustellenverordnung, die
von den betroffenen AN durchzuführen sind. Der
SiGePlan ist als
Bestandteil jedes Bauvertrages von jedem Arbeitgeber,
jedem
Unternehmer ohne Beschäftigte und jedem Arbeitgeber,
der selbst auf
der Baustelle tätig wird, zu berücksichtigen.
Auftragnehmer mit
Beschäftigten haben insbesondere die
Arbeitsschutzverpflichtungen
einzuhalten, die sich aus § 5 Baustellenverordnung
ergeben; Ihre
Verantwortlichkeiten insbesondere aufgrund des
Arbeitsschutzgesetzes,
der Bayerischen Bauordnung und der
Unfallverhütungsvorschrift
"Allgemeine Vorschriften" für eine ständig sichere
Arbeit sowie
Zusammenarbeit untereinander wird durch die Maßnahmen
des Bauherrn
nicht berührt.

*Hinweis*
Koordination und Überwachung der Arbeitssicherheit
Der Bauherr setzt einen Koordinator ein, der während
der Ausführung des
Bauvorhabens entsprechend § 3 Abs. 3 Baustellenordnung
gegenüber
allen am Bau Beteiligten tätig wird; bei Gefahr in
Verzug gilt dies auch
gegenüber Beschäftigten. Jeder AN hat dem Koordinator
vor Beginn der
Arbeiten seine Arbeitsverfahren, sowie die
vorgesehenen Maßnahmen
zur Sicherheit und zum Gesundheitsschutz seiner auf
der Baustelle
Beschäftigten bekannt zu geben; dies gilt auch für
evtl. erforderliche
Abweichungen von der Festlegungen des SiGePlanes. Der
AN legt dem
Koordinator die betriebsinterne
Arbeitssicherheitsorganisation sowie die
Festlegungen für eine arbeitssichere Abwicklung seiner
vertraglich
übernommenen Bauarbeiten dar und benennt den für die
Baustelle nach
§ 4 Unfallverhütungsvorschrift "Bauarbeiten"
zuständigen
Aufsichtsführenden. Der Koordinator ist vom Bauherrn
mit einem
Besichtigungs- und Prüfrecht gegenüber seinen
Auftragnehmern
bezüglich Ihrer Arbeitsstellen und Arbeitsverhältnisse
ausgestattet und
hat darauf zu achten, dass die Arbeitgeber und
Unternehmer ohne
Beschäftigte ihre Arbeitsschutzverpflichtungen
einhalten.

Berichterstattung
Der Auftragnehmer hat dem Bauherrn in geeigneter Form
über den
Personaleinsatz, den Geräteeinsatz, die
Materiallieferungen, die
Arbeitsleistungen, den Arbeitsfortschritt und über
besondere
Vorkommnisse zu berichten. Dem Koordinator sind alle
Unfälle,
Erste-Hilfe-Fälle und Schadensfälle unverzüglich
mitzuteilen.

Personal
Das Personal des AN muss für die ihm übertragene
Arbeit geeignet und
in Sicherheit und Gesundheitsschutz unterwiesen sein,
Personen, die
gegen Arbeitsschutz- und Unfallverhütungsvorschriften
verstoßen oder
den Anweisungen des Bauherrn oder seiner Beauftragten
nicht Folge
leisten, sind abzuberufen und zu ersetzen.

*Hinweis*
Baustelleneinrichtung, Baustellenverkehr
Der AN hat seine Baustelle auf den vom Bauherrn
zugewiesenen Flächen
einzurichten. Er darf die Baustelle nur durch
gekennzeichnete Zugänge
betreten und verlassen. Private PKW können nur auf den
dafür
vorgesehenen öffentlichen Parkflächen abgestellt
werden. Ausnahmen
sind mit dem Koordinator zu vereinbaren. Zufahrtswege
für Feuerwehr-,
Rettungs-, Polizei und sonstige Hilfsfahrzeuge sind
freizuhalten.
Materialien, Maschinen und Geräte sind dem
Arbeitsfortschritt
entsprechend auf die Baustelle zu bringen.
Anlieferungsart, Standort
sowie Auf- und Abladearbeiten sind ggf. mit dem
Koordinator
abzustimmen. Der AN hat die für ihn angelieferten
Materialien sicher zu
lagern. Nach Abschluss der Arbeiten ist die Baustelle
unverzüglich zu
räumen.

Unterkünfte und Sozialanlagen
Der Bauherr stellt Flächen für die Einrichtung von
nach der
Arbeitsstättenverordnung erforderlichen Tages
Unterkünfte,
Waschräume, Toiletten und sonstigen Einrichtungen zur
Verfügung.
Wasserversorgung und Entsorgungsmöglichkeiten sind
vorhanden.

Winterfeste Arbeitsplätze
Der AN hat die Forderungen der Winterbauverordnung
einzuhalten

Erste-Hilfe Maßnahmen
Maßnahmen zur Ersten-Hilfe hat jeder AN nach der
Arbeitsstättenverordnung oder der BGV A1, ehemals
Unfallverhütungsvorschrift "Erste Hilfe" (BGV A1)
selbst zu treffen.

Baustromversorgung, Baustellenbeleuchtung
Die Baustromversorgung, den Betrieb elektrischer
Anlagen und Geräte
sowie die Beleuchtung der Arbeitsplätze hat jeder AN
entsprechend der
vorhandenen Anschlussmöglichkeit nach BGV A3
"Elektrische Anlagen
und Betriebsmittel" und BGI 608 (Regeln für Sicherheit
und
Gesundheitsschutz bei Auswahl und Betrieb elektrischer
Anlagen und
Betrieb elektrischer Anlagen und Betriebsmitteln auf
Baustellen)
vorzunehmen. Eine Allgemeinbeleuchtung ist auf der
Baustelle vorhanden
bzw. wird beim Gewerk Baumeisterarbeiten
berücksichtigt.

Alkoholmissbrauch
Der Auftragnehmer hat Personen bei denen der
begründete Verdacht auf
Alkoholeinfluss besteht, unverzüglich von der
Baustelle zu entfernen. Der
Bauherr behält sich vor, solchen Personen
Baustellenverbot zu erteilen.

*Hinweis*
Vorschriften, Fachkräfte
Die einschlägigen Arbeitsschutz- und
Unfallverhütungsvorschriften sind
auf der Baustelle vorzuhalten. Für eine regelmäßige
Unterweisung des
Personals ist zu sorgen. Die Verpflichtung des AN
bezüglich des
Einsatzes von Sicherheitsfachkräften und
Sicherheitsbeauftragten wird
durch die Baustellenordnung nicht berührt. Der AN hat
der
Projektleitung/Ausführung des Bauherr Name und
Anschrift des
jeweiligen Aufsichtsführenden und der
Sicherheitsfachkraft mitzuteilen.

Arbeitsmedizinische Vorsorge
Der AN hat dafür zu sorgen, dass in Bereichen, in
denen Arbeiten mit
gesundheitsgefährdenden Einwirkungen bestehen nur
Personal
eingesetzt wird, das dazu geeignet ist, durch
arbeitsmedizinische
Vorsorgeuntersuchungen überwacht wird sowie notwendige
persönliche
Schutzausrüstung benutzt. Entsprechende Nachweise sind
dem
Koordinator unaufgefordert vorzulegen.

Montagearbeiten
Der AN hat für Montagearbeiten eine schriftliche
Montageanweisung zu
erstellen, die alle erforderlichen
sicherheitstechnischen Angaben enthält.
Insbesondere sind darin die Zwischenlagerungen sowie
Transport-und
Montagezustände zu beschreiben. Ferner müssen die
Maßnahmen zur
Erstellung von sicheren Arbeitsplätzen und Zugängen
genannt, sowie die
zugehörigen Übersichtszeichnungen enthalten sein. Erst
nach
Überprüfung der Montageanweisung durch den Koordinator
kann mit den
Montagearbeiten begonnen werden.

Hochgelegene Arbeitsplätze und Verkehrswege
Der AN hat dafür zu sorgen, dass Arbeitsplätze und
Verkehrswege mit
mehr als 2 m Absturzhöhe erst benutzt werden, wenn die
Sicherheitseinrichtungen bzw. Maßnahmen gegen Absturz
vom
Aufsichtführenden überprüft worden sind.
Gefahrenbereiche unterhalb
hochgelegener Arbeitsplätze sind zu sichern oder
abzusperren

Elektrische Anlagen und Betriebsmittel
Wenn Arbeiten in der Nähe unter Spannung stehender
aktiver Teile
elektrischer Anlagen und Betriebsmittel erforderlich
werden und
Freischalten nicht möglich ist, sind besondere
Sicherheitsmaßnahmen
unter Beteiligung des Koordinators festzulegen.
Der AN darf eigene elektrische Anlagen und
Betriebsmittel nur von
zugeordneten Speisepunkten versorgen, die z. B. mit
einer Einrichtung
zum Trennen ausgerüstet sind. Alle elektrischen
Anlagen und
Betriebsmittel müssen den einschlägigen
elektrotechnischen Regeln
entsprechen und regelmäßig nachweislich auf ihren
ordnungsgemäßen
Zustand geprüft sein.

Baumaschinen, Geräte
Der AN darf nur solche Maschinen und Geräte auf die
Baustelle bringen,
die der Betriebssicherheitsverordnung (BetrSichV)
entsprechen und die
vorgeschriebenen Sicherheitsprüfungen (nach
AMBV/UW/BGV)
aufweisen. Die Prüfbescheinigungen sind dem
Koordinator vor dem
erstmaligen Einsatz vorzulegen. Der Standort von
ortsgebundenen
Maschinen wird von der Projektleitung/Bauüberwachung im
Einvernehmen mit dem Koordinator bestimmt.
Überschneiden sich die
Arbeitsbereiche von Geräten verschiedener
Auftragnehmer, werden
Arbeitsablauf und die Verständigung untereinander mit
dem Koordinator
festgelegt.

Gerüste
Der AN hat die Brauchbarkeit der von ihm eingesetzten
Arbeits-,
Schutz-und Traggerüste gemäß BGI 663 (ehem.
DIN4420-4422)
nachzuweisen und die Betriebssicherheit zu überwachen.
Jeder Benutzer
hat den ordnungsgemäßen Zustand zu prüfen und ihn zu
erhalten.
Veränderungen am Gerüst dürfen nur vom Gerüsterstell
er vorgenommen
werden.

Überwachungsbedürftige Anlagen
Anlagen, die unter die Verordnungen nach der
Betriebssicherheitsverordnung (BetrSichV) fallen
(Dampfkessel, Aufzüge,
Druckbehälter, Azethylenanlagen, elektrische Anlagen in
explosionsgefährdeten Räumen, Anlagen zur Lagerung,
Abfüllung und
Beförderung brennbarer Flüssigkeiten), dürfen nur nach
vorheriger
Rücksprache mit dem Koordinator eingerichtet und
betrieben werden. Der
AN hat für die vorgeschriebene Anzeigen, Erlaubnisse
und
Sachverständigenprüfungen sowie den sicheren Unterhalt
selbst zu
sorgen.

Gefahrstoffe
Der Umgang mit Gefahrstoffen (z.B. Strahlmittel,
Oberflächenbehandlungsmittel, Lösemittel)
einschließlich ihrer Lagerung
hat nach der Gefahrstoffverordnung zu erfolgen, und
ist u. a. nur zulässig,
wenn eine ausreichende Betriebsanweisung vorliegt und
ggf. der
Gewerbeaufsicht und der zuständigen
Berufgenossenschaft die Tätigkeit
angezeigt wurde.

Abbrucharbeiten
Die Abbruchmethode und die dafür erforderlichen
Sicherheitsmaßnahmen sind rechtzeitig festzulegen.
Dazu hat der
Auftragnehmer eine Abbruchanweisung zu erstellen und
dem Koordinator
unaufgefordert rechtzeitig vorzulegen, die für die
jeweilige Abbrucharbeit
den Maschinen- und Geräteeinsatz und die erforderlichen
Schutzmaßnahmen für die Beschäftigten enthält. In
jeder Abbruchphase
ist die Standsicherheit zu gewährleisten. Der AN hat
das Betreten von
Gefahrenbereiche auszuschließen. Für die Leitung und
Beaufsichtigung
der Arbeiten hat der AN eine Person mit der dafür
erforderlichen
besonderen Fachkunde einzusetzen (siehe auch Abschnitt
IV
Unfallverhütungsvorschriften "Bauarbeiten")

Persönliche Schutzausrüstung
Personen ohne Schutzhelm und Schutzschuhe haben keinen
Zutritt zur
Baustelle. Sind darüber hinaus weitere
Schutzausrüstungen erforderlich
(z.B. Augen- oder Gesichtsschutz, Gehörschutz,
Atemschutz,
Warnkleidung), hat der AN diese entsprechend
PSA-Benutzungsverordnung zur Verfügung zu stellen.
Personen ohne die
erforderlichen Schutzausrüstungen werden von der
Projektleitung/Ausführung bzw. dem Koordinator als
persönlich
ungeeignet der Baustelle verwiesen.

Brandschutz
Leicht entzündliche oder selbstentzündliche Stoffe
dürfen nur in Mengen
die für den Fortschritt der Arbeiten erforderlich
sind, am Arbeitsplatz
vorgehalten werden. An diesen Arbeitsstellen hat der
AN je nach
Brandgefährlichkeit geeignete Feuerlöscheinrichtung
bereitzustellen;
Nach Beendigung der Arbeiten sind Brandwachen zu
stellen. Brand
gefährdete Bereiche sind zu kennzeichnen;
erforderlichenfalls {siehe
Arbeitsstättenverordnung) ist ein Flucht- und
Rettungsplan aufzustellen.
Die Arbeitnehmer sind entsprechend zu unterweisen
(siehe § 12
Arbeitsschutzgesetz); die Maßnahmen sind mit den
anderen Gewerken
abzustimmen und dem Koordinator bekannt zu geben.

*Hinweis*
PROJEKTBESCHREIBUNG

Neubau einer Kindertagesstätte in Demling mit 2
Kindergarten-, 2 Krippen- und 2
Hortgruppen, Küche, Speise- und Mehrzweckraum

Objektbeschreibung

Die Gemeinde Großmehring beabsichtig, im Ortsteil
Demling auf dem Grundstück Fl. Nr. 2212,
2212/1, 2213, 2213/1, 2213/2, 2214, 2215 und 2214/1
der Gemarkung Demling ein Kinderhaus
(Kindertagesstätte mit Hort) neu zu errichten. Das
Grundstück ist zentral in Demling gelegen, ca.
150m nordwestlich des Kirchhofs mit dem Friedhof. Nach
Norden liegt ein neu erschlossenes
Wohnbaugebiet. Im Süden begrenzt der Kirchbauerweg das
trapezförmige Baufeld.

Die Zufahrt ist von Norden her über die Friedhofstraße
möglich.
Der Neubau wird als zweigeschossiger Holzbau in Form
von 3 Einzelhäusern mit Außenwänden
in Rahmenbauweise, tragenden Innenwänden und Decke
über EG aus Brettsperrholz,
Satteldächern und Flachdach über dem Eingangsbereich
geplant.
Die Erschließung des Gebäudes, getrennt nach Zugang
Kindertagesstätte und Hort, erfolgt an
der Ostseite über eine Stich (Fl. Nr. 2214/1) von der
Friedhofstraße her.
Im nordöstlichen Haus wird ein Aufzug zur
barrierefreien Anbindung des Obergeschosses
errichtet.

Im EG werden die beiden Kinderkrippengruppen mit
Nebenräumen und Sanitärbereich, sowie
Technikräume, die Küche, der Mehrzweck- und der
Speiseraum errichtet.
Im OG werden die Kindergartenräume mit Ruheräumen und
Sanitärbereich, die Personal- und
Hortgruppenräume mit Sanitärbereich vorgesehen. Im OG
werden  Loggien ausgebildet. An der
Nordseite im EG befindet sich die Anlieferung der
Küche mit eigenem überdachtem
Abstellbereich.
Das Gebäude wird in vorgenannter Holzbauweise
errichtet mit Aluminium-Industriefalzddeckung
der Steildächer und Photovoltaik-Anlage. Die
Überdachung des Hauptzugangsbereiches
zwischen den Einzelhäusern über EG erhält ein flach
geneigetes Foliendach mit Begrünung bzw.
begehbarer Dachterrasse.
Die Gründung erfolgt als Flachgründung auf
Bodenaustausch.
Ein Bodengrundgutachten ist erstellt worden. Demnach
liegt das Grundstück nicht im
Einflussbereich von Grundwasser.
Die öffentlich rechtlichen Genehmigungen liegen bei
Baubeginn vor. Die Baumaßnahme wird
öffentlich gefördert.

Allgemein:

Das Grundstück befindet sich am nördlichen Rand des
Ortszentrums von Demling und liegt
südlich an der Friedhofstraße.
Geländeform: Weitgehend eben, frei von Bewuchs. Der
Grundstückszuschnitt ist dem beiliegendem
Lageplan zu entnehmen.

Bodenverhältnisse:
Gemäß vorliegendem Bodengutachten stehen im Bereich
des geplanten Neubaus unter der Humusschicht
bindige Tonböden des Homogenbereich B1 in steifer
Konsistenz an. Ein Bodenaustausch von ca. 60cm unter
der Bodenplatte wird wegen der Frostempfindlichkeit
dennoch erforderlich.
Die Gründungssohle liegt außerhalb des
Einflussbereiches des Grundwassers, Aufgrund
vorgefundener
gering wasserdurchlässiger Schichten kann jedoch
niederschlagsbedingtes Stau- bzw. Schichtenwasser
nicht ausgeschlossen werden.

Kanal u. Versorgungsleitungen:
Das Baugrundstück ist nicht erschlossen. Kanal-,
Wasser- u. Stromversorgung müssen entsprechend
angepasst und erweitert werden.
Der Abwasserkanal befindet sich nördlich in der
Friedhofstraße

Abmessungen :  Länge Haus 1 (NW):  ca. 20,65 m
  Breite Haus 1 (NW):  ca. 14,15 m
  Traufe Haus 1 (NW): ca. 5,41 m
  First Haus 1 (NW): ca. 8.72 m
  Länge Verbindungsbau (Nord):  ca. 2,55 m
  Länge Haus 2 (NO):  ca. 15,65 m
  Breite Haus 2 (NO):  ca. 14,15 m
  Traufe Haus 2 (NO): ca. 5,41 m
  First Haus 2 (NO): ca. 8.72 m
  Länge Verbindungsbau (Ost):  ca. 6,50 m
  Länge Haus 3 (S):  ca. 20,65 m
  Breite Haus 3 (S):  ca. 14,15 m
  Traufe Haus 3 (S): ca. 5,41 m
  First Haus 3 (S): ca. 8.72 m

Kubatur und Flächen:  BRI gesamt:  ca.  7.036,00 m³
  NGF gesamt:  ca.  1.512,97 m²
  BGF gesamt:  ca.  1.846,18 m²

Im Wesentlichen sind folgende Maßnahmen geplant:

Erdarbeiten:  Bodenaustausch für die Plattengründung.

Tragwerk, Dach:  Holzrahmenbau mit Brettsperrholz
Zwischendecke und
vereinzelt tragenden Innenwänden aus Brettsperrholz.
Nicht
tragende Wände in Trockenbauweise. Nicht sichtbarer
Sparrendachtuhl mit hinterlüftetem Kaltdach und
Aluminiumn-Stehfalz Deckung, Neigung von 3° bis 25 °.
PV-Anlage auf den südlichen Dachhälften.

Darunter abgehängte Holzfaser-Akustikdecken, teilweise
glatte
 Gipskartondecken.
 Eingangsüberdachung aus Brettsperrholz mit
Gefälledämmung,

Folienabdichtung, Substratschüttung und Begrünung.
 Dachtreasse aus Brettsperrholz mit
 Gefälledämmung,Folienabdichtung und Plattenbelag.

Fassade:  Außenwände in Holzrahmenbauweise mit
hinterlüfteter
Holzfassade (Elementierung möglich).
 Fenster in Elementbauweise. vereinzelt Fenster hinter
der
Fassade versteckt bzw. mit Holzrasterkonstruktion
überdeckt.
Ein großteil der Verglasungen erhalten einen, in der
Fassade
integrierten, textilen Sonnenschutz bzw.
Sonnenschutzverglasung nach Angabe Bauphysik .

Gründung:  Stahlbetonbodenplatte mit
Aufzugsunterfahrt

Innenraum:  Abgehängte Holzfaser-Akustikdecke.
 Tragende Innenwände als Holzmassivwände überwiegend
mit
 Sichtanforderung, teilweise mit Gipskarton beplankt.
 Nichtragenden Innenwände aus Gipskarton.
 Schwimmender Estrich mit Fußbodenheizung.
 Trockenbauvorsatzschalen zur Schallregulierung.
 Fliesenarbeiten in den Sanitärräumen, homogene
Bodenbeläge
 in den Aufenthaltsbereichen.
 Malerarbeiten.
 Maßnahmen zur Erzielung des geforderten brandschutztechnischen Standards.

Haustechnik:  geregelte, zentrale Be- und Entlüftung,
  Luft-Wasser-Wärmepumpe als zentrale Energiequelle,
  Fußbodenheizung,
 Sanitär- und Elektroinstallation nach üblichem
Objektstandard
 für öffentliche Bauten. Beleuchtung LED

Baustellenbetrieb und Baustelleneinrichtung (siehe
beil. Baustelleneinrichtungsplan)
Fortsetzung der BVB gem. Pkt 10.15

Die allgemeine Baustellenerschließung und
Baustellenzufahrt erfolgt über die Friedhofstraße.
Auf der im BE-Plan gekennzeichneten Fläche haben nach
Abstimmung mit dem Bauherrn und
der Bauleitung die gesamte Baustelleneinrichtung sowie
alle Anlieferungen und Parkflächen
Platz zu finden. Weitere Flächen können nicht zur
Verfügung gestellt werden.
Alle Zufahrtswege sind permanent freizuhalten. Jeder
AN hat die Möglichkeit die
Baustelleneinrichtung und die Baustellenlagerung
direkt mit allen Beteiligten einvernehmlich zu
klären. Sie muss im Vorfeld mit der Bauleitung
abgesprochen und von ihr genehmigt werden.
Die Baustellenzugänge sind geschlossen zu halten, um
das Betreten der Baustelle durch
unbefugte Erwachsene und Kinder zu verhindern.
Alle nötigen Maßnahmen zur Vermeidung von Schmutz und
Lärm sind zu treffen. Diese werden
nicht separat vergütet und sind in die Einheitspreise
einzurechnen.
Die Baustelle ist täglich zu reinigen, Verschmutzungen
der Straßen sind am Tag der Entstehung
vollständig zu beseitgen.
Es wird besonders darauf hingewiesen, dass die
Durchfahrt durch die Friedhofstraße nicht
behindert werden darf und jederzeit freizuhalten ist.
Die Einholung der evtl. erforderlichen, öffentlichrechtlichen Genehmigungen mit allen daraus
entstehenden Unkosten und Gebühren, sowie die
vorschriftsmäßige Absicherung und
Beleuchtung der Baustelleneinrichtung ist Sache des
Unternehmers und mit den angebotenen
Einheitspreisen für die Baustelleneinrichtung
abgegolten.
Sämtliche Hebezeuge sind vom AN zu stellen und in die
Angebotspreise einzurechnen. Vom
Gewerk Bauhauptarbeiten wird bauseits ein Kran für die
Dauer der Rohbauzeit, sh.
Bauzeitenplan, gestellt. Hebezeiten sind vom AN
eigenverantwortlich mit dem Gewerk
Bauhauptarbeiten abzustimmen.

ZEITLICHE ABWICKLUNG DES BAUVORHABENS:
___________________________________________

  Beginn  Fertigstellung

Baubeginn:  KW  15/2026

BE / Erdarbeiten/ Kanal  KW 15/2026  18/2026

Bodenplatte / Aufzugsschacht: KW 19/2026  23/2026

Zimmererarbeiten, Montage: Rohbau KW  24/2026  37/2026

Spengler Dachdeckung:  KW 37/2026  44/2026

Dachterrasse / Gründach:  KW 45/2026  48/2026

Fenster / P-R-Fassade Montage: KW 35/2026  44/2026

Fassadenbekleidung:  KW 43/2026  11/2027

Innenausbau:  KW  35/2026  29/2027

UP-, TB und Roh-Installation KW  37/2026  03/2027

Fertiginstallation  KW 18/2027  26/2027

Außenanlagen  KW 18/2027  29/2027

Abnahme aller Leistungen KW  29/2027

Detaillierte Terminangabe für die Ausführung der
einzelnen Gewerke werden im  jeweiligen
Leistungsverzeichnis fixiert und im Werkvertrag
verbindlich festgelegt. Terminablauf siehe auch
beiliegender
Terminplan.
-------------------------------------------------------
-------------------------------------------------------
------------------------------------
voraussichtliche  Ausführungstermine:

Gewerk:  VE ... Haustechnik

Leistung:  Beginn:  Ende:

Rohinstallation  07.09.2026  22.01.2027
Fertiginstallation  03.05.2027  02.07.2027

### Bereich 01 Elektroinstallation

#### Abschnitt 01.01 Allgemein

**01.01.0001 Baustelleneinrichtung**
Baustelleneinrichtung/ -räumung
Geräte, Container, Werkzeuge und sonstige
Betriebsmittel, die zur
Durchführung der Arbeiten erforderlich sind, auf die
Baustelle bringen und
aufbauen. Vorhaltekosten der Baustelleneinrichtung
sowie der benötigten
Maschinen sind in dieser Position einzurechnen. Nach
Abschluss der
Arbeiten sind alle Geräte, Werkzeuge und sonstige
Betriebsmittel und
Werkstoffreste wieder abzubauen bzw. abzufahren/zu
entsorgen. Die in
Anspruch genommenen Flächen sind sauber zu
hinterlassen.
Menge: 1,000 psch

**01.01.0002 Montage- und Werkstattplanung Elektro**
Erstellung der Montage- und Werkstattplanung durch den
AN
Vorlage der M&W-Planung bei der Fachbauleitung zur
Prüfung und Freigabe
gemäß nachstehender Beschreibung.

Der - AN - erstellt Montage- und Werkstattpläne der
jeweiligen zu
errichtenden und/oder erweiterten Anlagen und übergibt
diese in digitaler
Form.

Sollte an anderer Stelle nichts anderes vermerkt oder
beschrieben sein
bestehen diese Unterlagen im wesentlichen aus
nachstehenden Teilen:

- aktualisierten Grundrissplänen als
Installationspläne mit allen Anlagen-
bzw. gewerkerelevanten Eintragungen wie z.B. Standorte
der Zentralen
Montageorte und Lage der Verteiler, Klemmstellen und
Endgeräten
Schnittstellenverknüpfungen mit anderen Gewerken usw.
- Ansichten Verteiler; Aufbauszeichnungen
- Montagepläne Trassen
- Strangschemen, Detailpläne und Skizzen mit allen
anlagenspezifischen
Angaben

 über:
- Ausbaustand der jeweiligen Anlage
- Belegung und Bestückung der Zentrale
- Verteilerbelegungen einschließlich der
erforderlichen Rangierlisten
- Sachverständige, behördliche und/oder
versicherungstechnische
Prüfungsvermerke falls erforderlich (z.B. BMA; RWA;)

Zur Erstellung werden über die Fachbauleitung die
Ausführungspläne zur
Verfügung gestellt.
Menge: 1,000 St

**01.01.0003 Anmeldungen u. Genehmigungen**
Durchführen aller Anmeldungen für
Starkstromhausanschluss,
Zähleranmeldungen, Telefon-Hausanschluss usw. inkl.
Erstellen aller
notwendigen Unterlagen und Koordination des eigenen
Gewerks mit der
Ausführung dieser Anschlüsse
Menge: 1,000 St

**01.01.0004 Prüfung der Anlage**
Erstprüfung nach DIN VDE 0100 Teil 600

Prüfungen:
- Besichtigen
- Erproben und Messen.
- der Durchgängigkeit der Schutzleiter
- des Hauptpotentialausgleichs
- des zusätzlichen Potentialausgleichs
- des Isolationswiderstandes
- der Schleifenimpedanz
- der Fehlerstrom-Schutzeinrichtung

Prüfung der Drehrichtung von Drehstromsteckdosen.

Nach der Inbetriebnahme und Prüfung ist ein
Prüfprotokoll zu fertigen und
bei Abnahme der Leistungen zu übergeben.
Menge: 1,000 St

**01.01.0005 Einweisung Allgemein**
Einweisung des Bedienungspersonals, an zwei getrennten
Schulungsterminen für bis zu 5 Teilnehmer
einschließlich notwendiger
Schulungsunterlagen und Betriebshandbücher.
Die Einweisung erfolgt im Zuge der Inbetriebnahme.
Sofern während der
Inbetriebnahme noch kein Betriebspersonal zur
Verfügung steht, ist die
Einweisung gesondert zu einem späteren Zeitpunkt
durchzuführen.
Das Betriebspersonal muss nach der Einweisung in der
Lage sein, die
Anlagen so zu bedienen, dass auch bei Auftreten von
Notsituationen der
Gebäudebetrieb aufrechterhalten werden kann. Hierzu
gehört insbesondere
eine intensive Behandlung aller Elemente der Hand- und
der
Notbedienebene

Über die Einweisung des Betriebspersonals ist eine
Niederschrift
anzufertigen. Das Protokoll ist von allen Teilnehmern
zu unterschreiben und
der Bauleitung in Kopie zu übergeben.

Die Bedienungs- und Wartungsanweisung soll Aussagen,
entsprechend
folgender Gliederung machen:

Anlagenbeschreibung:
Anlagencharakterisierung mit Ortsbestimmung
Garantiewerte
Betriebsdaten
Installationsdaten
Anlagenspezifische Merkmale

Bedienungsanweisung:
Funktion und Lage der Bedienungsorgane
Bedienungsreihenfolge in Abhängigkeit der Betriebsweise
Anzeige-, Steuer-, Schalt-, Schutz und Regelungsgeräte
Sicherheitseinrichtungen
Betriebsunterbrechungen
Wirtschaftlichste Betriebsart

Wartungsanweisung:
Fehlersuchtabelle
Spezialwerkzeuge
Eigenschaften von Betriebsmitteln
Behördliche Kontrollen und Prüfungen

Ersatz- und Verschleißteilaufstellung
Mit Hersteller und Lieferbezug
Typ / Größe / Seriennummer
Kundendienststelle

Fabrikatsliste und Herstellerunterlagen
Prospekte, Anlagenbeschreibungen (Dokumentation),
Bedienungs- und
Wartungsanweisungen und Revisionszeichnungen

Übergabebescheinigungen
Lose mitgelieferte und nicht festinstallierte
Anlagenteile sind im Rahmen der
Abnahme dem Bauherrn zu übergeben. Die Bescheinigung
muss vom AG
abgezeichnet sein.
Menge: 1,000 St

**01.01.0006 Abstimmung mit Lüftungsanlagenfirma**
Abstimmung mit Lüftungsanlagenfirma
Die Verkabelung der MSR-Technik wird durch das Gewerk
Elektro
ausgeführt. Die Lüftungsfirma übergibt eine Kabelliste
und ein
Leitungsschema. Die Leitungen sind nach der Kabelliste
eindeutig und
beidseitig zu beschriften.
Die Geräte der Lüftungsanlage werden durch die
ausführende
Lüftungsinstallationsfirma montiert und angeschlossen.
Mit dieser Position ist sämtlicher
Koordinierungsaufwand zwischen den
beiden ausführenden Firmen abgegolten.
Menge: 1,000 psch

**01.01.0007 Abstimmung mit Heizungsanlagenfirma**
Abstimmung mit Heizungsanlagenfirma
Die Verkabelung der MSR-Technik wird durch das Gewerk
Elektro
ausgeführt. Die Heizungsfirma übergibt eine Kabelliste
und ein
Leitungsschema. Die Leitungen sind nach der Kabelliste
eindeutig und
beidseitig zu beschriften.
Die Geräte der Heizungsanlage werden durch die
ausführende
Heizungsanlagenfirma montiert und angeschlossen.
Mit dieser Position ist sämtlicher
Koordinierungsaufwand zwischen den
beiden ausführenden Firmen abgegolten.
Menge: 1,000 psch

*Hinweis*
Dokumentation
Die Bestandsunterlagen sind gesammelt in einem Ordner
mit Registern und
einem Inhaltsverzeichnis eine Woche vor der Abnahme
vorzulegen.
Handschriftliche Eintragungen werden nicht akzeptiert.
Werden diese nicht nach erfolgter Fristsetzung
vorgelegt, behält sich der
Auftraggeber das Recht vor, die Dokumentation durch
eine andere Firma
durchführen zu lassen.

Alle Unterlagen sind jeweils in Papierform und auf
USB-Stick zu übergeben.
Die Pläne müssen jeweils dem Revisionsstand
entsprechen. Die Daten sind
in gängigen Formaten wie DWG, DXF, PDF, EXCEL oder
WORD zu
speichern.
Sollten einzelne Teile in den Revisionsunterlagen für
das Objekt nicht
zutreffen oder diese nicht notwendig sein, sind die
entsprechenden Reiter
bzw. die Inhaltsverzeichnisse in den einzelnen Ordnern
entsprechend zu
kennzeichnen.
Für die Aufstellung ergibt sich kein Anspruch auf
Vollständigkeit. Sollte eine
technische Einrichtung nicht erwähnt werden, aber im
Objekt installiert sein,
sind die entsprechenden Unterlagen den
Revisionsunterlagen hinzuzufügen.
Technische Einrichtungen die im Objekt nicht vorhanden
sind, sind jeweils in
den Reitern der jeweiligen Ordner zu kennzeichnen.

**01.01.0008 Dokumentation Elektroinstallation**
Dokumentation Elektroinstallation
2-fach in Papierform und 2-fach auf Datenträger (CD
oder USB)

Inhaltsverzeichnis

1. Ausführungsgrundlagen
- Unternehmerangaben (Anschrift, Ansprechpartner,
Auftrags-Nr. etc.)
- Nachunternehmerangaben (Anschrift, Ansprechpartner,
Auftrags-Nr. etc.)
- Adresse und Ansprechpartner des Stromversorgers

2. Produktübersicht / Herstellerunterlagen inkl.
Anleitungen etc.
- Unterverteilungen
- Schalter und Steckdosen
- Sprechanlage
- Datentechnik
- Beleuchtung
- PV-Anlage
- Blitzschutzanlage

3. Prüfungen und Bescheinigungen
- Sachverständigenabnahme
- Funktions- / Inbetriebnahmebescheinigungen
- Konformitätserklärung
- Fachunternehmererklärung
- Errichterbescheinigung
- Einweisungsprotokoll
- E30 - Verkabelung (Zulassung +
Errichterbescheinigung)
- Anmeldungen / Schriftverkehr Energieversorger

4. Wartung
- Wartungsanweisungen
- Bedienungsanleitungen

5. Zeichnungen
- Installationspläne mit Stromkreisnummern der
Betriebsmittel
- Verteilungspläne (mit Klartextlegenden)
- Äußerer Blitzschutz / Trennstellenplan

6. Aufbauschemata
- Stromversorgung
- EDV
- Sprechanlage

7. Messprotokolle
- Starkstrom
- EDV
- Erdungswiderstände an Trennstellen

8. Programm- u. Konfigurationsdateien
Übergabe aller zur Inbetriebnahme notwendigen und
lizenzfrei verfügbaren
Programme auf Datenträger. Sämtliche
Konfigurationsdateien und
Passwörter sind ebenfalls auf Datenträger zu
hinterlegen
Menge: 1,000 St

**01.01.0009 Dokumentation KNX**
Dokumentation KNX

Inhaltsverzeichnis

1. Produktübersicht / Herstellerunterlagen inkl.
Anleitungen etc.
- Datenblätter (nur elektronisch)
- Programmierhandbuch
- ETS-Produktdatenbank je Bauteil

2. Datenpunkttest:
Wenn im Objekt ein Datenpunktest für die Anbindung an
eine
Gebäudeleittechnik oder Visualisierung gefordert ist,
ist der Datenpunkttest
zu dokumentieren.

3. Wartung
- Wartungsanweisungen

4. Einweisung
- Einweisungsprotokolle

5. Funktionsbeschreibung
Funktionsbeschreibung wie bei Automatik-Verschattung
damit die Logik und
die Abhängigkeiten erkennbar sind und von der
Haustechnik nachvollzogen
werden können.

6. DALI:
Die DALI Konfiguration ist als Exportdatei in der
Dokumentation je Gerät zu
hinterlegen.

7. Zeichnungen
- Installationspläne mit eingetragener Physikalischer
Adresse, sowie DALI
Adresse

8. Aufbauschemata
- Schematischer Aufbau des KNX-Systems
- Übersicht der IP-Adressen
- beim Einsatz von Datenloggern: Einstellungen wie
Speicherzyklus, Ort der
Datenspeicherung, Passwörter

9. Auflistungen Einstellwerte bei Abnahme:
- Einstellwerte wie Grenzwerte Wetterstationen,
Helligkeitswerte
Automatik-Verschattung, Schaltzeiten und Sollwerte
sind zu dokumentieren
- Passwörter

10. Programm- u. Konfigurationsdateien
Die KNX Programmierung ist als Export auf USB-Stick zu
übergeben.
In diesem Export müssen alle Plugins mit enthalten
sein.
Plugins, die nicht mit exportiert werden können, sind
als Installationsdatei mit
zu übergeben.
Zusatzsoftware (wie z.B. Gira Home Server) ist als
Installationsdatei in der
installierten Version mit zu übergeben.
Menge: 1,000 St

**01.01.0010 Dokumentation Sprechanlage**
Dokumentation Sprechanlage

Inhaltsverzeichnis

Beschreibungen / Anleitungen
- Anlagenbeschreibungen
- Funktionsbeschreibungen
- Bedienungsanleitungen

Wartung
- Handbücher
- Werknormen

Bauteile (Produktdatenblätter, Einbauanleitungen etc.)
- Herstellerverzeichnis
- Ersatzteilliste

Zeichnungen
- Lageplan Sprechanlage
- Schematische Darstellung Sprechanlagenverkabelung
- Revisionspläne Sprechanlage
- Schaltplan

Programm- u. Konfigurationsdateien
Übergabe aller zur Inbetriebnahme notwendigen und
lizenzfrei verfügbaren
Programme auf Datenträger
Sämtliche Konfigurationsdateien sind ebenfalls auf
Datenträger zu hinterlegen
Menge: 1,000 St

**01.01.0011 Dokumentation Brandschutz**
Dokumentation Brandschutz

Fotodokumentation
- Zusammenstellung der Fotos von Brandschotten vor und
nach
  dem Schließen des Schotts mit eindeutiger
Schottnummer

Prüfungen und Bescheinigungen
- Errichterbescheinigung
- bauaufsichtliche Zulassungen für alle verbauten
Brandschutzdurchführungen, E30/E90 Verlegesysteme,
E30/E90 Leitungen
- Übereinstimmungserklärungen für alle verbauten
Brandschutzdurchführungen, E30/E90 Verlegesysteme,
E30/E90 Leitungen

Bauteile (Produktdatenblätter, Einbauanleitungen etc.)
- Herstellerverzeichnis
- Montageanleitungen

Zeichnungen
- Lageplan Brandschotte mit Schottnummer
- Lageplan von Trassen mit Funktionserhalt
Menge: 1,000 St

**01.01.0012 Dokumentation Anlagen im Erdreich**
Dokumentation für elektrische Anlagen im Erdreich

Inhaltsverzeichnis

Produktübersicht / Herstellerunterlagen inkl.
Anleitungen etc.

Zeichnungen
Grundrisspläne mit Lage (vermaßt) und Bezeichnung aller
im Erdreich eingebauten Anlagenteile (dwg und pdf)
Menge: 1,000 St

#### Abschnitt 01.02 Zähler und Verteiler

*Hinweis*
Bei Einbaugeräten sind für Installationsverteiler und
Schaltanlagen ist jeweils
eine einheitliche Bauform eines Fabrikates zu
verwenden. Die Kosten für
anteilige Verdrahtungskanäle, Verdrahtung, Hilfs- und
Verbindungsschienen
in Installationskleinverteilern, Zählerplätzen,
Installationsverteilern,
Schaltanlagen und Rangierverteilern sind mit den
Einheitspreisen
abgegolten.
Die im LV angebotenen Verteiler verstehen sich inkl.
betriebsfertiger
Montage und allen Klemmarbeiten von zu- oder
abgehenden Leitungen und
Kabeln.
Dem Auftraggeber sind zwei Wochen vor Fertigung der
Verteiler die
Aufbauzeichnungen und Stromlaufpläne zur Freigabe
vorzulegen.
Alle Beschriftungen in den Verteilern sind maschinell
zu erzeugen und
müssen dauerhaft befestigt werden.
In jedem Verteiler ist ein Abzug der Stromlaufpläne
und Klemmenpläne in
einer Plantasche zu hinterlegen. Bei der
Dimensionierung der Verteilergröße
ist eine Reserve von 20% einzuplanen.
Bei Verteilern sind sämtliche Abgangsklemmen,
Schutzleiterklemme,
Blindabdeckung, Isolierstücke, Prüfstecker,
Prüfklemmen,
Sicherungsmaterial und systemspezifisches Zubehör in
die Einheitspreise
mit einzukalkulieren.
Eine seperate Vergütung von zusätzlichen
Abgangsklemmen wird nur
vergütet, falls bei Sicherungsabgängen doppelte
Kabelabgänge vorhanden
sind (eigene LV-Position).

Nach der DIN EN 614 39 sind folgende Leistungen zu
erbringen:
- Schaltplan / Stromlaufplan
- Nachweis über die zulässige Erwärmung nach DIN EN
61439-1 Abschnitt
10.10
- Konformitätserklärung des Systemherstellers
- Protokoll für Stücknachweis
- Checkliste zur Konformitätsbewertungsverfahren
- Konformitätserklärung

**01.02.0001 Hausanschluss- und Wandlerschrankkombination 400A**
Zählerschrank DIN VDE 0603-1 (VDE 0603-1) und DIN VDE
0603-2-1 (VDE 0603-2-1), für integrierten
Messwandlersatz, aus
beschichtetem Stahl, einstöckig, mit Tragschienen DIN
EN
60715 (VDE 0660-520), Berührungsschutzabdeckungen,
Blindabdeckungen für Reserveplätze,
Stromkreiskennzeichnung
je Gerät, einschl. Kabel-/Leitungseinführungen,
Schutzklasse II,
als Standschrank, Schutzart IP 3X DIN EN 60529 (VDE
0470-1), mit 3 Einbaufeldern, mit 2 Zählerplätzen, für
elektromechanische Elektrizitätszähler, komplett
ausgebaut
nach den Technischen Anschlussbedingungen (TAB) des
zuständigen Netzbetreibers, einschl. Abschlusspunkt
Zählerplatz (APZ) DIN VDE 0603-1 (VDE 0603-1), unterer
Anschlussraum mit Sammelschienensystem 3-polig, 400 A,
seprates N-PE Sammelschienensystem, 400A
mit einem Kommunikationsfeld

Ausführung als  Mess- und Wandlerschrankkombination bis
400A, zwei Einheiten fertig zusammengebaut inkl.
Sockel 200mm
Wandlerschrank als Standverteilung, für den
Innenbereich,
BxHxT = 800x1900+200x350mm, Bautiefe 350mm,  inkl.
Norm-
Messplatte und Prüfklemmen,

Teil oben:  Leerplatz 800x800mm für Messplatte
750x450mm -
1 Tür mit geschäumter Dichtung inkl. plombierbarem
Schwenkhebel für Profilhalbzylinder
Zählerwechselplatten inkl. Prüfklemmen und je 3
Spannungspfadsicherungen Z10A, 25kA, nach den
technischen
Anschlussbedingungen des
zuständigenVerteilernetzbetreibers
1 APZ-Platz nach VDE-AR-N 4100:2026 inkl.
Spannungspfad-Sicherung

Teil unten:
Einbaufeld 800x1100mm
1 Geräteträger 750x1050mm mit Abdeckungen
1 Satz Wandlerschienen zum Einbau von EVU Messwandlern
(Laschen
40x10mm)
1 Satz Kabelabfangschiene
1 Schienensystem 3pol. 400A typgeprüft
1 N-PE Sammelschienensystem, 400A vernickelt
1 Türe mit geschäumter Dichtung inkl.
plombierbaren Schwenkhebel für Profilhalbzylinder
1 Stück NH2-Lasttrennschalter plombierbar für
Hausanschlusssicherung
1 Stück NH2-Lasttrennschalter plombierbar für
Vorsicherung Blitzschutz
2 Stück NH2-Lasttrennschalter für Kundenabgang
inkl. Blitzschutz 4pol TN-C-S-System Ableiterklasse 1+2
inkl. Sicherungseinsätze NH2

Die Verteilung wird im Erdgeschoss der Baumaßnahme
errichtet.

Ein möglicher Aufbau ist der Anlage 1 zum
Leistungsverzeichnis zu
entnehmen.
Menge: 1,000 St

**01.02.0002 Gruppenverteiler 3-feldrig**
Gruppenverteiler 3-feldrig

Installationsstandverteiler DIN EN 61439-3, Gehäuse
aus Stahl, Oberfläche
pulverbeschichtet, Schutzklasse II, Bemessungsstrom I
= 400A
Innenaufstellung, Schutzart mind. IP 41 DIN EN 60529
(VDE 0470-1)
Schutzart IK08 DIN EN 62262 (VDE 0470-100)
Verschmutzungsgrad 3 - schwer, EMV-Umgebung B
geschlossene Bauform, Standmontage, Sockel 100mm
Bedienung durch elektrotechnischen Laien
Leitungseinführungen von oben je Feld eingebaut
Tür aufliegend mit innenliegenden Scharnieren,
wahlweise rechts oder links anschlagbar;
umlaufend gelochte Schiene zur Montage
von Geräten, Tür mit ca. 160 Grad Öffnungswinkel.
Türverschluss als Dreipunktstangenverschluss mit
Drehknebel-Antrieb. Schließungen für
DIN-Profil-Halbzylinder
Waagerechte Abfangschiene zur Stabilisierung im
Schrank enthalten.

Netzform TN-S, komplett bestückt mit REG-Einbaufeldern
zum Einbau
nachstehender Installationsgeräte, inkl. allem
systemspezifischem Zubehör,
Verdrahtungsmaterial, Kabeleinführungen usw.

Einspeisefeld für Lasttrennschalter 400A, 3polig
(Lasttrennschalter ist in einer eigenen Position
enthalten)

Einspeisung 1 x N2XCH-J 4x120/70 direkt am
Lasttrennschalter

Sammelschienensystem 3polig
Bemessungsbetriebstrom 400A, Dimensionierung N = 100%
geeignet zur Bestückung mit bis zu
1 Stück NH2-Sicherungslasttrennschalter
(NH2-Trenner in eigener LV-Position enthalten)

Sammelschienensystem 3polig
Bemessungsbetriebstrom 400A, Dimensionierung N = 100%
geeignet zur Bestückung mit bis zu
8 Stück NH-Sicherungslasttrennschalter
(NH00-Trenner in eigener LV-Position enthalten)

REG-Verteiler mit mind. 72 Platzeinheiten (PLE)
(Reiheneinbaugeräte in eigenen LV-Positionen enthalten)

1 Stück Kabelabfangschiene versenkbar als C-Schiene
3-feldrig

Höhe: ca. 1950 mm
Breite: max. 800 mm inkl. Seitenwände
Tiefe: ca. 275 mm

Die Verteilung wird im Erdgeschoss der Baumaßnahme
errichtet.

Ein möglicher Aufbau ist der Anlage 1 zum
Leistungsverzeichnis zu
entnehmen.
Menge: 1,000 St

**01.02.0003 Unterverteiler 6-feldrig**
Unterverteiler 6-feldrig

Installationsstandverteiler DIN EN 61439-3, Gehäuse
aus Stahl, Oberfläche
pulverbeschichtet, Schutzklasse II, Bemessungsstrom I
= 160A
Innenaufstellung, Schutzart mind. IP 41 DIN EN 60529
(VDE 0470-1)
Schutzart IK08 DIN EN 62262 (VDE 0470-100)
Verschmutzungsgrad 3 - schwer, EMV-Umgebung B
geschlossene Bauform, Standmontage, Sockel 200mm
Bedienung durch elektrotechnischen Laien
Leitungseinführungen von oben je Feld eingebaut
Tür aufliegend mit innenliegenden Scharnieren,
wahlweise rechts oder links anschlagbar;
umlaufend gelochte Schiene zur Montage
von Geräten, Tür mit ca. 160 Grad Öffnungswinkel.
Türverschluss als Dreipunktstangenverschluss mit
Drehknebel-Antrieb. Schließungen für
DIN-Profil-Halbzylinder
Waagerechte Abfangschiene zur Stabilisierung im
Schrank enthalten.

Netzform TN-S, komplett bestückt mit REG-Einbaufeldern
zum Einbau
nachstehender Installationsgeräte, inkl. allem
systemspezifischem Zubehör,
Verdrahtungsmaterial, Kabeleinführungen usw.

Einspeisefeld für Lasttrennschalter 160A, 3polig
(Lasttrennschalter ist in einer eigenen Position
enthalten)

Einspeisung 1 x N2XCH-J 4x70/35 direkt am
Lasttrennschalter

Sammelschienensystem 4polig
Bemessungsbetriebstrom 250A, Dimensionierung N = 100%
geeignet zur Bestückung mit bis zu
8 Stück D02-Sicherungslasttrennschalter
(D02 Sicherungslasttrennschalter in eigener
LV-Position enthalten)

Sammelschienensystem 4polig
Bemessungsbetriebstrom 250A, Dimensionierung N = 100%
geeignet zur Bestückung mit bis zu
24 Stück D02-Sicherungslasttrennschalter
(D02 Sicherungslasttrennschalter in eigener
LV-Position enthalten)

1 Stück PE-System 250A, 1-pol., 1-feldrig

REG-Verteiler mit mind. 540 Platzeinheiten (PLE)
(Reiheneinbaugeräte in eigenen LV-Positionen enthalten)

Einbaufelder für Klemmenleisten mit mind. 192
Platzeinheiten (PLE)

Höhe: ca. 1950 mm
Breite: max. 1550 mm inkl. Seitenwände
Tiefe: ca. 275 mm

Die Verteilung wird im Erdgeschoss der Baumaßnahme
errichtet.

Ein möglicher Aufbau ist der Anlage 1 zum
Leistungsverzeichnis zu
entnehmen.
Menge: 1,000 St

**01.02.0004 Unterverteiler 5-feldrig**
Unterverteiler 5-feldrig

Installationsstandverteiler DIN EN 61439-3, Gehäuse
aus Stahl, Oberfläche
pulverbeschichtet, Schutzklasse II, Bemessungsstrom I
= 125A
Innenaufstellung, Schutzart mind. IP 41 DIN EN 60529
(VDE 0470-1)
Schutzart IK08 DIN EN 62262 (VDE 0470-100)
Verschmutzungsgrad 3 - schwer, EMV-Umgebung B
geschlossene Bauform, Standmontage, Sockel 200mm
Bedienung durch elektrotechnischen Laien
Leitungseinführungen von oben je Feld eingebaut
Tür aufliegend mit innenliegenden Scharnieren,
wahlweise rechts oder links anschlagbar;
umlaufend gelochte Schiene zur Montage
von Geräten, Tür mit ca. 160 Grad Öffnungswinkel.
Türverschluss als Dreipunktstangenverschluss mit
Drehknebel-Antrieb. Schließungen für
DIN-Profil-Halbzylinder
Waagerechte Abfangschiene zur Stabilisierung im
Schrank enthalten.

Netzform TN-S, komplett bestückt mit REG-Einbaufeldern
zum Einbau
nachstehender Installationsgeräte, inkl. allem
systemspezifischem Zubehör,
Verdrahtungsmaterial, Kabeleinführungen usw.

Einspeisung 1 x N2XCH-J 4x50/25

Sammelschienensystem 4polig
Bemessungsbetriebstrom 250A, Dimensionierung N = 100%
geeignet zur Bestückung mit bis zu
8 Stück D02-Sicherungslasttrennschalter
(D02 Sicherungslasttrennschalter in eigener
LV-Position enthalten)

Sammelschienensystem 4polig
Bemessungsbetriebstrom 250A, Dimensionierung N = 100%
geeignet zur Bestückung mit bis zu
24 Stück D02-Sicherungslasttrennschalter
(D02 Sicherungslasttrennschalter in eigener
LV-Position enthalten)

1 Stück PE-System 250A, 1-pol., 1-feldrig

REG-Verteiler mit mind. 444 Platzeinheiten (PLE)
(Reiheneinbaugeräte in eigenen LV-Positionen enthalten)

Einbaufelder für Klemmenleisten mit mind. 168
Platzeinheiten (PLE)

Höhe: ca. 1950 mm
Breite: max. 1300 mm inkl. Seitenwände
Tiefe: ca. 275 mm

Die Verteilung wird im Erdgeschoss der Baumaßnahme
errichtet.

Ein möglicher Aufbau ist der Anlage 1 zum
Leistungsverzeichnis zu
entnehmen.
Menge: 1,000 St

**01.02.0005 Unterverteiler 4-feldrig**
Unterverteiler 4-feldrig

Installationsstandverteiler DIN EN 61439-3, Gehäuse
aus Stahl, Oberfläche
pulverbeschichtet, Schutzklasse II, Bemessungsstrom I
= 125A
Innenaufstellung, Schutzart mind. IP 41 DIN EN 60529
(VDE 0470-1)
Schutzart IK08 DIN EN 62262 (VDE 0470-100)
Verschmutzungsgrad 3 - schwer, EMV-Umgebung B
geschlossene Bauform, Standmontage, Sockel 200mm
Bedienung durch elektrotechnischen Laien
Leitungseinführungen von oben je Feld eingebaut
Tür aufliegend mit innenliegenden Scharnieren,
wahlweise rechts oder links anschlagbar;
umlaufend gelochte Schiene zur Montage
von Geräten, Tür mit ca. 160 Grad Öffnungswinkel.
Türverschluss als Dreipunktstangenverschluss mit
Drehknebel-Antrieb. Schließungen für
DIN-Profil-Halbzylinder
Waagerechte Abfangschiene zur Stabilisierung im
Schrank enthalten.

Netzform TN-S, komplett bestückt mit REG-Einbaufeldern
zum Einbau
nachstehender Installationsgeräte, inkl. allem
systemspezifischem Zubehör,
Verdrahtungsmaterial, Kabeleinführungen usw.

Einspeisung 1 x N2XCH-J 4x35/15

Sammelschienensystem 4polig
Bemessungsbetriebstrom 250A, Dimensionierung N = 100%
geeignet zur Bestückung mit bis zu
8 Stück D02-Sicherungslasttrennschalter
(D02 Sicherungslasttrennschalter in eigener
LV-Position enthalten)

Sammelschienensystem 4polig
Bemessungsbetriebstrom 250A, Dimensionierung N = 100%
geeignet zur Bestückung mit bis zu
16 Stück D02-Sicherungslasttrennschalter
(D02 Sicherungslasttrennschalter in eigener
LV-Position enthalten)

1 Stück PE-System 250A, 1-pol., 1-feldrig

REG-Verteiler mit mind. 360 Platzeinheiten (PLE)
(Reiheneinbaugeräte in eigenen LV-Positionen enthalten)

Einbaufelder für Klemmenleisten mit mind. 132
Platzeinheiten (PLE)

Höhe: ca. 1950 mm
Breite: max. 1050 mm inkl. Seitenwände
Tiefe: ca. 275 mm

Die Verteilung wird im Obergeschoss der Baumaßnahme
errichtet.

Ein möglicher Aufbau ist der Anlage 1 zum
Leistungsverzeichnis zu
entnehmen.
Menge: 1,000 St

**01.02.0006 Zusätzlicher Sockel 100mm für o.g. Standschränke bis 6 Felder**
Zusätzlicher Sockel für o.g. Standschränke bis 6
Felder.
Höhe Sockel: 100mm
Menge: 3,000 St

**01.02.0007 Wandverteiler 2F/6R**
Wandfeldverteiler, Schutzart IP21, Schutzklasse II
für Reiheneinbaugeräte
2 Felder, 6 Reihen, 144 PLE
H = ca. 950mm
B = ca. 550mm
T = ca. 140mm
Menge: 1,000 St

**01.02.0008 Wandverteiler 1F/6R**
Wandfeldverteiler, Schutzart IP21, Schutzklasse II
für Reiheneinbaugeräte
1 Feld, 6 Reihen, 72 PLE
H = ca. 950mm
B = ca. 300mm
T = ca. 140mm
Menge: 1,000 St

**01.02.0009 Miniverteiler 8TLE, IP30**
Miniverteiler für 8 Teileinheiten zum Einbau von
Reiheneinbaugeräten, IP30,
ohne Tür, BxHxT 160x160x65
Menge: 1,000 St

**01.02.0010 Verteiler auf Putz IP21 36 PLE**
Verteiler auf Putz 36 PLE Schutzklasse II Schutzart
IP21 mit 36
Platzeinheiten a 17,5mm mit Normschiene, N/PE Klemmen

Maße (HxBxT): ca. 600x350x100mm
Menge: 1,000 St

**01.02.0011 Verteiler auf Putz IP21 48 PLE**
Verteiler auf Putz 48 PLE Schutzklasse II Schutzart
IP21 mit 48
Platzeinheiten a 17,5mm mit Normschiene, N/PE Klemmen

Maße (HxBxT): ca. 640x320x100mm
Menge: 1,000 St

**01.02.0012 Montageplanung Installationsverteiler 24-72 PLE**
Montageplanung Installationsverteiler 24-72 PLE
Nach der DIN EN 61439 sind folgende Leistungen zu
erbringen:
- Schaltplan / Stromlaufplan allpolig
- Nachweis über die zulässige Erwärmung nach DIN EN
61439-1 Abschnitt
10.10
- Konformitätserklärung des Systemherstellers
- Protokoll für Stücknachweis
- Checkliste zur Konformitätsbewertungsverfahren
- Konformitätserklärung
- EMV-gerechte Errichtung
Menge: 4,000 St

**01.02.0013 Montageplanung Installationsverteiler 144-864 PLE**
Montageplanung Installationsverteiler 144-864 PLE
Nach der DIN EN 61439 sind folgende Leistungen zu
erbringen:
- Schaltplan / Stromlaufplan allpolig
- Nachweis über die zulässige Erwärmung nach DIN EN
61439-1 Abschnitt
10.10
- Konformitätserklärung des Systemherstellers
- Protokoll für Stücknachweis
- Checkliste zur Konformitätsbewertungsverfahren
- Konformitätserklärung
- EMV-gerechte Errichtung

Die Stromlaufpläne werden in einpoliger Darstellung
übergeben.
Menge: 3,000 St

*Hinweis*
Ersatzsicherungen
Je im Projekt eingesetzter Sicherungsgröße u.
Nennstrom sind drei
Ersatzsicherungen bei der jeweiligen Verteilung
vorzuhalten.

**01.02.0014 NH-Sicherungseinsatz 400VAC Betriebskl. gG Gr.00 bis 160A**
NH-Sicherungseinsatz mit Kontaktmesser DIN 43620-1 und
DIN VDE 0636-2
(VDE 0636-2), Bemessungsbetriebsspannung 500 V AC, für
Betriebsklasse
gG, Baugröße 00, Bemessungsstrom bis 160 A.
Menge: 18,000 St

**01.02.0015 NH-Sicherungseinsatz 400VAC Betriebskl.gG Gr.2 bis 250A**
NH-Sicherungseinsatz mit Kontaktmesser DIN 43620-1 und
DIN VDE 0636-2
(VDE 0636-2), Bemessungsbetriebsspannung 500 V AC, für
Betriebsklasse
gG, mit Schaltzustandsgeber (Schlagbolzen), Baugröße 2,
Bemessungsstrom bis 250 A
Menge: 3,000 St

**01.02.0016 Klemmbock für Stromwandler**
Klemmbock für Stromwandler
für den Anschluss von drei Stromwandlern inkl.
Kurzschlussbrücke
zum Einbau in oben genannten Verteiler auf Tragschiene
TS 35 inkl.
Querverdrahtung innerhalb des Verteilers
Bemessungsspannung (III): 500 V
Nennquerschnitt bis  6 mm2
Menge: 4,000 St

**01.02.0017 Spannungsabgriff für Stromwandler**
Spannungsabgriff für Stromwandler
direkt von der Sammelschiene über kurzschlussfeste
Leitung
Absicherung je Strompfad mit Einbausicherung D02 6A
incl. Querverdrahtung innerhalb des Verteilers
Menge: 4,000 St

**01.02.0018 Ausschalter 63A 4-polig Tragschiene**
STLB-Bau 2018-10 054
Ausschalter DIN EN 60669-1 (VDE 0632-1), als
Reiheneinbaugerät, Maße
DIN 43880, fingersicher DIN EN 50274 (VDE 0660-514),
zur Montage auf
Tragschiene DIN EN 60715, Bemessungsbetriebsspannung
400 V AC,
Bemessungsstrom 63 A, 4-polig.
Menge: 1,000 St

**01.02.0019 Ausschalter 80A 4-polig Tragschiene**
STLB-Bau 2018-10 054
Ausschalter DIN EN 60669-1 (VDE 0632-1), als
Reiheneinbaugerät, Maße
DIN 43880, fingersicher DIN EN 50274 (VDE 0660-514),
zur Montage auf
Tragschiene DIN EN 60715, Bemessungsbetriebsspannung
400 V AC,
Bemessungsstrom 80 A, 4-polig.
Menge: 1,000 St

**01.02.0020 Ausschalter 100A 4-polig Tragschiene**
STLB-Bau 2022-10 054
Ausschalter DIN EN 60669-1 (VDE 0632-1), als
Reiheneinbaugerät, Maße
DIN 43880, fingersicher DIN EN 50274 (VDE 0660-514),
zur Montage auf
Tragschiene DIN EN 60715 (VDE 0660-520),
Bemessungsbetriebsspannung
400 V AC, Bemessungsstrom 100 A, 4-polig.
Menge: 1,000 St

**01.02.0021 Ausschalter 125A 4-polig Tragschiene**
STLB-Bau 2018-10 054
Ausschalter DIN EN 60669-1 (VDE 0632-1), als
Reiheneinbaugerät, Maße
DIN 43880, fingersicher DIN EN 50274 (VDE 0660-514),
zur Montage auf
Tragschiene DIN EN 60715, Bemessungsbetriebsspannung
400 V AC,
Bemessungsstrom 125 A, 4-polig.
Menge: 1,000 St

**01.02.0022 Lasttrennschalter Hauptschalter 3polig 690VAC AC-21 160A**
Lasttrennschalter DIN EN IEC 60947-3 (VDE 0660-107),
als Hauptschalter,
gekapselt, 3-polig, Bemessungsbetriebsspannung 690 V
AC, in
Festeinbautechnik, mit Handantrieb, zur Montage auf
Tragschiene DIN EN
60715 (VDE 0660-520), abschließbar, fingersicher DIN
EN 50274 (VDE
0660-514), Gebrauchskategorie AC-21,
Bemessungsbetriebsstrom 160 A,
Gehäuse aus Kunststoff.
Menge: 1,000 St

**01.02.0023 Lasttrennschalter Hauptschalter 3polig 690VAC AC-21 400A**
Lasttrennschalter DIN EN IEC 60947-3 (VDE 0660-107),
als Hauptschalter,
gekapselt, 3-polig, Bemessungsbetriebsspannung 690 V
AC, in
Festeinbautechnik, mit Handantrieb, zur Montage auf
Tragschiene DIN EN
60715 (VDE 0660-520), abschließbar, fingersicher DIN
EN 50274 (VDE
0660-514), Gebrauchskategorie AC-21,
Bemessungsbetriebsstrom 400 A,
Gehäuse aus Kunststoff.
Menge: 1,000 St

**01.02.0024 NH-Sicherungslasttrennschalter LeistenBF 400VAC AC-23 Gr.00 3polig NH-Sicherungseinsatz**
NH-Sicherungslasttrennschalter in Leistenbauform DIN
EN IEC 60947-3
(VDE 0660-107), fingersicher DIN EN 50274 (VDE
0660-514),
Bemessungsbetriebsspannung 400 V AC,
Gebrauchskategorie AC-23,
Baugröße 00, Einfachunterbrechung, 3-polig, 3-polig
schaltbar, zur Montage
auf Sammelschiene, Schienenmittenabstand 185 mm, mit
Klemmenanschluss, mit NH-Sicherungseinsatz,
Stromwandler DIN EN
61869-2 (VDE 0414-9-2) für Messzwecke, mit einpoliger
Strommessung, auf
Klemme verdrahtet, Bemessungsstrom primär 150 A,
Bemessungsstrom
sekundär 5 A, Abgang oben
Menge: 1,000 St

**01.02.0025 NH-Sicherungslasttrennschalter LeistenBF 400VAC AC-23 Gr.00 3polig NH-Sicherungseinsatz**
NH-Sicherungslasttrennschalter in Leistenbauform DIN
EN IEC 60947-3
(VDE 0660-107), fingersicher DIN EN 50274 (VDE
0660-514),
Bemessungsbetriebsspannung 400 V AC,
Gebrauchskategorie AC-23,
Baugröße 00, Einfachunterbrechung, 3-polig, 3-polig
schaltbar, zur Montage
auf Sammelschiene, Schienenmittenabstand 185 mm, mit
Klemmenanschluss, mit NH-Sicherungseinsatz, Abgang oben
Menge: 7,000 St

**01.02.0026 NH-Sicherungslasttrennschalter LeistenBF 400VAC AC-23 Gr.2 3polig NH-Sicherungseinsatz 250A**
STLB-Bau 2025-10 054
NH-Sicherungslasttrennschalter in Leistenbauform DIN
EN IEC 60947-3
(VDE 0660-107), fingersicher DIN EN 50274 (VDE
0660-514),
Bemessungsbetriebsspannung 400 V AC,
Gebrauchskategorie AC-23,
Baugröße 2, Einfachunterbrechung, 3-polig, 3-polig
schaltbar, zur Montage
auf Sammelschiene, Schienenmittenabstand 185 mm, mit
Klemmenanschluss, mit NH-Sicherungseinsatz,
Bemessungsstrom 250 A.
Menge: 1,000 St

**01.02.0027 Sicherungslasttrennschalter Gr.D02 3-polig Tragschiene**
STLB-Bau 2020-10 054
Sicherungslasttrennschalter DIN EN 60947-3 (VDE
0660-107), als
Reiheneinbaugerät, Maße DIN 43880, einschl.
Passeinsatz, bedingter
Bemessungskurzschlussstrom 50 kA, fingersicher DIN EN
50274 (VDE
0660-514), zur Montage auf Tragschiene DIN EN 60715,
Baugröße D 02,
Bemessungsbetriebsspannung 400 V AC,
Gebrauchskategorie AC-22,
3-polig, mit Sicherungseinsatz.
Menge: 3,000 St

**01.02.0028 Sicherungslasttrennschalter Gr.D02 400VAC AC-22 einpolig Sicherungseinsatz**
*** EP-Aufgliederung gefordert
STLB-Bau 2025-10 054
Sicherungslasttrennschalter DIN EN IEC 60947-3 (VDE
0660-107), als
Reiheneinbaugerät, Maße DIN 43880, einschl.
Passeinsatz, bedingter
Bemessungskurzschlussstrom 50 kA, fingersicher DIN EN
50274 (VDE
0660-514), zur Montage auf Tragschiene DIN EN 60715
(VDE 0660-520),
Baugröße D 02, Bemessungsbetriebsspannung 400 V AC,
Gebrauchskategorie AC-22, einpolig, mit
Sicherungseinsatz.
Menge: 1,000 St

**01.02.0029 Sicherungslasttrennschalter Gr.D02 400VAC AC-22 3polig+N Sicherungseinsatz**
STLB-Bau 2025-10 054
Sicherungslasttrennschalter DIN EN IEC 60947-3 (VDE
0660-107), als
Reiheneinbaugerät, Maße DIN 43880, einschl.
Passeinsatz, bedingter
Bemessungskurzschlussstrom 50 kA, fingersicher DIN EN
50274 (VDE
0660-514), mit Sammelschienenadapter, Baugröße D 02,
Bemessungsbetriebsspannung 400 V AC,
Gebrauchskategorie AC-22,
3-polig + N, mit Sicherungseinsatz.
Menge: 40,000 St

**01.02.0030 FI/LS Kombination B6A, 30mA Typ A**
STLB-Bau 2018-10 054
Fehlerstromschutzschalter mit Überstromschutz (RCBO)
DIN EN 61009-1
(VDE 0664-20), als Reiheneinbaugerät, Maße DIN 43880,
fingersicher DIN
EN 50274 (VDE 0660-514), Typ A pulsstromsensitiv,
Auslösung unverzögert,
Auslösecharakteristik B DIN EN 60898-1 (VDE 0641-11),
Bemessungsstrom
6 A, Bemessungsfehlerstrom 30 mA, 1-polig + N, 230 V
AC,
Kurzschlussfestigkeit 6 kA, stoßstromfest bis 250 A,
mit Handbetätigung.
Menge: 2,000 St

**01.02.0031 FI/LS Kombination B10A, 30mA Typ A**
STLB-Bau 2018-10 054
Fehlerstromschutzschalter mit Überstromschutz (RCBO)
DIN EN 61009-1
(VDE 0664-20), als Reiheneinbaugerät, Maße DIN 43880,
fingersicher DIN
EN 50274 (VDE 0660-514), Typ A pulsstromsensitiv,
Auslösung unverzögert,
Auslösecharakteristik B DIN EN 60898-1 (VDE 0641-11),
Bemessungsstrom
10 A, Bemessungsfehlerstrom 30 mA, 1-polig + N, 230 V
AC,
Kurzschlussfestigkeit 6 kA, stoßstromfest bis 250 A,
mit Handbetätigung.
Menge: 15,000 St

**01.02.0032 FI/LS Kombination B13A, 30mA Typ A**
STLB-Bau 2025-10 054
Fehlerstromschutzschalter mit Überstromschutz (RCBO)
DIN EN 61009-1
(VDE 0664-20), als Reiheneinbaugerät, Maße DIN 43880,
fingersicher DIN
EN 50274 (VDE 0660-514), Typ A pulsstromsensitiv,
Auslösung unverzögert,
Auslösecharakteristik B, DIN EN 60898-1 (VDE 0641-11),
Bemessungsstrom
13 A, Bemessungsfehlerstrom 30 mA, einpolig + N, 230 V
AC,
Kurzschlussfestigkeit 6 kA, stoßstromfest bis 250 A,
mit Handbetätigung.
Menge: 5,000 St

**01.02.0033 FI/LS Kombination C13A, 30mA Typ A**
STLB-Bau 2022-10 054
Fehlerstromschutzschalter mit Überstromschutz (RCBO)
DIN EN 61009-1
(VDE 0664-20), als Reiheneinbaugerät, Maße DIN 43880,
fingersicher DIN
EN 50274 (VDE 0660-514), Typ A pulsstromsensitiv,
Auslösung unverzögert,
Auslösecharakteristik C, DIN EN 60898-1 (VDE 0641-11),
Bemessungsstrom 13 A, Bemessungsfehlerstrom 30 mA,
1-polig + N, 230 V
AC, Kurzschlussfestigkeit 6 kA, stoßstromfest bis 250
A, mit
Handbetätigung.
Menge: 5,000 St

**01.02.0034 FI/LS Kombination B16A, 30mA Typ A**
STLB-Bau 2018-10 054
Fehlerstromschutzschalter mit Überstromschutz (RCBO)
DIN EN 61009-1
(VDE 0664-20), als Reiheneinbaugerät, Maße DIN 43880,
fingersicher DIN
EN 50274 (VDE 0660-514), Typ A pulsstromsensitiv,
Auslösung unverzögert,
Auslösecharakteristik B DIN EN 60898-1 (VDE 0641-11),
Bemessungsstrom
16 A, Bemessungsfehlerstrom 30 mA, 1-polig + N, 230 V
AC,
Kurzschlussfestigkeit 6 kA, stoßstromfest bis 250 A,
mit Handbetätigung.
Menge: 112,000 St

**01.02.0035 FI/LS Kombination C16A, 30mA Typ A**
STLB-Bau 2018-10 054
Fehlerstromschutzschalter mit Überstromschutz (RCBO)
DIN EN 61009-1
(VDE 0664-20), als Reiheneinbaugerät, Maße DIN 43880,
fingersicher DIN
EN 50274 (VDE 0660-514), Typ A pulsstromsensitiv,
Auslösung unverzögert,
Auslösecharakteristik C DIN EN 60898-1 (VDE 0641-11),
Bemessungsstrom
16 A, Bemessungsfehlerstrom 30 mA, 1-polig + N, 230 V
AC,
Kurzschlussfestigkeit 6 kA, stoßstromfest bis 250 A,
mit Handbetätigung.
Menge: 9,000 St

**01.02.0036 FI/LS Kombination B16A, 30mA Typ F**
STLB-Bau 2020-10 054
Fehlerstromschutzschalter mit Überstromschutz (RCBO)
DIN EN 61009-1
(VDE 0664-20), als Reiheneinbaugerät, Maße DIN 43880,
fingersicher DIN
EN 50274 (VDE 0660-514), Typ F mischfrequenzsensitiv
DIN EN 62423
(VDE 0664-40), Auslösung unverzögert,
Auslösecharakteristik B, DIN EN
60898-1 (VDE 0641-11), Bemessungsstrom 16 A,
Bemessungsfehlerstrom
30 mA, 1-polig + N, 230 V AC, Kurzschlussfestigkeit 6
kA, stoßstromfest bis
250 A, mit Handbetätigung.
Menge: 4,000 St

**01.02.0037 Fehlerstromschutzschalter 40A, 30mA Typ A**
STLB-Bau 2021-10 054
Fehlerstromschutzschalter (RCCB) DIN EN 61008-1 (VDE
0664-10), als
Reiheneinbaugerät, Maße DIN 43880, fingersicher DIN EN
50274 (VDE
0660-514), Typ A pulsstromsensitiv, Auslösung
unverzögert,
Bemessungsstrom 40 A, Bemessungsfehlerstrom 30 mA,
3-polig + N, 400 V
AC, Kurzschlussfestigkeit 6 kA, stoßstromfest bis 250
A, mit
Handbetätigung.
Menge: 10,000 St

**01.02.0038 Fehlerstromschutzschalter 40A, 300mA Typ A**
STLB-Bau 2021-10 054
Fehlerstromschutzschalter (RCCB) DIN EN 61008-1 (VDE
0664-10), als
Reiheneinbaugerät, Maße DIN 43880, fingersicher DIN EN
50274 (VDE
0660-514), Typ A pulsstromsensitiv, Auslösung
unverzögert,
Bemessungsstrom 40 A, Bemessungsfehlerstrom 300 mA,
3-polig + N, 400
V AC, Kurzschlussfestigkeit 6 kA, stoßstromfest bis
250 A, Auslösung
unverzögert, mit Handbetätigung.
Menge: 3,000 St

**01.02.0039 Fehlerstromschutzschalter 63A, 30mA Typ A**
STLB-Bau 2021-10 054
Fehlerstromschutzschalter (RCCB) DIN EN 61008-1 (VDE
0664-10), als
Reiheneinbaugerät, Maße DIN 43880, fingersicher DIN EN
50274 (VDE
0660-514), Typ A pulsstromsensitiv, Auslösung
unverzögert,
Bemessungsstrom 63 A, Bemessungsfehlerstrom 30 mA,
3-polig + N, 400 V
AC, Kurzschlussfestigkeit 6 kA, stoßstromfest bis 250
A, mit
Handbetätigung.
Menge: 1,000 St

**01.02.0040 Fehlerstromschutzschalter 40A, 30mA, Typ B unverzögert**
STLB-Bau 2022-10 054
Fehlerstromschutzschalter (RCCB) DIN EN 61008-1 (VDE
0664-10), als
Reiheneinbaugerät, Maße DIN 43880, fingersicher DIN EN
50274 (VDE
0660-514), Typ B allstromsensitiv, Auslösung
unverzögert,
Bemessungsstrom 40 A, Bemessungsfehlerstrom 30 mA,
3-polig + N, 400 V
AC, Kurzschlussfestigkeit 6 kA, stoßstromfest bis 250
A, mit
Handbetätigung.
Menge: 12,000 St

**01.02.0041 Fehlerstromschutzschalter 63A, 30mA, Typ B unverzögert**
STLB-Bau 2021-10 054
Fehlerstromschutzschalter (RCCB) DIN EN 61008-1 (VDE
0664-10), als
Reiheneinbaugerät, Maße DIN 43880, fingersicher DIN EN
50274 (VDE
0660-514), Typ B allstromsensitiv, Auslösung
unverzögert,
Bemessungsstrom 63 A, Bemessungsfehlerstrom 30 mA,
3-polig + N, 400 V
AC, Kurzschlussfestigkeit 6 kA, stoßstromfest bis 250
A, mit
Handbetätigung.
Menge: 7,000 St

**01.02.0042 Leitungsschutzschalter einpolig B 6A**
STLB-Bau 2021-10 054
Leitungsschutzschalter DIN EN 60898-1 (VDE 0641-11),
als
Reiheneinbaugerät, Maße DIN 43880, fingersicher DIN EN
50274 (VDE
0660-514),
Bemessungsbetriebsspannung 230/400 V AC,
Bemessungsausschaltvermögen 6 kA, mit beidseitiger
Klemmenabdeckung,
1-polig, Auslösecharakteristik B, Bemessungsstrom 6 A.
Menge: 2,000 St

**01.02.0043 Leitungsschutzschalter einpolig B 10A**
STLB-Bau 2021-10 054
Leitungsschutzschalter DIN EN 60898-1 (VDE 0641-11),
als
Reiheneinbaugerät, Maße DIN 43880, fingersicher DIN EN
50274 (VDE
0660-514),
Bemessungsbetriebsspannung 230/400 V AC,
Bemessungsausschaltvermögen 6 kA, mit beidseitiger
Klemmenabdeckung,
1-polig, Auslösecharakteristik B, Bemessungsstrom 10 A.
Menge: 3,000 St

**01.02.0044 Leitungsschutzschalter einpolig C 10A**
STLB-Bau 2021-10 054
Leitungsschutzschalter DIN EN 60898-1 (VDE 0641-11),
als
Reiheneinbaugerät, Maße DIN 43880, fingersicher DIN EN
50274 (VDE
0660-514),
Bemessungsbetriebsspannung 230/400 V AC,
Bemessungsausschaltvermögen 6 kA, mit beidseitiger
Klemmenabdeckung,
1-polig, Auslösecharakteristik B, Bemessungsstrom 10 A.
Menge: 4,000 St

**01.02.0045 Leitungsschutzschalter einpolig B 13A**
STLB-Bau 2021-10 054
Leitungsschutzschalter DIN EN 60898-1 (VDE 0641-11),
als
Reiheneinbaugerät, Maße DIN 43880, fingersicher DIN EN
50274 (VDE
0660-514),
Bemessungsbetriebsspannung 230/400 V AC,
Bemessungsausschaltvermögen 6 kA, mit beidseitiger
Klemmenabdeckung,
1-polig, Auslösecharakteristik B, Bemessungsstrom 13 A.
Menge: 3,000 St

**01.02.0046 Leitungsschutzschalter einpolig B 16A**
STLB-Bau 2021-10 054
Leitungsschutzschalter DIN EN 60898-1 (VDE 0641-11),
als
Reiheneinbaugerät, Maße DIN 43880, fingersicher DIN EN
50274 (VDE
0660-514),
Bemessungsbetriebsspannung 230/400 V AC,
Bemessungsausschaltvermögen 6 kA, mit beidseitiger
Klemmenabdeckung,
1-polig, Auslösecharakteristik B, Bemessungsstrom 16 A.
Menge: 36,000 St

**01.02.0047 Leitungsschutzschalter einpolig C 16A**
STLB-Bau 2021-10 054
Leitungsschutzschalter DIN EN 60898-1 (VDE 0641-11),
als
Reiheneinbaugerät, Maße DIN 43880, fingersicher DIN EN
50274 (VDE
0660-514),
Bemessungsbetriebsspannung 230/400 V AC,
Bemessungsausschaltvermögen 6 kA, mit beidseitiger
Klemmenabdeckung,
1-polig, Auslösecharakteristik C, Bemessungsstrom 16 A.
Menge: 2,000 St

**01.02.0048 Leitungsschutzschalter einpolig B 20A**
STLB-Bau 2021-10 054
Leitungsschutzschalter DIN EN 60898-1 (VDE 0641-11),
als
Reiheneinbaugerät, Maße DIN 43880, fingersicher DIN EN
50274 (VDE
0660-514),
Bemessungsbetriebsspannung 230/400 V AC,
Bemessungsausschaltvermögen 6 kA, mit beidseitiger
Klemmenabdeckung,
1-polig, Auslösecharakteristik B, Bemessungsstrom 20 A.
Menge: 1,000 St

**01.02.0049 Leitungsschutzschalter 3-polig B 6A**
STLB-Bau 2021-10 054
Leitungsschutzschalter DIN EN 60898-1 (VDE 0641-11),
als
Reiheneinbaugerät, Maße DIN 43880, fingersicher DIN EN
50274 (VDE
0660-514),
Bemessungsbetriebsspannung 230/400 V AC,
Bemessungsausschaltvermögen 6 kA, mit beidseitiger
Klemmenabdeckung,
3-polig, Auslösecharakteristik B, Bemessungsstrom 6 A.
Menge: 1,000 St

**01.02.0050 Leitungsschutzschalter 3-polig B 10A**
STLB-Bau 2021-10 054
Leitungsschutzschalter DIN EN 60898-1 (VDE 0641-11),
als
Reiheneinbaugerät, Maße DIN 43880, fingersicher DIN EN
50274 (VDE
0660-514),
Bemessungsbetriebsspannung 230/400 V AC,
Bemessungsausschaltvermögen 6 kA, mit beidseitiger
Klemmenabdeckung,
3-polig, Auslösecharakteristik B, Bemessungsstrom 10 A.
Menge: 1,000 St

**01.02.0051 Leitungsschutzschalter 3-polig B 16A**
STLB-Bau 2021-10 054
Leitungsschutzschalter DIN EN 60898-1 (VDE 0641-11),
als
Reiheneinbaugerät, Maße DIN 43880, fingersicher DIN EN
50274 (VDE
0660-514),
Bemessungsbetriebsspannung 230/400 V AC,
Bemessungsausschaltvermögen 6 kA, mit beidseitiger
Klemmenabdeckung,
3-polig, Auslösecharakteristik B, Bemessungsstrom 16 A.
Menge: 7,000 St

**01.02.0052 Leitungsschutzschalter 3-polig C 16A**
STLB-Bau 2021-10 054
Leitungsschutzschalter DIN EN 60898-1 (VDE 0641-11),
als
Reiheneinbaugerät, Maße DIN 43880, fingersicher DIN EN
50274 (VDE
0660-514),
Bemessungsbetriebsspannung 230/400 V AC,
Bemessungsausschaltvermögen 6 kA, mit beidseitiger
Klemmenabdeckung,
3-polig, Auslösecharakteristik C, Bemessungsstrom 16 A.
Menge: 10,000 St

**01.02.0053 Leitungsschutzschalter 3-polig B 20A**
STLB-Bau 2021-10 054
Leitungsschutzschalter DIN EN 60898-1 (VDE 0641-11),
als
Reiheneinbaugerät, Maße DIN 43880, fingersicher DIN EN
50274 (VDE
0660-514),
Bemessungsbetriebsspannung 230/400 V AC,
Bemessungsausschaltvermögen 6 kA, mit beidseitiger
Klemmenabdeckung,
3-polig, Auslösecharakteristik B, Bemessungsstrom 20 A.
Menge: 17,000 St

**01.02.0054 Leitungsschutzschalter 3-polig C 20A**
STLB-Bau 2021-10 054
Leitungsschutzschalter DIN EN 60898-1 (VDE 0641-11),
als
Reiheneinbaugerät, Maße DIN 43880, fingersicher DIN EN
50274 (VDE
0660-514),
Bemessungsbetriebsspannung 230/400 V AC,
Bemessungsausschaltvermögen 6 kA, mit beidseitiger
Klemmenabdeckung,
3-polig, Auslösecharakteristik B, Bemessungsstrom 20 A.
Menge: 9,000 St

**01.02.0055 Leitungsschutzschalter 3-polig B 25A**
STLB-Bau 2021-10 054
Leitungsschutzschalter DIN EN 60898-1 (VDE 0641-11),
als
Reiheneinbaugerät, Maße DIN 43880, fingersicher DIN EN
50274 (VDE
0660-514),
Bemessungsbetriebsspannung 230/400 V AC,
Bemessungsausschaltvermögen 6 kA, mit beidseitiger
Klemmenabdeckung,
3-polig, Auslösecharakteristik B, Bemessungsstrom 25 A.
Menge: 1,000 St

**01.02.0056 Leitungsschutzschalter 3-polig C 25A**
STLB-Bau 2021-10 054
Leitungsschutzschalter DIN EN 60898-1 (VDE 0641-11),
als
Reiheneinbaugerät, Maße DIN 43880, fingersicher DIN EN
50274 (VDE
0660-514),
Bemessungsbetriebsspannung 230/400 V AC,
Bemessungsausschaltvermögen 6 kA, mit beidseitiger
Klemmenabdeckung,
3-polig, Auslösecharakteristik B, Bemessungsstrom 25 A.
Menge: 3,000 St

**01.02.0057 Leitungsschutzschalter 3-polig B 32A**
STLB-Bau 2021-10 054
Leitungsschutzschalter DIN EN 60898-1 (VDE 0641-11),
als
Reiheneinbaugerät, Maße DIN 43880, fingersicher DIN EN
50274 (VDE
0660-514),
Bemessungsbetriebsspannung 230/400 V AC,
Bemessungsausschaltvermögen 6 kA, mit beidseitiger
Klemmenabdeckung,
3-polig, Auslösecharakteristik B, Bemessungsstrom 32 A.
Menge: 1,000 St

**01.02.0058 Leitungsschutzschalter 3-polig C 32A**
STLB-Bau 2021-10 054
Leitungsschutzschalter DIN EN 60898-1 (VDE 0641-11),
als
Reiheneinbaugerät, Maße DIN 43880, fingersicher DIN EN
50274 (VDE
0660-514),
Bemessungsbetriebsspannung 230/400 V AC,
Bemessungsausschaltvermögen 6 kA, mit beidseitiger
Klemmenabdeckung,
3-polig, Auslösecharakteristik B, Bemessungsstrom 32 A.
Menge: 4,000 St

**01.02.0059 Leitungsschutzschalter 3-polig B 40A**
STLB-Bau 2021-10 054
Leitungsschutzschalter DIN EN 60898-1 (VDE 0641-11),
als
Reiheneinbaugerät, Maße DIN 43880, fingersicher DIN EN
50274 (VDE
0660-514),
Bemessungsbetriebsspannung 230/400 V AC,
Bemessungsausschaltvermögen 6 kA, mit beidseitiger
Klemmenabdeckung,
3-polig, Auslösecharakteristik B, Bemessungsstrom 40 A.
Menge: 4,000 St

**01.02.0060 Hauptleitungsabzweigklemme 5-polig Zugang 25mm2 Abgang 2x16mm2**
STLB-Bau 2021-10 054
Hauptleitungsabzweigklemme DIN EN 60670-1 (VDE 0606-1),
Bemessungsisolationsspannung 690 V AC, 5-polig,
Klemmenzugang 25
mm2, Klemmenabgang 2 x 16 mm2, Klemmenträger aus
selbstlöschendem
oder nichtbrennbarem Isolierstoff, zur Montage auf
Tragschiene DIN EN
60715 (VDE 0660-520), einschl. systemgebundenem
Zubehör mit
dauerhafter Anschlussbezeichnung.
Menge: 3,000 St

**01.02.0061 Installationsschütz 4-polig 40A 230VAC**
STLB-Bau 2021-10 054
Installationsschütz DIN EN 61095 (VDE 0637-3), als
Reiheneinbaugerät,
Maße DIN 43880, fingersicher DIN EN 50274 (VDE
0660-514), 4-polig, zur
Montage auf Tragschiene DIN EN 60715 (VDE 0660-520),
Bemessungsbetriebsstrom mind. 40 A,
Bemessungsbetriebsspannung 230 V
AC, Bemessungsbetätigungsspannung 230 V AC.
Menge: 14,000 St

**01.02.0062 Installationsrelais Steuerspannung 230VAC 1S**
STLB-Bau 2021-10 054
Fernschalter DIN EN 60669-2-2 (VDE 0632-2-2),
monostabil
(Installationsrelais), als Reiheneinbaugerät, Maße DIN
43880, fingersicher
DIN EN 50274 (VDE 0660-514), mit
Schaltstellungsanzeige, zur Montage auf
Tragschiene DIN EN 60715 (VDE 0660-520),
Bemessungsbetriebsspannung
230 V AC, Bemessungssteuerspannung 230 V AC, als
Schalter, mit 1 S,
Bemessungsstrom 16 A.
Menge: 12,000 St

**01.02.0063 Stromstoßschalter 230VAC Steuerspannung**
STLB-Bau 2021-10 054
Fernschalter DIN EN 60669-2-2 (VDE 0632-2-2), bistabil
(Stromstoßschalter), als Reiheneinbaugerät, Maße DIN
43880, fingersicher
DIN EN 50274 (VDE 0660-514), mit Handbetätigung und
Schaltstellungsanzeige, zur Montage auf Tragschiene
DIN EN 60715 (VDE
0660-520), Bemessungsbetriebsspannung 230 V AC,
Bemessungssteuerspannung 230 V AC, als Schalter, mit 1
S,
Bemessungsstrom 16 A.
Menge: 5,000 St

**01.02.0064 Schaltuhr 1K**
Einbau-Digital-Schaltuhr
1 Kanal, 16(10)A 250V, Schaltprogramm 24 Stunden 7
Tage, Gangreserve 6
Jahre, Ferienschaltung 1..99 Tage automatische
Sommer/Winter
Zeitumstellung, Zufallsschaltung.
Menge: 1,000 St

**01.02.0065 Netzteil 24V AC/DC mind. 2,5A**
Netzteil als REG 230V/24V AC/DC mind. 2,5A
zum Einbau in vorhandene Unterverteilung
Menge: 3,000 St

**01.02.0066 Netzteil 24V AC/DC mind. 4A**
Netzteil als REG 230V/24V AC/DC mind. 4A
zum Einbau in vorhandene Unterverteilung
Menge: 4,000 St

**01.02.0067 Netzteil 12V AC/DC mind. 2,5A**
Netzteil als REG 230V/12V AC/DC mind. 2,5A
zum Einbau in vorhandene Unterverteilung
Menge: 1,000 St

**01.02.0068 Elektron.Zähler elektr.Wirkarbeit Kl.1 3x230/400VAC Eintarifmessung**
Elektronischer Zähler, als Reiheneinbaugerät, Maße DIN
43880, fingersicher
DIN EN 50274 (VDE 0660-514), für elektrische
Wirkarbeit DIN EN 62053-21
(VDE 0418-3-21), zur Montage auf Tragschiene DIN EN
60715, für
Wandleranschluss, Bemessungsstrom sekundär 5 A,
Genauigkeitsklasse 1,
Bemessungsbetriebsspannung 3 x 230/400 V AC,
4-Leiter-Messung, für
Eintarifmessung, Anzeige LCD, mit M-Bus Schnittstelle,
inklusive
Überwurfstromwandlerset bis 100A
Menge: 5,000 St

*Hinweis*
Die nachfolgenden Reihenklemmen werden nur bei
Sicherungsabgängen
mit zusätzlichen Klemmen (Doppelklemmen) vergütet.
Ansonsten sind die Reihenklemmen in den
Einheitspreisen der Einbaugeräte
enthalten.

**01.02.0069 Reihenklemme bis 2,5mm2**
STLB-Bau 2021-10 054
Reihenklemme DIN EN 60947-7-1 (VDE 0611-1),
Bemessungsisolationsspannung 690 V AC,
Isolationsgruppe C, 2-stöckig, für
Leiterquerschnitt bis 2,5 mm2, mit schraubenlosen
Anschlüssen,
Klemmenträger aus selbstlöschendem oder
nichtbrennbarem Isolierstoff, zur
Montage auf Tragschiene DIN EN 60715 (VDE 0660-520),
einschl.
systemgebundenem Zubehör mit dauerhafter
Anschlussbezeichnung.
Menge: 35,000 St

**01.02.0070 Reihenklemme bis 4mm2 - N-L-PE**
STLB-Bau 2021-10 054
Reihenklemme DIN EN 60947-7-1 (VDE 0611-1),
Bemessungsisolationsspannung 690 V AC,
Isolationsgruppe C, 3-stöckig, für
N-L-PE-Anschluss, für Leiterquerschnitt bis 4 mm2, mit
schraubenlosen
Anschlüssen, Klemmenträger aus selbstlöschendem oder
nichtbrennbarem
Isolierstoff, zur Montage auf Tragschiene DIN EN 60715
(VDE 0660-520),
einschl. systemgebundenem Zubehör mit dauerhafter
Anschlussbezeichnung.
Menge: 45,000 St

**01.02.0071 Reihenklemme bis 4mm2 - PE-L-L**
STLB-Bau 2021-10 054
Reihenklemme DIN EN 60947-7-1 (VDE 0611-1),
Bemessungsisolationsspannung 690 V AC,
Isolationsgruppe C, 3-stöckig, für
PE-L-L-Anschluss, für Leiterquerschnitt bis 4 mm2, mit
schraubenlosen
Anschlüssen, Klemmenträger aus selbstlöschendem oder
nichtbrennbarem
Isolierstoff, zur Montage auf Tragschiene DIN EN 60715
(VDE 0660-520),
einschl. systemgebundenem Zubehör mit dauerhafter
Anschlussbezeichnung.
Menge: 40,000 St

#### Abschnitt 01.03 Gebäudesystemtechnik

*Hinweis*
Bei nachfolgend aufgeführten Komponenten der
Gebäudeleittechnik (KNX)
und der Bussysteme sind die vollständige
Inbetriebnahme einschließlich
Parametrierung und Programmierung in die
Einheitspreise mit
einzukalkulieren. Die Vorgabe der KNX-Adressen ist in
ihrer Struktur dem
Planungsbüro zur Freigabe vorzulegen bzw. wird
vorgegeben.

**01.03.0001 Spannungsversorgung 1280mA KNX-TP integr.Drossel 120-230VAC**
Spannungsversorgung, 1280 mA, Bussystem KNX-TP, mit
integrierter
Drossel, Bemessungsbetriebsspannung 120 bis 230 V AC,
Busanschluss
über Busanschlussklemme, mit Schalter zum Rücksetzen
der an die
Spannungsversorgung angeschlossenen Busteilnehmer, mit
LEDs zur
Betriebs-, Statusanzeige, als Reiheneinbaugerät, Maße
DIN 43880, für
Montage auf Tragschiene TH35 DIN EN 60715, Breite bis
6 TE.
Menge: 1,000 St

**01.03.0002 Spannungsversorgung 640mA KNX-TP integr.Drossel 120-230VAC**
STLB-Bau 2022-10 057
Spannungsversorgung, 640 mA, Bussystem KNX-TP, mit
integrierter
Drossel, Bemessungsbetriebsspannung 120 bis 230 V AC,
Busanschluss
über Busanschlussklemme, mit Schalter zum Rücksetzen
der an die
Spannungsversorgung angeschlossenen Busteilnehmer, mit
LEDs zur
Betriebs-, Statusanzeige, als Reiheneinbaugerät, Maße
DIN 43880, für
Montage auf Tragschiene TH35 DIN EN 60715 (VDE
0660-520), Breite bis 4
TE.
Menge: 2,000 St

**01.03.0003 Linienkoppler KNX-TP Filtertabelle Datenaustausch-Steuerung Meldung Busspannungsausfall**
STLB-Bau 2022-10 057
Linienkoppler, zum Datenaustausch zwischen zwei
Buslinien über bis zu 64
Byte umfassende Telegramme, Bussystem KNX-TP, als
Linienkoppler,
Bereichskoppler oder Linienverstärker (Repeater), mit
galvanischer
Trennung der beiden Buslinien, mit 3 LEDs zur Anzeige
der
Betriebsbereitschaft sowie eines Telegramm-Empfangs
pro Linie, mit
ladbarer Filtertabelle zur Steuerung des
Datenaustausches zwischen den
beiden Buslinien, mit Erkennen und Melden von
Busspannungsausfall auf
der untergeordneten Linie an die übergeordnete, als
Reiheneinbaugerät,
Maße DIN 43880, für Montage auf Tragschiene TH35 DIN
EN 60715 (VDE
0660-520), Breite bis 2 TE, mit integriertem
Busankoppler, Anschluss zur
Linie und zur Hauptlinie jeweils über Busklemme.
Menge: 3,000 St

**01.03.0004 Linien- Bereichs- Netzwerkkoppler KNX-TP IP-Router**
STLB-Bau 2022-10 057
Linien-, Bereichs-, Netzwerkkoppler, Bussystem KNX-TP,
zum Verbinden
von Linien, Bereichen, Netzwerken, als IP-Router, zur
gebäude- und
liegenschaftsübergreifenden Kommunikation, für
Fernkonfigurierung und
-betrieb von Geräten über PCs mit Ethernet-Anschluss,
mit Zuweisung der
IP-Adresse per Bus-Software oder automatisch von einem
DHCP-Dienst, mit
5 LEDs zur Anzeige von Betriebs- und
Kommunikationsstatus, mit RJ
45-Buchse, mit integriertem Busankoppler, mit
Busanschluss über
Busanschlussklemme, mit Spannungsversorgung der
Elektronik über eine
externe Spannungsquelle für 24 V AC/DC, als
Reiheneinbaugerät, Maße DIN
43880, für Montage auf Tragschiene TH35 DIN EN 60715
(VDE 0660-520).
Menge: 1,000 St

**01.03.0005 KNX-TP Schnittstellen-Umsetzer USB**
STLB-Bau 2022-10 057
KNX-TP Schnittstellen-Umsetzer zu USB, zum galvanisch
getrennten Zugriff
auf die Buslinie über die eingebaute USB-Buchse, zur
Ankopplung eines PCs
zur Adressierung, Parametrierung, Visualisierung,
Protokollierung und
Diagnose der Busteilnehmer, mit Spannungsversorgung
über die
USB-Schnittstelle, Übertragung in
USB2.0-Geschwindigkeit (max. 12 Mbit/s),
als Reiheneinbaugerät, Maße DIN 43880, für Montage auf
Tragschiene
TH35 DIN EN 60715 (VDE 0660-520), Breite bis 2 TE, mit
integriertem
Busankoppler und Busanschluss über Kontaktsystem zur
Datenschiene und
parallel über Busklemme.
Menge: 1,000 St

**01.03.0006 KNX-TP Schnittstellen-Umsetzer DALI**
KNX-TP Schnittstellen-Umsetzer zu DALI, für Normal-
und Notbeleuchtung,
zum Anschluss von 64 DALI-Vorschaltgeräten, mit
Ansteuerung (Schalten,
Dimmen, Dimmwert setzen) sowie Rückmeldung von Status-
und
Leuchtmittelausfall pro DALI-EVG, mit Betrieb jedes
DALI-EVG wahlweise
als Einzelgerät oder als Mitglied einer der
DALI-Gruppen, mit
Szenensteuerung für bis zu 16 Szenen, über
Bus-Software parametrierbar,
welche DALI-Vorschaltgeräte welchem Kanal zugeordnet
werden,
Zwangsführung, Rückmeldung von Schaltzustand und
Helligkeitswert im
Bus- und im Handbetrieb Sammelrückmeldung, Zentrale
Schaltfunktion,
Sperrfunktion für jede DALI-Gruppe, Separate Ein- und
Ausschaltverzögerung, Treppenlichtschalter mit
Vorwarnfunktion,
Korridorfunktion: In Kombination mit Bewegungsmeldern
reduzierte
Dauerbeleuchtung, wenn keine Bewegung erkannt wird,
Betriebsstundenzähler je Kanal, LED als
Betriebsanzeige, mit
Handbetätigung, mit Umschaltmöglichkeit zwischen Bus-
und Direktbetrieb,
mit Taster zum definierten gemeinsamen Ein- bzw.
Ausschalten aller über
die DALI-Busleitung schaltbaren Leuchten, mit
Spannungsversorgung der
Elektronik und der DALI-Ausgänge über Netzgerät für
230 V AC, mit
integriertem Busankoppler, mit Busanschluss über
Busanschlussklemme,
als Reiheneinbaugerät, Maße DIN 43880, für Montage auf
Tragschiene
TH35 DIN EN 60715, Breite bis 4 TE.
Menge: 3,000 St

**01.03.0007 KNX-Dalitgateway 8fach**
KNX-DALI-Gateway 8fach zur Ansteuerung von
DALI-Betriebsgeräten über
KNX. Am Gerät stehen acht DALI-Kanäle mit je bis zu 16
anschließbaren
EVG zur Verfügung. Die Funktionen Schalten, Dimmen,
Wert setzen,
Lampen- u. EVG-Rückmeldung stehen für jeden Ausgang
zur Verfügung.
Eine Adressierung oder Inbetriebnahme der
DALI-Betriebsgeräte ist nicht
erforderlich
Menge: 1,000 St

**01.03.0008 Schaltaktor KNX-TP 4fach 16A REG**
STLB-Bau 2022-10 057
Schaltaktor, Bussystem KNX-TP, 4-fach, mit einem
potentialfreien
Relaiskontakt pro Ausgang, Bemessungsbetriebsspannung
230 V AC,
Schaltstrom 16 A, cos phi 0,8, geeignet zum Schalten
kapazitiver Lasten von
140 myF, mit pro Ausgang einstellbarer Kontaktart
(Öffner/Schließer), mit
Betriebs- und Statusanzeige und Handbetätigung pro
Kanal, mit Vorwahl, ob
alle Kanäle gemeinsam und identisch parametriert
werden oder ob jeder
Kanal individuell parametrierbar ist, mit
Invertierbarkeit der Ausgänge, mit
pro Ausgang einstellbarem Zeitschalterbetrieb, mit pro
Ausgang einstellbarer
Ein-/Ausschalt-Verzögerung, mit logischer Verknüpfung
(UND/ODER) zweier
Kommunikationsobjekte pro Ausgang und einstellbarem
Startwert der
Verknüpfung bei Busspannungswiederkehr, mit
Torfunktion, mit pro Ausgang
einstellbarem Schaltzustand bei Spannungsausfall und
-wiederkehr, mit
Objekt zur Statusmeldung pro Ausgang, mit
Zwangsführungs-Objekt, als
Reiheneinbaugerät, Maße DIN 43880, für Montage auf
Tragschiene TH35
DIN EN 60715 (VDE 0660-520), Breite bis 4 TE, mit
integriertem
Busankoppler und Busanschluss über Busanschlussklemme,
Schutzart IP
2X DIN EN 60529 (VDE 0470-1).
Menge: 3,000 St

**01.03.0009 Schaltaktor KNX-TP 8fach 16A REG**
STLB-Bau 2022-10 057
Schaltaktor, Bussystem KNX-TP, 8-fach, mit einem
potentialfreien
Relaiskontakt pro Ausgang, Bemessungsbetriebsspannung
230 V AC,
Schaltstrom 16 A, cos phi 0,8, geeignet zum Schalten
kapazitiver Lasten von
140 myF, mit pro Ausgang einstellbarer Kontaktart
(Öffner/Schließer), mit
Betriebs- und Statusanzeige und Handbetätigung pro
Kanal, mit Vorwahl, ob
alle Kanäle gemeinsam und identisch parametriert
werden oder ob jeder
Kanal individuell parametrierbar ist, mit
Invertierbarkeit der Ausgänge, mit
pro Ausgang einstellbarem Zeitschalterbetrieb, mit pro
Ausgang einstellbarer
Ein-/Ausschalt-Verzögerung, mit logischer Verknüpfung
(UND/ODER) zweier
Kommunikationsobjekte pro Ausgang und einstellbarem
Startwert der
Verknüpfung bei Busspannungswiederkehr, mit
Torfunktion, mit pro Ausgang
einstellbarem Schaltzustand bei Spannungsausfall und
-wiederkehr, mit
Objekt zur Statusmeldung pro Ausgang, mit
Zwangsführungs-Objekt, als
Reiheneinbaugerät, Maße DIN 43880, für Montage auf
Tragschiene TH35
DIN EN 60715 (VDE 0660-520), Breite bis 8 TE, mit
integriertem
Busankoppler und Busanschluss über Busanschlussklemme,
Schutzart IP
2X DIN EN 60529 (VDE 0470-1).
Menge: 1,000 St

**01.03.0010 Jalousie-/Rollladenaktor KNX-TP 4fach 230AC 6A Reiheneinbaugerät**
STLB-Bau 2022-10 057
Jalousie-/Rollladenaktor, Bussystem KNX-TP, 4-fach,
zur Ansteuerung von
einem Sonnen-/Blendschutzantrieb pro Ausgang, bemessen
für 230 V AC,
für Antriebe mit 2 elektromechanischen
Endlageschaltern (Auf, Ab),
Relaiskontakte bemessen für 230 V AC, 6 A, cos phi 1,
Umschaltung
zwischen Automatik- und Handbetrieb über Bus, mit
Vorwahl, ob alle Kanäle
gemeinsam und identisch parametriert werden oder ob
jeder Kanal
individuell parametrierbar ist, mit
Kommunikationsobjekten und Software
zum Öffnen und Schließen von Sonnen-/Blendschutz sowie
Stoppen der
Fahrt, schrittweisen Öffnen und Schließen von
Lamellen, Aufwippen der
Lamellen nach Erreichen der unteren Endlage, Wert
parametrierbar,
Vorgeben und automatischen Anfahren einer
Zwischenstellung von
Sonnen-/Blendschutz, Vorgeben und automatischen
Anfahren einer
Zwischenstellung der Lamellen, mit
Aktivierung/Dektivierung der
Sonnennachlaufsteuerung von Jalousie-Lamellen, Melden
bzw. Abfragen der
aktuellen Sonnen-/Blendschutz-Stellung, Melden bzw.
Abfragen der aktuellen
Lamellen-Stellung, Speichern und automatisches
Wiederherstellen einer
Sonnen-/Blendschutz-/Lamellen-Stellung
(Szenensteuerung), mit
Alarmobjekt zum Fahren des Sonnenschutzes bei
Windalarm in die
parametrierte Sicherheitsstellung, einschl. Blockieren
bis Alarmende, mit
integrierter Elektronik zum Erkennen des Ansprechens
elektromechanischer
Endlageschalter und zur Autokalibrierung der
Fahrzeiten von einer Endlage
bis zur anderen, Bemessungsbetriebsspannung:
Busspannung, als
Reiheneinbaugerät, Maße DIN 43880, für Montage auf
Tragschiene TH35
DIN EN 60715 (VDE 0660-520), Breite bis 4 TE, mit
integriertem
Busankoppler und Busanschluss über Busanschlussklemme.
Menge: 2,000 St

**01.03.0011 Jalousie-/Rollladenaktor KNX-TP 8fach 230AC 6A Reiheneinbaugerät**
STLB-Bau 2022-10 057
Jalousie-/Rollladenaktor, Bussystem KNX-TP, 8-fach,
zur Ansteuerung von
einem Sonnen-/Blendschutzantrieb pro Ausgang, bemessen
für 230 V AC,
für Antriebe mit 2 elektromechanischen
Endlageschaltern (Auf, Ab),
Relaiskontakte bemessen für 230 V AC, 6 A, cos phi 1,
Umschaltung
zwischen Automatik- und Handbetrieb über Bus, mit
Vorwahl, ob alle Kanäle
gemeinsam und identisch parametriert werden oder ob
jeder Kanal
individuell parametrierbar ist, mit
Kommunikationsobjekten und Software
zum Öffnen und Schließen von Sonnen-/Blendschutz sowie
Stoppen der
Fahrt, schrittweisen Öffnen und Schließen von
Lamellen, Aufwippen der
Lamellen nach Erreichen der unteren Endlage, Wert
parametrierbar,
Vorgeben und automatischen Anfahren einer
Zwischenstellung von
Sonnen-/Blendschutz, Vorgeben und automatischen
Anfahren einer
Zwischenstellung der Lamellen, mit
Aktivierung/Dektivierung der
Sonnennachlaufsteuerung von Jalousie-Lamellen, Melden
bzw. Abfragen der
aktuellen Sonnen-/Blendschutz-Stellung, Melden bzw.
Abfragen der aktuellen
Lamellen-Stellung, Speichern und automatisches
Wiederherstellen einer
Sonnen-/Blendschutz-/Lamellen-Stellung
(Szenensteuerung), mit
Alarmobjekt zum Fahren des Sonnenschutzes bei
Windalarm in die
parametrierte Sicherheitsstellung, einschl. Blockieren
bis Alarmende, mit
integrierter Elektronik zum Erkennen des Ansprechens
elektromechanischer
Endlageschalter und zur Autokalibrierung der
Fahrzeiten von einer Endlage
bis zur anderen, Bemessungsbetriebsspannung:
Busspannung, als
Reiheneinbaugerät, Maße DIN 43880, für Montage auf
Tragschiene TH35
DIN EN 60715 (VDE 0660-520), Breite bis 8 TE, mit
integriertem
Busankoppler und Busanschluss über Busanschlussklemme.
Menge: 4,000 St

**01.03.0012 Jalousie-/Rollladenaktor KNX-TP 4fach 24DC 6A Reiheneinbaugerät**
STLB-Bau 2022-10 057
Jalousie-/Rollladenaktor, Bussystem KNX-TP, 4-fach,
zur Ansteuerung von
einem Sonnen-/Blendschutzantrieb pro Ausgang, bemessen
für 24 V DC, für
Antriebe mit 2 elektromechanischen Endlageschaltern
(Auf, Ab),
Relaiskontakte bemessen für 24 V DC, 6 A, Umschaltung
zwischen
Automatik- und Handbetrieb über Bus, mit Vorwahl, ob
alle Kanäle
gemeinsam und identisch parametriert werden oder ob
jeder Kanal
individuell parametrierbar ist, mit
Kommunikationsobjekten und Software
zum Öffnen und Schließen von Sonnen-/Blendschutz sowie
Stoppen der
Fahrt, schrittweisen Öffnen und Schließen von
Lamellen, Aufwippen der
Lamellen nach Erreichen der unteren Endlage, Wert
parametrierbar,
Vorgeben und automatischen Anfahren einer
Zwischenstellung von
Sonnen-/Blendschutz, Vorgeben und automatischen
Anfahren einer
Zwischenstellung der Lamellen, mit
Aktivierung/Dektivierung der
Sonnennachlaufsteuerung von Jalousie-Lamellen, Melden
bzw. Abfragen der
aktuellen Sonnen-/Blendschutz-Stellung, Melden bzw.
Abfragen der aktuellen
Lamellen-Stellung, Speichern und automatisches
Wiederherstellen einer
Sonnen-/Blendschutz-/Lamellen-Stellung
(Szenensteuerung), mit
Alarmobjekt zum Fahren des Sonnenschutzes bei
Windalarm in die
parametrierte Sicherheitsstellung, einschl. Blockieren
bis Alarmende, mit
integrierter Elektronik zum Erkennen des Ansprechens
elektromechanischer
Endlageschalter und zur Autokalibrierung der
Fahrzeiten von einer Endlage
bis zur anderen, Bemessungsbetriebsspannung:
Busspannung, als
Reiheneinbaugerät, Maße DIN 43880, für Montage auf
Tragschiene TH35
DIN EN 60715 (VDE 0660-520), Breite bis 8 TE, mit
integriertem
Busankoppler und Busanschluss über Busanschlussklemme.
Menge: 1,000 St

**01.03.0013 KNX Heizungsaktor für 6 thermische Stellantriebe**
KNX-Heizungsaktor zum Steuern von 6 thermischen
Stellantrieben,
schaltend 24 V DC oder stetig 0-10 V DC; Integration
von bis zu 2
Heizkreispumpen; Zur Einbeziehung der Kesselsteuerung;
Bedarfsgerechte
Anpassung der Vorlauftemperatur: Automatische
Ermittlung der maximalen
Stellgröße zur Anpassung der Vorlauftemperatur an den
tatsächlichen
Bedarf; Kein KNX-Raumthermostat notwendig: Flexible
Nutzung jedes
Kanals als Heizungsaktor oder Heizungsregler
Montage direkt im Heizkreisverteiler; Schraublose
Steckklemmtechnik;
Integrierte Spannungsversorgung für thermische
Stellantriebe; Geräuschlose
Halbleiterschalter (Triac); Stetige oder schaltende
Stellgröße wählbar
Menge: 2,000 St

**01.03.0014 KNX Heizungsaktor für 12 thermische Stellantriebe**
KNX-Heizungsaktor zum Steuern von 12 thermischen
Stellantrieben,
schaltend 24 V DC oder stetig 0-10 V DC; Integration
von bis zu 2
Heizkreispumpen; Zur Einbeziehung der Kesselsteuerung;
Bedarfsgerechte
Anpassung der Vorlauftemperatur: Automatische
Ermittlung der maximalen
Stellgröße zur Anpassung der Vorlauftemperatur an den
tatsächlichen Bedarf
Flexible Nutzung jedes Kanals als Heizungsaktor oder
Heizungsregler
Montage direkt im Heizkreisverteiler; Schraublose
Steckklemmtechnik;
Integrierte Spannungsversorgung für thermische
Stellantriebe; Geräuschlose
Halbleiterschalter (Triac);  Stetige oder schaltende
Stellgröße wählbar

Betriebsspannung KNX: Busspannung, max. 10 mA
Betriebsspannung: 230 V AC
Stand-by Leistung: max. 1 W
Frequenz 50  60 Hz
Anzahl Kanäle 12
Montageart Wandmontage
Kontaktart Triacs
Sicherung T 2 A
Umgebungstemperatur -5°C .. 50°C
Schutzart IP 20
Schutzklasse II nach EN 60 730-1

Wie Fabrikat Theben HMT 12 S KNX oder gleichwertig
Menge: 11,000 St

**01.03.0015 KNX Mini-Universal-Präsenzmelder Komfort**
KNX Mini-Präsenzmelder mit integriertem Busankoppler
Bedarfsgerechtes
Steuern von Beleuchtung, Raumthermostaten und anderen
elektrischen
Verbrauchern in Innenräumen. Klemm-Montage in
abgehängte Decken.
Deckenmontage an festen Decken in Unterputzdose nach
DIN 49073

Produkteigenschaften
Integrierte Busankopplung
3 PIR-Sensoren
Erfassungsfeld 360°
Integrierter Helligkeitssensor
Einsatz als Präsenzmelder, Bewegungsmelder oder für
Meldebetrieb.
Ausgangsfunktionen: Schalten, Treppenhausfunktion,
Schalten mit
Zwangsstellung, Wertgeber, Lichtszenennebenstelle,
Betriebsmodusvorgabe
für Raumtemperaturregler
Erfassungsbereich erweiterbar durch Parallelschalten
mehrerer Geräte als
Haupt- und Nebenstelle
Einsteller zur manuellen Korrektur der Empfindlichkeit
Status-LED: Blinkt bei Bewegungserfassung; je nach
Programmierung im
normalen Betrieb oder nur während des Gehtest-Betriebs

Schutzart IP 44 im eingebauten Zustand
Technische Daten
Nennspannung KNX: DC 21 bis 32 V SELV
Stromaufnahme KNX: max. 10 mA
Schutzklasse: III
Umgebungstemperatur: -25 bis +55 °C
Lager-/Transporttemperatur: -25 bis +70 °C
Relative Feuchte: 10 bis 100 % (keine Betauung)
Schutzart: IP 44
Deckenausschnitt (Ø x T): 44 x 35 mm
Maße (Ø x H): 53,5 x 38 mm (mit Designring)
Max. Stärke der Zwischendecke: ca. 25 mm
Einbautiefe: min. 35 mm
Abstand zwischen Zwischendecke und Betondecke: min. 20
mm
Designring Ø innen: 35,6 mm
Designring Ø außen: 53,5 mm
Aufbauhöhe Designring: 1,8 mm
Aufbauhöhe Linse: 5,5 mm
Bewegungserfassung
Erfassungswinkel: 360°
Reichweite: Ø ca. 12 m (Montagehöhe 3 m)
Helligkeitssensor
Messbereich: 10 bis 2000 lx
Genauigkeit (= 80 lx): ± 10 lx
Genauigkeit (> 80 lx): ± 5 %
Farbe: alpinweiß

Wie Fabrikat Gira Präsenzmelder Mini Komfort oder
gleichwertig
Menge: 9,000 St

**01.03.0016 KNX Touchpanel**
Touchpanel mit IP- und KNX-Schnittstelle (data secure)
für die
Gebäudeautomation mit 20,32 cm - 8" WXGA (1280x800)
Display,
kapazitivem Touch und optical bonding; mit
integrierter KNX Visualisierung

Frei programmierbares 8" KNX-Touch-Display als
raumübergreifende
Steuer-, Melde-, und Kontrolleinheit, das intelligente
Hausautomation und
Audio-Video-Türkommunikation in einem Gerät für
Wohnanwendungen,
Hotels und gewerbliche Gebäude vereint.
Steuern, beobachten und verwalten Sie Ihre gesamte
Anlage mit einem
Gerät: Schalten, Dimmen, Jalousiesteuerung,
verschiedene Steuerelemente
für RGBW-Farbsteuerung und Tunable White sowie
HLK-Anwendungen und
Audio-Bedienung.
Mit Szenen- und Logikfunktionen,
Anwesenheitssimulation und
Zeitprogrammen.
Darstellung des Videobildes der Außenstation. Bei
Türrufen in Abwesenheit
wird automatisch ein Bild des Besuchers gespeichert.

Unterschiedliche Klingeltöne für Tür- und Etagenruf
einstellbar, mehrere
Klingeltöne stehen zur Auswahl.

Möglichkeit zur Integration von IP-Kameras.
Audio- und Video-Innensprechstelle für alle gängigen
SIP-basierten
Türsprechstellen.
Es können jeweils bis zu 10 mobile Endgeräte verknüpft
werden.
Akustisches Feedback
Externe Stromversorgung: 12-32 V DC (SELV), max. 16W
Montage auf Standardunterputzschalterdose
Aufputz- oder Tischmontage mit Aufputz-Rahmen oder
Tischständer.

Schutzart Gerät: IP 20 nach DIN EN 60529
Temperaturbereich Gerät: 0 °C - 45 °C

Maße auf der Wand (H x B x T): 145 mm x 225 mm x 16 mm

Einbaulage: Hochformat und Querformat
Batterie-freies Design - RTC mit Capacitor Backup

Schnittstellen rückseitig
KNX TP Schnittstelle (data secure)
1 x LAN/Ethernet 10/100/1000 Mbps (ext)
USB Schnittstellen: 1 x USB 2.0 (1 x ext)
GPIO - 1 x input / 1 x output

Allgemeine Merkmale
Prozessor 1,5GHz ARM Cortex A53 QuadCore und 1,2GHz
ARM Cortex
A53 QuadCore mit integriertem Grafikkontroller
Arbeitsspeicher 2 GB DDR SDRAM
Speichermedium Flash Memory 16GB
Sensorik: Helligkeitssensor, konfigurierbarer
Näherungsssensor,
Lagesensor, I/O-Intercom-Klingeltastereingang,
I/O-Intercom-Signalisierungsausgang
Betriebssystem: Android spezifisch angepasst für
Gebäudeautomation für
einfache Bedienung und abgesicherten
Berechtigungsebenen
(Benutzer/Installateur); erleichterte Steuerung;
Design konfigurierbar;
Vorinstallierte Applikationen für
Gebäudevisualisierung,
Audio-Video-Türkommunikation, Anzeige von IP-Kameras

Audio-Video-Türkommunikation (Videophone):
· RTSP-Video: H.264 / H.265 / MJPEG
· HTTP-Video: MJPEG / JPEG
· SIP-Audio: G.711 / G.722
· SIP-Server-basiert
· SIP-P2P (ohne SIP-Server)
· GPIO für Etagenruf und externe Klingel
· Geräusch- und Echo-Unterdrückung
· Spycam-Funktionalität, Rufhistorie, Schnellwahlmenü,
Archiv für verpasste
Rufe und Bilder, Nicht-Stören-Modus

Elemente der integrierten KNX-Visualisierung
Beleuchtung (Ein / Aus, Dimmen (relativ und absolut),
RGB(W), Tunable White
Heizen / Kühlen (Temperatur, Sollwert,
Sollwert-Offset, Feuchtigkeit,
Taupunkt-Berechnung, Fensterkontakt, Präsenzkontakt,
Ventil-Status,
Heizen-/Kühlen-Status, Lüftersteuerung)
Jalousie (Kurzer/Langer Tastendruck, prozentueller
Wert)
Raffstore (Kurzer/Langer Tastendruck, prozentueller
Wert,
Lamellensteuerung)
Zwangsführung
KNX-Szenen
Sequenzen (zusätzlich zu KNX-Szenen)
Musik (KNX)
Generische Werte (ein/aus, Prozent, Text usw.)
KNX data secure (nur KNX TP)
KNX IP - fähig
IP Remote: ETS-Fernwartung und -programmierung durch
Zugriff auf lokale
KNX-IP-Schnittstelle via DIVUS-Cloud
Mobile App (Zugriff lokal und über die Cloud)
Visualisierung von Energieflüssen (Netz, PV, Batterie,
Verbrauch, usw)
Strukturierte Visualisierung (Gebäude, Stockwerke,
Zonen, Räume,
steuerbare Elemente)
Tägliche/ wöchentliche / jährliche Zeitplanung
Sequenzen (zusätzlich zu KNX-Szenen)
Grundlegende logische Operationen (Regeln)
Zweistufiger Konfigurationszugriff (Admin / Benutzer)
Astronomische Uhr
Benachrichtigungen mit Text und Ton (Alarm, Warnung,
Information)
Benachrichtigungen via E-Mail und PUSH
Anwesenheitssimulation
MQTT-API
Favoriten-Seite
Automatischer Zentralbefehl für
Licht/Fensterläden/Raffstore/Musik
Automatischer Temperaturdurchschnitt pro Raum
Benutzerverwaltung
PIN-Schutz von Räumen/Elementen basierend auf der
Benutzerberechtigung
Backup und Wiederherstellung
Visualisierung der Innen- und Außentemperatur
Helles / dunkles Farbschema
Farbige Hintergründe
Gliederung nach mehreren Räumen oder als Einzelzimmer
Raumregler Heizung
Zeitsynchronisation KNX IQ > KNX-Bus und KNX-Bus > KNX
IQ
Layout: 6 oder 12 Elemente pro Seite

· bis zu 500 Elemente (bspw. 500 Lichtpunkte)
· bis zu 125 Zeitplanungen, jeweils ca. 10 Befehle
· bis zu 55 logische Ausdrücke
· bis zu 10 mobile App-Benutzer pro Installation
· bis zu 50 Client Panels
· bis zu 10 Benutzer (PIN-Codes)
· bis zu 50 Thermostat-Logiken
· die letzten 25 Benachrichtigungen werden angezeigt
· bis zu 1000 Gruppenobjekte (ETS MODE)
· bis zu 1000 Gruppenadressen (ETS MODE)

IP-Kameras (IPCamViewer):
· RTSP: H.264 / H.265 / MJPEG
· HTTP: MJPEG / JPEG
· bis zu 6 IP-Kameras pro Seite
· Verschiedene Layouts: 1, 1x2, 1x3, 2x3, usw

Webanwendungen
· Webanwendungen im Vollbildmodus anzeigen
· Webview-basiert
· Mehrere Webanwendungen verknüpfbar

Inklusive Grundeinstellung wie Netzwerkparameter,
Import der
KNX-Gruppenadressen direkt aus der ETS, Adressierung
der
integrierten KNX-Schnittstelle

Fabrikat Divus KNX-IQ08-TPS oder gleichwertig
Menge: 1,000 St

**01.03.0017 Binäreingabegerät KNX-TP 2fach als Tasterschnittstelle**
STLB-Bau 2020-04 057
Binäreingabegerät, Bussystem KNX-TP, 2-fach, als
Tasterschnittstelle pro
Kanal einstellbar für einen potentialfreien Kontakt
(Abfragespannung wird
vom Gerät zur Verfügung gestellt) oder als Ausgang zur
LED-Ansteuerung
mit Ausgangsstrom bis 2 mA, mit einer Länge der
Anschlussleitung pro
Eingang von max. 5 m, mit einstellbarer
Kontakt-Entprellzeit, pro Eingang
konfigurierbar für Dimmer/Jalousie oder
UM/Ein/Aus/Wert senden, mit
Schalten bei steigender und/oder fallender Flanke, mit
Wert senden bei
steigender und/oder fallender Flanke, mit Schalten bei
kurzem und/oder
langem Impuls, mit einstellbarer Mindestzeitdauer für
langen Impuls, mit
Ein-Taster-Steuerung für Dimmen, Sonnenschutzsteuerung
und
Gruppensteuerung, 2-Taster-Dimmen und
2-Taster-Sonnenschutzsteuerung
wählbar, mit wählbarem Sperren jedes Eingangs über ein
zugehöriges
Sperrobjekt, mit einstellbarer Kontaktart
(Öffner/Schließer), mit einstellbarem
ereignisgesteuerten und/oder zyklischen Senden des
Objektwertes, mit pro
Eingang parametrierbarer Statusmeldung bei
Busspannungs-Wiederkehr,
Bemessungsbetriebsspannung: Busspannung, als
Unterputzgerät zum
Einbau in Gerätedose, Durchmesser 60 mm, Tiefe 40 mm,
mit integriertem
Busankoppler und Busanschluss über Busanschlussklemme.
Menge: 1,000 St

**01.03.0018 Binäreingabegerät KNX-TP 4fach als Tasterschnittstelle**
STLB-Bau 2020-04 057
Binäreingabegerät, Bussystem KNX-TP, 4-fach, als
Tasterschnittstelle pro
Kanal einstellbar für einen potentialfreien Kontakt
(Abfragespannung wird
vom Gerät zur Verfügung gestellt) oder als Ausgang zur
LED-Ansteuerung
mit Ausgangsstrom bis 2 mA, mit einer Länge der
Anschlussleitung pro
Eingang von max. 5 m, mit einstellbarer
Kontakt-Entprellzeit, pro Eingang
konfigurierbar für Dimmer/Jalousie oder
UM/Ein/Aus/Wert senden, mit
Schalten bei steigender und/oder fallender Flanke, mit
Wert senden bei
steigender und/oder fallender Flanke, mit Schalten bei
kurzem und/oder
langem Impuls, mit einstellbarer Mindestzeitdauer für
langen Impuls, mit
Ein-Taster-Steuerung für Dimmen, Sonnenschutzsteuerung
und
Gruppensteuerung, 2-Taster-Dimmen und
2-Taster-Sonnenschutzsteuerung
wählbar, mit wählbarem Sperren jedes Eingangs über ein
zugehöriges
Sperrobjekt, mit einstellbarer Kontaktart
(Öffner/Schließer), mit einstellbarem
ereignisgesteuerten und/oder zyklischen Senden des
Objektwertes, mit pro
Eingang parametrierbarer Statusmeldung bei
Busspannungs-Wiederkehr,
Bemessungsbetriebsspannung: Busspannung, als
Unterputzgerät zum
Einbau in Gerätedose, Durchmesser 60 mm, Tiefe 40 mm,
mit integriertem
Busankoppler und Busanschluss über Busanschlussklemme.
Menge: 6,000 St

**01.03.0019 Binäreingabegerät KNX-TP 16fach potentailfreie Meldekontakte**
STLB-Bau 2025-10 057
Binäreingabegerät, Bussystem KNX-TP, 16-fach, zum
Anschluss
potentialfreier Meldekontakte (Abfragespannung wird
vom Gerät zur
Verfügung gestellt), Bemessungsbetriebsspannung:
Busspannung, als
Reiheneinbaugerät, Maße DIN 43880, für Montage auf
Tragschiene TH35
DIN EN 60715 (VDE 0660-520), Breite bis 8 TE, mit
integriertem
Busankoppler und Busanschluss über Kontaktsystem zur
Datenschiene.
Menge: 1,000 St

**01.03.0020 Binäreingabegerät KNX-TP 16fach**
STLB-Bau 2025-10 057
Binäreingabegerät, Bussystem KNX-TP, 16-fach, für
Eingangsspannungen
24 V DC, 24 V AC und 230 V AC,
Bemessungsbetriebsspannung:
Busspannung, als Reiheneinbaugerät, Maße DIN 43880,
für Montage auf
Tragschiene TH35 DIN EN 60715 (VDE 0660-520), Breite
bis 8 TE, mit
integriertem Busankoppler und Busanschluss über
Kontaktsystem zur
Datenschiene.
Menge: 1,000 St

*Hinweis*
Programmierung Visualisierung
Die nachstehenden Positionen umfassen die
Programmierung von
Funktionen innerhalb der Visualisierung (Touch-Panel).
Hierbei ist sowohl die

grafische Darstellung, als auch etwaige Logik- oder
sonstige Funktionen im
Hintergrund enthalten. Die entsprechenden Datenpunkte
sind aus der
KNX-Programmierung zu übernehmen. Alle Funktionen sind
so zu
realsieren, dass bei Ausfall der Visualisierung ein
manueller Betrieb vor Ort
über Taster bzw. Bewegungsmelder möglich ist.
Nach abgeschlossener Programmierung ist ein 100%
Datenpunkttest
vorzunehmen und zu dokumentieren.

**01.03.0021 Programmierung Funktion/Visual. Tast-/Schaltfunkt. Einflächenbedienung**
*** Bezugsbeschreibung
Programmierung Funktion/Visualisierung Tast- /
Schaltfunktion
Einflächenbedienung
Menge: 12,000 St

**01.03.0022 als Zweiflächenbedienung gegeneinander verriegelt**
*** wie Position 01.03.0021
Menge: 8,000 St

**01.03.0023 Programmierung Funktion/Visualisierung Bildschirmseite**
Programmierung Funktion/Visualisierung Bildschirmseite
ohne grafischen Hintergrund
inklusive aller Sprungbefehle und übergeordneten
Statusanzeigen
Menge: 4,000 St

**01.03.0024 Programmierung Funktion/Visualisierung Leuchtengruppe**
Programmierung Funktion/Visualisierung Leuchtengruppe
(Schalt- und
dimmbar)
Die Leuchtengruppe ist in der Visualisierung zu
schalten und zu dimmen.
Jede Leuchtengruppe ist bis zu 16 Lichtszenen
zuzuordnen.
Statusanzeige des Zustands
Menge: 6,000 St

**01.03.0025 Programmierung Funktion/Visualisierung Zeitprogramm**
Programmierung Funktion/Visualisierung Zeitprogramm
Zeitfunktion über Wochenzeitschaltuhr realisieren
Die Zeiten müssen durch den Nutzer frei konfigurierbar
sein.
Die Zeitfunktion muss über eine einfache Funktion
aktiviert oder deaktiviert
werden können. Die Zeitfunktion muss über einen
Trigger für einen Tag
gestartet werden können.
Menge: 5,000 St

#### Abschnitt 01.04 Kabel und Leitungen

*Hinweis*
Leitungsverlegung
23% Hohlwandverlegung
2% auf C-Profilschiene mit Bügelschellen
5% im Rohr
25% in Kabelwanne, Leerrohr auf Rohfußboden
45% in Zwischendecke inklusive Sammelhalter (diese
sind in den
Einheitspreisen zu berücksichtigen)

Verlegehöhe bis 5m

**01.04.0001 Installationsleitung halogenfrei NHXMH-J 3x1,5RE B2ca**
STLB-Bau 2023-10 053
Halogenfreie Installationsleitung DIN VDE 0250-214
(VDE 0250-214)
NHXMH-J 3 x 1,5 RE, Cu-Zahl 43, Brandklasse B2ca DIN
EN 13501-6,
Rauchentwicklung s 1 DIN EN 50575 (VDE 0482-575),
Säureentwicklung a 1
DIN EN 50575 (VDE 0482-575), brennende Tropfen d 1 DIN
EN 50575 (VDE
0482-575).
Menge: 1300,000 m

**01.04.0002 Installationsleitung halogenfrei NHXMH-J 5x1,5RE B2ca**
STLB-Bau 2023-10 053
Halogenfreie Installationsleitung DIN VDE 0250-214
(VDE 0250-214)
NHXMH-J 5 x 1,5 RE, Cu-Zahl 72, Brandklasse B2ca DIN
EN 13501-6,
Rauchentwicklung s 1 DIN EN 50575 (VDE 0482-575),
Säureentwicklung a 1
DIN EN 50575 (VDE 0482-575), brennende Tropfen d 1 DIN
EN 50575 (VDE
0482-575).
Menge: 1650,000 m

**01.04.0003 Installationsleitung halogenfrei NHXMH-J 7x1,5RE B2ca**
STLB-Bau 2023-10 053
Halogenfreie Installationsleitung DIN VDE 0250-214
(VDE 0250-214)
NHXMH-J 7 x 1,5 RE, Cu-Zahl 101, Brandklasse B2ca DIN
EN 13501-6,
Rauchentwicklung s 1 DIN EN 50575 (VDE 0482-575),
Säureentwicklung a 1
DIN EN 50575 (VDE 0482-575), brennende Tropfen d 1 DIN
EN 50575 (VDE
0482-575).
Menge: 50,000 m

**01.04.0004 Installationsleitung halogenfrei NHXMH-J 3x2,5RE B2ca**
STLB-Bau 2023-10 053
Halogenfreie Installationsleitung DIN VDE 0250-214
(VDE 0250-214)
NHXMH-J 3 x 2,5 RE, Cu-Zahl 72, Brandklasse B2ca DIN
EN 13501-6,
Rauchentwicklung s 1 DIN EN 50575 (VDE 0482-575),
Säureentwicklung a 1
DIN EN 50575 (VDE 0482-575), brennende Tropfen d 1 DIN
EN 50575 (VDE
0482-575).
Menge: 5150,000 m

**01.04.0005 Installationsleitung halogenfrei NHXMH-J 5x2,5RE B2ca**
STLB-Bau 2023-10 053
Halogenfreie Installationsleitung DIN VDE 0250-214
(VDE 0250-214)
NHXMH-J 5 x 2,5 RE, Cu-Zahl 120, Brandklasse B2ca DIN
EN 13501-6,
Rauchentwicklung s 1 DIN EN 50575 (VDE 0482-575),
Säureentwicklung a 1
DIN EN 50575 (VDE 0482-575), brennende Tropfen d 1 DIN
EN 50575 (VDE
0482-575).
Menge: 550,000 m

**01.04.0006 Installationsleitung halogenfrei NHXMH-J 1x4RE B2ca**
STLB-Bau 2023-10 053
Halogenfreie Installationsleitung DIN VDE 0250-214
(VDE 0250-214)
NHXMH-J 1 x 4 RE, Cu-Zahl 38, Brandklasse B2ca DIN EN
13501-6,
Rauchentwicklung s 1 DIN EN 50575 (VDE 0482-575),
Säureentwicklung a 1
DIN EN 50575 (VDE 0482-575), brennende Tropfen d 1 DIN
EN 50575 (VDE
0482-575).
Menge: 95,000 m

**01.04.0007 Installationsleitung halogenfrei NHXMH-J 3x4RE B2ca**
STLB-Bau 2023-10 053
Halogenfreie Installationsleitung DIN VDE 0250-214
(VDE 0250-214)
NHXMH-J 3 x 4 RE, Cu-Zahl 115, Brandklasse B2ca DIN EN
13501-6,
Rauchentwicklung s 1 DIN EN 50575 (VDE 0482-575),
Säureentwicklung a 1
DIN EN 50575 (VDE 0482-575), brennende Tropfen d 1 DIN
EN 50575 (VDE
0482-575).
Menge: 85,000 m

**01.04.0008 Installationsleitung halogenfrei NHXMH-J 5x4RE B2ca**
STLB-Bau 2023-10 053
Halogenfreie Installationsleitung DIN VDE 0250-214
(VDE 0250-214)
NHXMH-J 5 x 4 RE, Cu-Zahl 192, Brandklasse B2ca DIN EN
13501-6,
Rauchentwicklung s 1 DIN EN 50575 (VDE 0482-575),
Säureentwicklung a 1
DIN EN 50575 (VDE 0482-575), brennende Tropfen d 1 DIN
EN 50575 (VDE
0482-575).
Menge: 680,000 m

**01.04.0009 Installationsleitung halogenfrei NHXMH-J 1x6RE B2ca**
STLB-Bau 2023-10 053
Halogenfreie Installationsleitung DIN VDE 0250-214
(VDE 0250-214)
NHXMH-J 1 x 6 RE, Cu-Zahl 58, Brandklasse B2ca DIN EN
13501-6,
Rauchentwicklung s 1 DIN EN 50575 (VDE 0482-575),
Säureentwicklung a 1
DIN EN 50575 (VDE 0482-575), brennende Tropfen d 1 DIN
EN 50575 (VDE
0482-575).
Menge: 25,000 m

**01.04.0010 Installationsleitung halogenfrei NHXMH-J 5x6RE B2ca**
STLB-Bau 2023-10 053
Halogenfreie Installationsleitung DIN VDE 0250-214
(VDE 0250-214)
NHXMH-J 5 x 6 RE, Cu-Zahl 288, Brandklasse B2ca DIN EN
13501-6,
Rauchentwicklung s 1 DIN EN 50575 (VDE 0482-575),
Säureentwicklung a 1
DIN EN 50575 (VDE 0482-575), brennende Tropfen d 1 DIN
EN 50575 (VDE
0482-575).
Menge: 180,000 m

**01.04.0011 Installationsleitung halogenfrei NHXMH-J 5x10RE B2ca**
STLB-Bau 2023-10 053
Halogenfreie Installationsleitung DIN VDE 0250-214
(VDE 0250-214)
NHXMH-J 5 x 10 RE, Cu-Zahl 480, Brandklasse B2ca DIN
EN 13501-6,
Rauchentwicklung s 1 DIN EN 50575 (VDE 0482-575),
Säureentwicklung a 1
DIN EN 50575 (VDE 0482-575), brennende Tropfen d 1 DIN
EN 50575 (VDE
0482-575).
Menge: 160,000 m

**01.04.0012 Installationsleitung halogenfrei NHXMH-J 1x16RM B2ca**
STLB-Bau 2023-10 053
Halogenfreie Installationsleitung DIN VDE 0250-214
(VDE 0250-214)
NHXMH-J 1 x 16 RM, Cu-Zahl 154, Brandklasse B2ca DIN
EN 13501-6,
Rauchentwicklung s 1 DIN EN 50575 (VDE 0482-575),
Säureentwicklung a 1
DIN EN 50575 (VDE 0482-575), brennende Tropfen d 1 DIN
EN 50575 (VDE
0482-575).
Menge: 95,000 m

**01.04.0013 Installationsleitung halogenfrei NHXMH-J 5x16RM B2ca**
STLB-Bau 2023-10 053
Halogenfreie Installationsleitung DIN VDE 0250-214
(VDE 0250-214)
NHXMH-J 5 x 16 RM, Cu-Zahl 768, Brandklasse B2ca DIN
EN 13501-6,
Rauchentwicklung s 1 DIN EN 50575 (VDE 0482-575),
Säureentwicklung a 1
DIN EN 50575 (VDE 0482-575), brennende Tropfen d 1 DIN
EN 50575 (VDE
0482-575).
Menge: 15,000 m

**01.04.0014 Kabel halogenfrei N2XCH 4x120RM/70**
STLB-Bau 2025-10 053
Halogenfreies Kabel DIN VDE 0276-604 (VDE 0276-604)
N2XCH 4 x 120
RM/70, Cu-Zahl 5388, Brandklasse B2ca DIN EN 13501-6.
Menge: 15,000 m

**01.04.0015 Kabel halogenfrei N2XCH 4x70RM/35**
STLB-Bau 2025-10 053
Halogenfreies Kabel DIN VDE 0276-604 (VDE 0276-604)
N2XCH 4 x 70
RM/35, Cu-Zahl 3082, Brandklasse B2ca DIN EN 13501-6.
Menge: 15,000 m

**01.04.0016 Kabel halogenfrei N2XCH 4x50SM/25**
STLB-Bau 2025-10 053
Halogenfreies Kabel DIN VDE 0276-604 (VDE 0276-604)
N2XCH 4 x 50
SM/25, Cu-Zahl 2203, Brandklasse B2ca DIN EN 13501-6.
Menge: 60,000 m

**01.04.0017 Kabel halogenfrei N2XCH 4x35RM/16**
STLB-Bau 2025-10 053
Halogenfreies Kabel DIN VDE 0276-604 (VDE 0276-604)
N2XCH 4 x 35
RM/16, Cu-Zahl 1526, Brandklasse B2ca DIN EN 13501-6.
Menge: 55,000 m

**01.04.0018 Kabel halogenfrei N2XH-J 1x70RM**
STLB-Bau 2025-10 053
Halogenfreies Kabel DIN VDE 0276-604 (VDE 0276-604)
N2XH-J 1 x 70
RM, Cu-Zahl 672, Brandklasse B2ca DIN EN 13501-6.
Menge: 25,000 m

**01.04.0019 Kabel halogenfrei N2XH-J 5x1,5RE**
STLB-Bau 2025-10 053
Halogenfreies Kabel DIN VDE 0276-604 (VDE 0276-604)
N2XH-J 5 x 1,5
RE, Cu-Zahl 72, Brandklasse B2ca DIN EN 13501-6.
Menge: 35,000 m

**01.04.0020 Kabel halogenfrei N2XH-J 3x2,5RE**
STLB-Bau 2025-10 053
Halogenfreies Kabel DIN VDE 0276-604 (VDE 0276-604)
N2XH-J 3 x 2,5
RE, Cu-Zahl 72, Brandklasse B2ca DIN EN 13501-6.
Menge: 95,000 m

**01.04.0021 Kabel halogenfrei N2XH-J 5x2,5RE**
STLB-Bau 2025-10 053
Halogenfreies Kabel DIN VDE 0276-604 (VDE 0276-604)
N2XH-J 5 x 2,5
RE, Cu-Zahl 120, Brandklasse B2ca DIN EN 13501-6.
Menge: 95,000 m

**01.04.0022 Kabel halogenfrei N2XH-J 5x4RE**
STLB-Bau 2025-10 053
Halogenfreies Kabel DIN VDE 0276-604 (VDE 0276-604)
N2XH-J 5 x 4 RE,
Cu-Zahl 192, Brandklasse B2ca DIN EN 13501-6.
Menge: 65,000 m

**01.04.0023 Kabel halogenfrei N2XH-J 1x16RE**
STLB-Bau 2025-10 053
Halogenfreies Kabel DIN VDE 0276-604 (VDE 0276-604)
N2XH-J 1 x 16 RE,
Cu-Zahl 154, Brandklasse B2ca DIN EN 13501-6.
Menge: 55,000 m

**01.04.0024 Kabel halogenfrei N2XH-J 5x16RM**
STLB-Bau 2025-10 053
Halogenfreies Kabel DIN VDE 0276-604 (VDE 0276-604)
N2XH-J 5 x 16
RM, Cu-Zahl 768, Brandklasse B2ca DIN EN 13501-6.
Menge: 135,000 m

**01.04.0025 Steuerleitung HSLH-JZ 2x0,75**
Steuerleitung HSLH-JZ 3x1,5
Menge: 150,000 m

**01.04.0026 Steuerleitung HSLH-JZ 3x1,5**
Menge: 220,000 m

**01.04.0027 Steuerleitung HSLH-JZ 4x1,5**
Menge: 95,000 m

**01.04.0028 Steuerleitung HSLH-JZ 5x1,5**
Menge: 120,000 m

**01.04.0029 Steuerleitung HSLH-JZ 2x1,5**
Menge: 130,000 m

**01.04.0030 Steuerleitung HSLH-JZ 7x1,5**
Menge: 50,000 m

**01.04.0031 Steuerleitung HSLH-JZ 2x2,5**
Menge: 330,000 m

**01.04.0032 Steuerleitung HSLH-JZ 3x2,5**
Menge: 150,000 m

**01.04.0033 Steuerleitung HSLH-JZ 5x2,5**
Menge: 165,000 m

**01.04.0034 Steuerleitung HSLH-JZ 5x4**
Menge: 10,000 m

**01.04.0035 Steuerleitung HSLH-JZ 5x6**
Menge: 5,000 m

**01.04.0036 Jalousieanschlussleitung A05RN-F 4G0,75**
Menge: 1460,000 m

**01.04.0037 Installationskabel symmetrisch J-H(St)H 2x2x0,8 Bd**
STLB-Bau 2024-04 061
Installationskabel, symmetrisch, DIN VDE 0815 (VDE
0815), J-H(St)H, 2 x 2
x 0,8 Bd, Brandklasse B2ca DIN EN 13501-6,
Rauchentwicklung s 1 DIN EN
50575 (VDE 0482-575), Säureentwicklung a 1 DIN EN
50575 (VDE
0482-575), brennende Tropfen d 1 DIN EN 50575 (VDE
0482-575).
Menge: 450,000 m

**01.04.0038 Installationskabel symmetrisch J-H(St)H 4x2x0,8 Bd**
STLB-Bau 2024-04 061
Installationskabel, symmetrisch, DIN VDE 0815 (VDE
0815), J-H(St)H, 4 x 2
x 0,8 Bd, Brandklasse B2ca DIN EN 13501-6,
Rauchentwicklung s 1 DIN EN
50575 (VDE 0482-575), Säureentwicklung a 1 DIN EN
50575 (VDE
0482-575), brennende Tropfen d 1 DIN EN 50575 (VDE
0482-575).
Menge: 380,000 m

**01.04.0039 Außenkabel symmetrisch A-2Y(L)2Y 2x2x0,8 STIII BD**
STLB-Bau 2019-04 061
Außenkabel, symmetrisch, DIN VDE 0816-1 (VDE 0816-1),
A-2Y(L)2Y, 2 x 2
x 0,8 STIII BD.
Menge: 65,000 m

**01.04.0040 Außenkabel symmetrisch A-2Y(L)2Y 4x2x0,8 STIII BD**
STLB-Bau 2019-04 061
Außenkabel, symmetrisch, DIN VDE 0816-1 (VDE 0816-1),
A-2Y(L)2Y, 4 x 2
x 0,8 STIII BD.
Menge: 45,000 m

**01.04.0041 KNX-Busleitung 2x2x0,8 H GN**
KNX-Busleitung 2x2x0,8 mm² GN geschirmt, paarig
verseilt, halogenfrei,
grün
Menge: 1450,000 m

#### Abschnitt 01.05 Verlegesysteme

*Hinweis*
Verlegung auf Rohfußboden

**01.05.0001 Elektroinstallationsrohr PVC-U AD 20mm Estrich**
Elektroinstallationsrohr DIN EN 61386 (VDE 0605), Maße
DIN EN 60423,
aus PVC-U, Außendurchmesser 20 mm, Druckfestigkeit
Klasse 3 - mittel
(750 N) DIN EN 61386-1 (VDE 0605-1), Klasse
Schlagbeanspruchung 3 -
mittel DIN EN 61386-1 (VDE 0605-1), max.
Gebrauchstemperatur Klasse 3
(105 Grad C) DIN EN 61386-1 (VDE 0605-1), Verlegung in
Estrich
Menge: 445,000 m

**01.05.0002 Elektroinstallationsrohr PVC-U AD 25mm Estrich**
Elektroinstallationsrohr DIN EN 61386 (VDE 0605), Maße
DIN EN 60423,
aus PVC-U, Außendurchmesser 25 mm, Druckfestigkeit
Klasse 3 - mittel
(750 N) DIN EN 61386-1 (VDE 0605-1), Klasse
Schlagbeanspruchung 3 -
mittel DIN EN 61386-1 (VDE 0605-1), max.
Gebrauchstemperatur Klasse 3
(105 Grad C) DIN EN 61386-1 (VDE 0605-1), Verlegung in
Estrich
Menge: 855,000 m

**01.05.0003 Elektroinstallationsrohr PVC-U AD 32mm Estrich**
Elektroinstallationsrohr DIN EN 61386 (VDE 0605), Maße
DIN EN 60423,
aus PVC-U, Außendurchmesser 32 mm, Druckfestigkeit
Klasse 3 - mittel
(750 N) DIN EN 61386-1 (VDE 0605-1), Klasse
Schlagbeanspruchung 3 -
mittel DIN EN 61386-1 (VDE 0605-1), max.
Gebrauchstemperatur Klasse 3
(105 Grad C) DIN EN 61386-1 (VDE 0605-1), Verlegung in
Estrich
Menge: 380,000 m

**01.05.0004 Elektroinstallationsrohr PVC-U AD 40mm Estrich**
Elektroinstallationsrohr DIN EN 61386 (VDE 0605), Maße
DIN EN 60423,
aus PVC-U, Außendurchmesser 40 mm, Druckfestigkeit
Klasse 3 - mittel
(750 N) DIN EN 61386-1 (VDE 0605-1), Klasse
Schlagbeanspruchung 3 -
mittel DIN EN 61386-1 (VDE 0605-1), max.
Gebrauchstemperatur Klasse 3
(105 Grad C) DIN EN 61386-1 (VDE 0605-1), Verlegung in
Estrich
Menge: 115,000 m

**01.05.0005 Muffenverbindung betonfest M20**
Muffenverbindung betonfest für M20 nach Baufortschritt
zwischen zwei
Elementen erstellen z.B. Wandelement und Deckenelement
Menge: 1,000 St

**01.05.0006 Muffenverbindung betonfest M25**
Muffenverbindung betonfest für M25 nach Baufortschritt
zwischen zwei
Elementen erstellen z.B. Wandelement und Deckenelement
Menge: 1,000 St

**01.05.0007 Elektroinstallationsrohr PVC-U AD 20mm AP Abstandsschellen**
STLB-Bau 2022-10 053
Elektroinstallationsrohr DIN EN 61386 (VDE 0605), Maße
DIN EN 60423,
aus PVC-U, einwandig, glatt, starr, mit angeformter
Muffe,
Außendurchmesser 20 mm, Druckfestigkeit Klasse 1 -
sehr leicht (125 N)
DIN EN 61386-1 (VDE 0605-1), Klasse
Schlagbeanspruchung 3 - mittel DIN
EN 61386-1 (VDE 0605-1), max. Gebrauchstemperatur
Klasse 1 (60 Grad
C) DIN EN 61386-1 (VDE 0605-1), Verlegung offen, auf
Putz, mit
Abstandsschellen.
Menge: 65,000 m

**01.05.0008 Elektroinstallationsrohr PVC-U AD 25mm AP Abstandsschellen**
STLB-Bau 2022-10 053
Elektroinstallationsrohr DIN EN 61386 (VDE 0605), Maße
DIN EN 60423,
aus PVC-U, einwandig, glatt, starr, mit angeformter
Muffe,
Außendurchmesser 25 mm, Druckfestigkeit Klasse 1 -
sehr leicht (125 N)
DIN EN 61386-1 (VDE 0605-1), Klasse
Schlagbeanspruchung 3 - mittel DIN
EN 61386-1 (VDE 0605-1), max. Gebrauchstemperatur
Klasse 1 (60 Grad
C) DIN EN 61386-1 (VDE 0605-1), Verlegung offen, auf
Putz, mit
Abstandsschellen.
Menge: 145,000 m

**01.05.0009 Elektroinstallationsrohr PVC-U AD 32mm AP Abstandsschellen**
STLB-Bau 2022-10 053
Elektroinstallationsrohr DIN EN 61386 (VDE 0605), Maße
DIN EN 60423,
aus PVC-U, einwandig, glatt, starr, mit angeformter
Muffe,
Außendurchmesser 32 mm, Druckfestigkeit Klasse 1 -
sehr leicht (125 N)
DIN EN 61386-1 (VDE 0605-1), Klasse
Schlagbeanspruchung 3 - mittel DIN
EN 61386-1 (VDE 0605-1), max. Gebrauchstemperatur
Klasse 1 (60 Grad
C) DIN EN 61386-1 (VDE 0605-1), Verlegung offen, auf
Putz, mit
Abstandsschellen.
Menge: 125,000 m

**01.05.0010 Elektroinstallationsrohr PVC-U AD 40mm AP Abstandsschellen**
STLB-Bau 2022-10 053
Elektroinstallationsrohr DIN EN 61386 (VDE 0605), Maße
DIN EN 60423,
aus PVC-U, einwandig, glatt, starr, mit angeformter
Muffe,
Außendurchmesser 40 mm, Druckfestigkeit Klasse 1 -
sehr leicht (125 N)
DIN EN 61386-1 (VDE 0605-1), Klasse
Schlagbeanspruchung 3 - mittel DIN
EN 61386-1 (VDE 0605-1), max. Gebrauchstemperatur
Klasse 1 (60 Grad
C) DIN EN 61386-1 (VDE 0605-1), Verlegung offen, auf
Putz, mit
Abstandsschellen.
Menge: 40,000 m

**01.05.0011 Aluminium - Steckrohr M 16**
Aluminium - Steckrohr M 16 mm stranggepresst, ohne
Isolation,
Druckfestigkeit schwer, in Längen von 3 m, -45°C bis
+250°C, auf Putz in
offener Verlegeart inkl. Schellen und Tüllen
Menge: 2,000 m

**01.05.0012 Aluminium - Steckrohr M 20**
Aluminium - Steckrohr M 20 mm stranggepresst, ohne
Isolation,
Druckfestigkeit schwer, in Längen von 3 m, -45°C bis
+250°C, auf Putz in
offener Verlegeart inkl. Schellen und Tüllen
Menge: 8,000 m

**01.05.0013 Aluminium - Steckrohr M 25**
Aluminium - Steckrohr M 25mm stranggepresst, ohne
Isolation,
Druckfestigkeit schwer, in Längen von 3 m, -45°C bis
+250°C, auf Putz in
offener Verlegeart inkl. Schellen und Tüllen
Menge: 10,000 m

**01.05.0014 Aluminium - Steckrohr M 32**
Aluminium - Steckrohr M 32mm stranggepresst, ohne
Isolation,
Druckfestigkeit schwer, in Längen von 3 m, -45°C bis
+250°C, auf Putz in
offener Verlegeart
Menge: 2,000 m

**01.05.0015 Aluminium - Steckrohr M 40**
Aluminium - Steckrohr M 40mm stranggepresst, ohne
Isolation,
Druckfestigkeit schwer, in Längen von 3 m, -45°C bis
+250°C, auf Putz in
offener Verlegeart
Menge: 2,000 m

*Hinweis*
Leitungsführungskanäle sind in den Standardfarben weiß
(RAL9016),
lichtgrau (RAL7035) nach Vorgabe des Auftraggebers
auszuführen

**01.05.0016 Elektroinstallationskanal Leitungsführung H/B 15/15mm PVC-U**
STLB-Bau 2022-10 053
Elektroinstallationskanal DIN EN 50085-2-1 (VDE
0604-2-1) als
Leitungsführungskanal, Außenmaße H/B mind. 15/15 mm,
aus PVC-U,
einschl. aller systembedingten Form- und
Verbindungsstücke, auf
Mauerwerk.
Menge: 8,000 m

**01.05.0017 Elektroinstallationskanal Leitungsführung H/B 30/30mm PVC-U**
STLB-Bau 2022-10 053
Elektroinstallationskanal DIN EN 50085-2-1 (VDE
0604-2-1) als
Leitungsführungskanal, Außenmaße H/B mind. 30/30 mm,
aus PVC-U,
einschl. aller systembedingten Form- und
Verbindungsstücke, auf
Mauerwerk.
Menge: 4,000 m

**01.05.0018 Elektroinstallationskanal Leitungsführung H/B 40/60mm PVC-U**
STLB-Bau 2022-10 053
Elektroinstallationskanal DIN EN 50085-2-1 (VDE
0604-2-1) als
Leitungsführungskanal, Außenmaße H/B mind. 40/60 mm,
aus PVC-U,
einschl. aller systembedingten Form- und
Verbindungsstücke, auf
Mauerwerk.
Menge: 9,000 m

**01.05.0019 Elektroinstallationskanal Leitungsführung H/B 60/110mm PVC-U**
STLB-Bau 2022-10 053
Elektroinstallationskanal DIN EN 50085-2-1 (VDE
0604-2-1) als
Leitungsführungskanal, Außenmaße H/B mind. 60/110 mm,
aus PVC-U,
einschl. aller systembedingten Form- und
Verbindungsstücke, auf
Mauerwerk.
Menge: 16,000 m

**01.05.0020 Elektroinstallationskanal Leitungsführung H/B 60/190mm PVC-U**
STLB-Bau 2022-10 053
Elektroinstallationskanal DIN EN 50085-2-1 (VDE
0604-2-1) als
Leitungsführungskanal, Außenmaße H/B mind. 60/190 mm,
aus PVC-U,
einschl. aller systembedingten Form- und
Verbindungsstücke, auf
Mauerwerk.
Menge: 5,000 m

**01.05.0021 Elektroinstallationskanal Leitungsführung H/B 60/230mm PVC-U**
STLB-Bau 2022-10 053
Elektroinstallationskanal DIN EN 50085-2-1 (VDE
0604-2-1) als
Leitungsführungskanal, Außenmaße H/B mind. 60/230 mm,
aus PVC-U,
einschl. aller systembedingten Form- und
Verbindungsstücke, auf
Mauerwerk.
Menge: 5,000 m

**01.05.0022 Formstück Kabelkanal 60/110 halogenfrei**
Formstück für Leitungsführungskanal, Außenmaße H/B
mind. 60/110 mm
als Flach-, Außen-, Innenwinkel
Ausführung Halogenfrei
Farbe: RAL 7035, 9001, 9016
Menge: 2,000 St

**01.05.0023 Endplatte Kabelkanal 60/110 halogenfrei**
Endplatte für Leitungsführungskanal, Außenmaße H/B
mind. 60/110 mm
Ausführung Halogenfrei
Farbe: RAL 7035, 9001, 9016
Menge: 4,000 St

**01.05.0024 Kabelrinne 60x100**
Kabelrinne mit Trennsteg, Breite 100mm, Höhe 60mm,
Stärke 1mm,
Stahlblech verzinkt, Seitenteile abgekantet, mit
Stoßstellenverbinder und
Flachrundschrauben M 6x12 mm, gelocht,
mit Hängestiel- und Wandausleger Befestigungsabstand
max. 1,5 m
max. Deckenabstand 500mm, max. Wandabstand 300mm
Menge: 25,000 m

**01.05.0025 Kabelrinne 60x150**
Kabelrinne mit Trennsteg, Breite 150mm, Höhe 60mm,
Stärke 1mm,
Stahlblech verzinkt, Seitenteile abgekantet, mit
Stoßstellenverbinder und
Flachrundschrauben M 6x12 mm, gelocht, mit Trennsteg
und Kantenschutz,
mit Hängestiel- und Wandausleger Befestigungsabstand
max. 1,5 m
max. Deckenabstand 500mm, max. Wandabstand 300mm
Menge: 10,000 m

**01.05.0026 Kabelrinne 60x200**
Kabelrinne mit Trennsteg, Breite 200mm, Höhe 60mm,
Stärke 1mm,
Stahlblech verzinkt, Seitenteile abgekantet, mit
Stoßstellenverbinder und
Flachrundschrauben M 6x12 mm, gelocht, mit Trennsteg
und Kantenschutz,
mit Hängestiel- und Wandausleger Befestigungsabstand
max. 1,5 m
max. Deckenabstand 500mm, max. Wandabstand 300mm
Menge: 35,000 m

**01.05.0027 Kabelrinne 60x300**
Kabelrinne mit Trennsteg, Breite 300mm, Höhe 60mm,
Stärke 1mm,
Stahlblech verzinkt, Seitenteile abgekantet, mit
Stoßstellenverbinder und
Flachrundschrauben M 6x12 mm, gelocht, mit Trennsteg
und Kantenschutz,
mit Hängestiel- und Wandausleger Befestigungsabstand
max. 1,5 m
max. Deckenabstand 500mm, max. Wandabstand 300mm
Menge: 85,000 m

**01.05.0028 Kabelrinne 60x400**
Kabelrinne mit Trennsteg, Breite 400mm, Höhe 60mm,
Stärke 1mm,
Stahlblech verzinkt, Seitenteile abgekantet, mit
Stoßstellenverbinder und
Flachrundschrauben M 6x12 mm, gelocht, mit Trennsteg
und Kantenschutz,
mit Hängestiel- und Wandausleger Befestigungsabstand
max. 1,5 m
max. Deckenabstand 500mm, max. Wandabstand 300mm
Menge: 55,000 m

**01.05.0029 Kabelrinne 85x400**
Kabelrinne mit Trennsteg, Breite 400mm, Höhe 85mm,
Stärke 1mm,
Stahlblech verzinkt, Seitenteile abgekantet, mit
Stoßstellenverbinder und
Flachrundschrauben M 6x12 mm, gelocht, mit Trennsteg
und Kantenschutz,
mit Hängestiel- und Wandausleger Befestigungsabstand
max. 1,5 m
max. Deckenabstand 500mm, max. Wandabstand 300mm
Menge: 5,000 m

**01.05.0030 Kabelrinnenformstück 150**
Kabelrinnenformstück
Breite 150mm, Höhe 60mm, Stärke 1mm, Stahlblech
verzinkt, Seitenteile
abgekantet, mit Stoßstellenverbinder und
Flachrundschrauben M 6x12 mm,
gelocht als Winkel, T-Stück, Kreuzung oder Reduzierung
Menge: 2,000 St

**01.05.0031 Kabelrinnenformstück 200**
Kabelrinnenformstück
Breite 200mm, Höhe 60mm, Stärke 1mm, Stahlblech
verzinkt, Seitenteile
abgekantet, mit Stoßstellenverbinder und
Flachrundschrauben M 6x12 mm,
gelocht als Winkel, T-Stück, Kreuzung oder Reduzierung
Menge: 3,000 St

**01.05.0032 Kabelrinnenformstück 300**
Kabelrinnenformstück
Breite 300mm, Höhe 60mm, Stärke 1mm, Stahlblech
verzinkt, Seitenteile
abgekantet, mit Stoßstellenverbinder und
Flachrundschrauben M 6x12 mm,
gelocht als Winkel, T-Stück, Kreuzung oder Reduzierung
Menge: 18,000 St

**01.05.0033 Kabelrinnenformstück 400**
Kabelrinnenformstück
Breite 400mm, Höhe 60mm, Stärke 1mm, Stahlblech
verzinkt, Seitenteile
abgekantet, mit Stoßstellenverbinder und
Flachrundschrauben M 6x12 mm,
gelocht als Winkel, T-Stück, Kreuzung oder Reduzierung
Menge: 15,000 St

**01.05.0034 C-Profilschiene Stahl bandverz Wand-/Deckenbefestigung**
C-Profilschiene, Breite 35 mm, Höhe 18 mm, gelocht,
aus bandverzinktem
Stahl DIN EN 10346, Schlitzbreite 17 mm, an Decke und
Wand befestigen
mit bauaufsichtlich zugelassenen Dübeln.
Menge: 18,000 m

**01.05.0035 Bügelschellen bis 28 mm**
Bügelschellen Spannbereich bis 28 mm inkl.Gegenwanne.
Menge: 220,000 St

**01.05.0036 Bügelschellen bis 28 mm Metall**
Bügelschellen Spannbereich bis 28 mm inkl. Gegenwanne.
Bügelschelle inklusive Gegenwanne aus Metall
Menge: 15,000 St

**01.05.0037 Bügelschellen 28-46 mm**
Bügelschellen Spannbereich 28-46mm inkl. Gegenwanne.
Menge: 125,000 St

**01.05.0038 Bügelschellen 28-46 mm Metall**
Bügelschellen Spannbereich 28-46mm inkl. Gegenwanne.
Bügelschelle inklusive Gegenwanne aus Metall.
Menge: 20,000 St

**01.05.0039 Bügelschellen 46-52 mm**
Bügelschellen Spannbereich 46-52mm inkl. Gegenwanne
Menge: 65,000 St

**01.05.0040 Bügelschellen 46-52 mm Metall**
Bügelschellen Spannbereich 46-52mm inkl. Gegenwanne.
Bügelschelle inklusive Gegenwanne aus Metall.
Menge: 15,000 St

**01.05.0041 Steigetrasse 100 mm**
Steigetrasse 100 mm
feuerverzinkt nach DIN 1762, inkl. Befestigungmaterial
u. Bügelschellen zur
Befestigung an der Wand in Teillängen montieren
Menge: 10,000 m

**01.05.0042 Steigetrasse 200 mm**
Steigetrasse 200 mm
feuerverzinkt nach DIN 1762, inkl. Befestigungmaterial
u. Bügelschellen zur
Befestigung an der Wand in Teillängen montieren
Menge: 15,000 m

**01.05.0043 Steigetrasse 300 mm**
Steigetrasse 300 mm
feuerverzinkt nach DIN 1762, inkl. Befestigungmaterial
u. Bügelschellen zur
Befestigung an der Wand in Teillängen montieren
Menge: 28,000 m

**01.05.0044 Steigetrasse 400 mm**
Steigetrasse 400 mm
feuerverzinkt nach DIN 1762, inkl. Befestigungmaterial
u. Bügelschellen zur
Befestigung an der Wand in Teillängen montieren
Menge: 15,000 m

**01.05.0045 Steigtrasse zurechtschneiden/kürzen/anpassen**
Oben beschriebene Steigtrasse an spezielle
Gegebenheiten vor Ort
anpassen wie z.B. einseitig kürzen
Nicht darunter fällt das Abschneiden für die normale
Montage
Menge: 5,000 St

*Hinweis*
Die nachstehenden Sammelhalter Metall sind nur bei
Bedarf nach Vorgabe
des Auftraggebers, abhängig von der baulichen
Gegebenheit, zu verwenden.
Ansonsten ist der Hinweis zur Verlegeart bei Kabel und
Leitungen zu
beachten.

**01.05.0046 Sammelhalter M/15**
Sammelhalter für 15 Leitungen NYM 3 x 1,5 mm²
aus Stahl, bandverzinkt, wärmebeständig für Wand und
Deckenmontage,
inkl. Brandschutzschraubanker, zum Einsatz für
Kabelverlegung oberhalb
von Brandschutzdecken Funktionserhalt E30 nach DIN
4102 Teil 12 geprüft,
Montageabstand abhängig von dem Abstand zur
darunterliegenden Decke
Zugelassene Sammelhalter für den verwendeten Kabeltyp
Menge: 25,000 St

**01.05.0047 Sammelhalter M/30**
Sammelhalter für 30 Leitungen NYM 3 x 1,5 mm²
aus Stahl, bandverzinkt, wärmebeständig für Wand und
Deckenmontage,
inkl. Brandschutzschraubanker, zum Einsatz für
Kabelverlegung oberhalb
von Brandschutzdecken Funktionserhalt E30 nach DIN
4102 Teil 12 geprüft,
Montageabstand abhängig von dem Abstand zur
darunterliegenden Decke
Zugelassene Sammelhalter für den verwendeten Kabeltyp
Menge: 15,000 St

#### Abschnitt 01.06 Installationsgeräte

*Hinweis*
Schalt- und Steckgeräte Schalter, Steckdosen und
Abzweigdosen müssen
putzbündig montiert werden. Alle Unterputzgeräte sind
mit Schrauben in den
Dosen zu befestigen (nicht mit Spreiz-Klemmen). Bei
der Aufputzmontage
sind Isolierstoff-Abzweigdosen und  Kästen zu
verwenden. Hierbei muss die
Schutzart voll zum Tragen kommen.

Die Installationsgeräte sind nach den Normen DIN VDE
0620, 0632 und DIN
49440 auszulegen. Es sind Geräte mit schraubenlosen
Steckklemmen zu
verwenden. Die Geräte sind jeweils mit Wippe(n),
Einsätzen oder
Abdeckungen komplett anzubieten. Bei Einzelsteckdosen
sind ebenfalls
Steckdoseneinsätze mit Abdeckrahmen zu verwenden (keine
Gesamtabdeckung). Bei beleuchteten Geräten bzw.
Kontroll-Geräten ist das
Gerät komplett mit LED-Leuchten im Sinne der
Arbeitsstättenverordnung
anzubieten.

Bei Unterputzgehäusen (Schalter- und Abzweigdosen
usw.) bzw. Verteilern
sind die Stemmarbeiten grundsätzlich mit den
Einheitspreisen abgegolten.
Für Stemmarbeiten in Bruchstein bzw. Beton wird ein
Zuschlag in Form einer
eigenen Position erhoben.

Alle Installationsgeräte und sonstige elektrische
Betriebsmittel sind
betriebsfertig montiert und komplett angeschlossen
anzubieten.

Sämtliche Schalt - und Steckgeräte sind von einem
Hersteller zu beziehen.
Das Schalterprogramm ist für die Angebotsprüfung und
vor der Ausführung
zu bemustern. Dieser Aufwand ist in die Einheitspreise
einzukalkulieren.

Ausführung des Schalterprogrammes:
Eckige Ausführung und alle Rahmen mit
Beschriftungsfeld beschriftet,
reinweiß glänzend, Wippenmaß 55x55mm.

**01.06.0001 Wippschalter 1polig Aus/Wechsel 10A 250V**
STLB-Bau 2022-10 053
Wippschalter DIN EN 60669-1 (VDE 0632-1) 1-polig,
Aus/Wechsel, 10 A,
250 V AC.
Menge: 39,000 St

**01.06.0002 Wippschalter 1polig Aus/Wechsel 10A 250V Kontrolllampe**
STLB-Bau 2022-10 053
Wippschalter DIN EN 60669-1 (VDE 0632-1) 1-polig,
Aus/Wechsel, 10 A,
250 V AC, mit Kontrolllampe.
Menge: 1,000 St

**01.06.0003 Wippschalter 1polig Serien 10A 250V**
STLB-Bau 2022-10 053
Wippschalter DIN EN 60669-1 (VDE 0632-1) 1-polig,
Serien, 10 A, 250 V
AC.
Menge: 1,000 St

**01.06.0004 Wippschalter Kreuzschalter 10A 250V**
STLB-Bau 2022-10 053
Wippschalter DIN EN 60669-1 (VDE 0632-1) als
Kreuzschalter, 10 A, 250 V
AC.
Menge: 2,000 St

**01.06.0005 Wipptaster 1polig Aus/Wechsel 10A 250V**
STLB-Bau 2022-10 053
Wipptaster DIN EN 60669-1 (VDE 0632-1) 1-polig,
Aus/Wechsel, 10 A, 250
V AC.
Menge: 46,000 St

**01.06.0006 Wipptaster 1polig Serien 10A 250V**
STLB-Bau 2022-10 053
Wipptaster DIN EN 60669-1 (VDE 0632-1) 1-polig,
Serien, 10 A, 250 V AC.
Menge: 12,000 St

**01.06.0007 Jalousieschalter 250V 10A Wipptaster**
STLB-Bau 2022-10 053
Jalousieschalter 250 V AC, 10 A, als Wipptaster.
Menge: 2,000 St

**01.06.0008 Schutzkontaktsteckdose 250V 16A mit erhöhten Berührungsschutz**
Schutzkontaktsteckdose DIN VDE 0620-1 (VDE 0620-1),
250 V AC, 16 A.
mit integriertem erhöhten Berührungsschutz (Shutter)
Menge: 290,000 St

**01.06.0009 Schutzkontaktsteckdose 250V 16A Klappdeckel und erhöhten Berührungsschutz**
Schutzkontaktsteckdose DIN VDE 0620-1 (VDE 0620-1),
250 V AC, 16 A,
mit Klappdeckel und mit integriertem erhöhten
Berührungsschutz (Shutter)
Menge: 24,000 St

**01.06.0010 Schlüsseltaster 1-polig Aus/Wechsel 10A 250V Beschriftungsfeld**
STLB-Bau 2021-10 053
Schlüsseltaster DIN EN 60669-1 (VDE 0632-1) für
Profilhalbzylinder 1-polig,
Schlüssel abziehbar bei 0-Stellung, Aus/Wechsel, 10 A,
250 V AC, mit
Beschriftungsfeld.
Menge: 1,000 St

**01.06.0011 Geräteanschlussdose UP-Ausführung bis 5x2,5mm2**
STLB-Bau 2019-04 053
Geräteanschlussdose DIN EN 60670-1 (VDE 0606-1) in
Unterputzausführung, mit Verbindungsklemmen bis 2,5
mm2, 5-polig 400 V
AC.
Menge: 20,000 St

**01.06.0012 CEE-Steckdose Klappdeckel 5polig 230/400VAC 16A Mauerwerk Geräteeinbaudose IP44**
STLB-Bau 2022-10 053
CEE-Steckdose DIN EN 60309-2 (VDE 0623-2), mit
Klappdeckel, 5-polig,
Bemessungsbetriebsspannung 230/400 V AC, 16 A, in
Mauerwerk, mit
systemgebundener Geräteeinbaudose, Schutzart IP 44 DIN
EN 60529 (VDE
0470-1), Einsatz mit Schrauben befestigen.
Menge: 2,000 St

**01.06.0013 DALI-Potentiometer mit integrierter Spannungsversorgung**
DALI-Potentiometer mit integrierter Spannungsversorgung
Das Gerät ermöglicht die manuelle Bedienung von
Leuchten mit
DALI-Schnittstelle. Wird am Gerät Netzspannung
angeschlossen (aktiver
Betrieb) liefert es den notwendigen Steuerstrom für 26
DALI-Teilnehmer.
Wird keine Netzspannung angeschlossen (passiver
Betrieb) versorgt sich
das Gerät aus der DALI-Spannung und dient als
zusätzliche Bedienstelle.
Parallelschalten von 4 "aktiven" DALI-Potis mit der
Möglichkeit bis zu 104
DALI-Teilnehmer zu versorgen. Einspeichern einer
Grundhelligkeit und einer
festen Einschalthelligkeit möglich.

Technische Daten
Nennspannung: AC 230 V ~, 50/60 Hz
DALI-Systemspannung: DC 16 V
Max. Ausgangsstrom: 52 mA
Leistungsaufnahme: max. 2 W
Max. Anzahl DALI-Teilnehmer
bei einzelnem DALI-Poti: 26
bei 4 DALI-Potis parallel: 104
Parallelschaltbare DALI-Potis: 4
Anschluss: Schraubklemmen
Prüfzeichen: VDE
Menge: 20,000 St

**01.06.0014 Mehrpreis Schalter wassergeschützt**
Mehrpreis Schalter wassergeschützt IP44 durch Einsatz
einer zusätzlichen
Dichtung beim Einbau des o.g. Schalterprogrammes
Menge: 3,000 St

**01.06.0015 Mehrpreis Steckdose wassergeschützt**
Mehrpreis Steckdose wassergeschützt durch Einsatz
einer zusätzlichen
Dichtung beim Einbau einer Schukosteckdose mit
Klappdeckel aus o.g.
Schalterprogramm
Menge: 10,000 St

**01.06.0016 Mehrpreis Wippe mit Beschriftungsfeld**
Mehrpreis Wippe mit Beschriftungsfeld beschriftet nach
Vorgaben der
Bauleitung
Menge: 9,000 St

**01.06.0017 Aufputzgehäuse 1fach für o.g. Installationsgeräte**
Aufputzgehäuse 1fach für o.g. Installationsgeräte im
Schalterprogramm
Menge: 8,000 St

**01.06.0018 LED-Lichtsignal für Netzspannung**
LED-Lichtsignal für Netzspannung mit weißen und blauen
LED´s. Bei
Netzanschluss an L und N werden die weißen LED´s
bestromt, bei
Anschluss von L´ und N die blauen LED´s, inkl.
Netzteil Anschlussleistung
5,3VA/1W, inkl. Abdeckplatte und Abdeckrahmen im
Schalterprogramm
Menge: 7,000 St

**01.06.0019 Blindabdeckung**
Blindabdeckung im Schalterprogramm
Menge: 5,000 St

**01.06.0020 Ruf-Set für Behinderten-WC**
Ruf-Set für Behinderten-WC
für den Aufbau einer Notrufanlage für Behinderten-WCs.
Bestehend aus:
- Netzteil-Einsatz
- Alarmmelde-Einsatz
- Signaltaster-Einsatz mit Zugschnur
- Abstelltaster-Einsatz
Rufauslösung über Zugschnurtaster, optische und
akustische
Notrufsignalisierung außerhalb des Behinderten-WCs.
Beruhigungslicht bei
Rufauslösung. Abstelltaster zum Aufheben des Notrufs.
Beschriftungsfeld
Taster: 61 x 20 mm. Beschriftungsfeld Netzteil- /
Alarmmelde-Einsatz: 61 x
61 mm.
Bedienelemente: Zugschnur und Abstelltaste,
Anzeigeelemente: LED Blinklicht, Summer und
Beruhigungslicht.
Nennspannung: 230 V~, +10% / -10%
Sekundär: 15 V~ Nennfrequenz: 50Hz - 60 Hz
Verlustleistung: 2000mW
Eingänge: 1
Ausgänge: 1 Schließer, potenzialgebunden Steuer- /
Signalausgänge: 1, Wechsler, potenzialfrei, 42 V~ / 60
V-, 30 W / VA
Schutzsart Gerät: IP 20
Temperaturbereich Gerät: 5°C - 40°C
inklusive aller Abdeckungen und Rahmen
Menge: 1,000 St

**01.06.0021 Zusätzlicher Signaltaster-Einsatz mit Zugschnur**
Menge: 1,000 St

**01.06.0022 Spannungsversorgung für o.g. Ruf-Set**
Unterbrechungsfrei Spannungsversorgung für das o.g.
Notruf-Set. Bei
Absinken/Wegfall der Netzeingansspannung wird die
angeschlossene Last
vom Akku unterbrechnungsfrei weiter versorgt. Bei einem
Wiederansteigen/Anliegen der Netzeingangsspannung wird
der Akku von der
Last getrennt und im normalen Netzbetrieb wieder
aufgeladen.
Über den Meldekontakt können die Betriebszustände
"USV aktiv" oder "Akku defekt" signalisiert werden.

Technische Daten:
Eingang (Primärspannung)
Eingangsspannung 24V DC +/- 10%

Ausgang (Sekundärspannung)
Ausgangsspannung im Akkubetrieb: 22,8V +/- 10%
Nennlast im Akkubetrieb: 130mA für 1 Stunde
Maximallast im Akkubetrieb: 300mA für 15 Minuten
Maximallast im Netzbetrieb: 250mA
Montage: in UP-Schalterdose DIN 49073
Menge: 1,000 St

**01.06.0023 Reparaturschalter 32A 4-polig IP65**
Reparaturschalter 32A 4-polig IP65
mit schwarzem Drehgriff und Sperrkranz
nach nach IEC/EN 60204-1, VDE 0113, Teil 1
Drehschalter mit Schaltwinkel 1x90Grad
abschließbar in Stellung 0 mit Bügelschloss
Bemessungsstrom 32 A, 4-polig.
Schutzart IP65
in Aufbaugehäuse grau
Anschlussquerschnitt bis 16mm2
mit Leitungseinführung als Zugentlastung
Menge: 2,000 St

*Hinweis*
Schalterprogramm auf Putz IP44
wassergeschützt, grau

**01.06.0024 Wippschalter 1polig Aus/Wechsel 10A 250V grau AP Beschriftungsfeld IP44**
STLB-Bau 2022-10 053
Wippschalter DIN EN 60669-1 (VDE 0632-1) 1-polig,
Aus/Wechsel, 10 A,
250 V AC, Farbton grau, RAL 7035, in
Aufputzausführung, mit
Beschriftungsfeld, Schutzart IP 44 DIN EN 60529 (VDE
0470-1).
Menge: 4,000 St

**01.06.0025 Wipptaster 1polig Aus/Wechsel 10A 250V grau AP Beschriftungsfeld Orientierungslampe IP44**
STLB-Bau 2022-10 053
Wipptaster DIN EN 60669-1 (VDE 0632-1) 1-polig,
Aus/Wechsel, 10 A, 250
V AC, Farbton grau, RAL 7035, in Aufputzausführung,
mit Beschriftungsfeld,
mit Orientierungslampe, Schutzart IP 44 DIN EN 60529
(VDE 0470-1).
Menge: 1,000 St

**01.06.0026 Schutzkontaktsteckdose 250V 16A Klappdeckel grau AP Beschriftungsfeld IP44**
STLB-Bau 2022-10 053
Schutzkontaktsteckdose DIN VDE 0620-1 (VDE 0620-1),
250 V AC, 16 A,
mit Klappdeckel, Farbton grau, RAL 7035, in
Aufputzausführung, mit
Beschriftungsfeld, Schutzart IP 44 DIN EN 60529 (VDE
0470-1).
Menge: 11,000 St

**01.06.0027 CEE-Steckdose 5polig 230/400VAC 16A AP IP44**
STLB-Bau 2022-10 053
CEE-Steckdose DIN EN 60309-2 (VDE 0623-2), 5-polig,
Bemessungsbetriebsspannung 230/400 V AC, 16 A, in
Aufputzausführung,
Schutzart IP 44 DIN EN 60529 (VDE 0470-1).
Menge: 1,000 St

**01.06.0028 CEE-Steckdose 5polig 230/400VAC 32A AP IP44**
STLB-Bau 2022-10 053
CEE-Steckdose DIN EN 60309-2 (VDE 0623-2), 5-polig,
Bemessungsbetriebsspannung 230/400 V AC, 32 A, in
Aufputzausführung,
Schutzart IP 44 DIN EN 60529 (VDE 0470-1).
Menge: 1,000 St

**01.06.0029 CEE-Winkelstecker 5polig 230/400VAC 16A IP44**
CEE-Winkelstecker DIN EN 60309-2 (VDE 0623-2), 5-polig,
Bemessungsbetriebsspannung 230/400 V AC, 16 A,
Schutzart IP 44 DIN EN
60529 (VDE 0470-1).
Menge: 2,000 St

**01.06.0030 Elektronischer Bewegungsmelder IP 55**
Elektronischer Bewegungsmelder zur Erkennung von
Wärmebewegungen.
Fernbedienbar über IR Handsender. Fernparametrierbar
über IR
Service-Handsender. Mit Erfassungs- und
Betriebsartenanzeige. Mit
Bodenüberwachung. Mit Profilinse für beste Erfassung.
Erfassungsempfindlichkeit über IR Service-Handsender
einstellbar.
Einstellen des Erfassungsbereiches über Drehregler.
Überwachungsdichte:
25 Sektoren mit 100 Schaltsegmenten. Mit integrierter
Demontageerschwernis. Alle Funktionen
mikroprozessorgesteuert.
Dauerlicht (4 Std.), Lichtausschaltung (4 Std.) und
Anwesenheitssimulation
über IR Handsender aktivierbar. Einlesen des aktuellen
Helligkeitswertes als
Schaltschwelle über IR Handsender. Mit automatischer
Reichweitenstabilisierung. Mit automatischer
Störunterdrückung. Mit
automatischer Blendsicherheit. Mit
helligkeitsunabhängigem Testbetrieb zur
Auswertung des Erfassungsbereiches. Individuelle
Anpassung des
Erfassungsbereiches über beiliegende, zuschneidbare
Abdeckfolie.
Zusätzliche Einschaltmöglichkeit über Öffnertaster.
Abschaltverzögerung: 10
s bis 30 min oder Kurzzeitimpuls 1 s einstellbar.
Nennspannung: 230 V~, +10 % / -10 %
Nennfrequenz: 50 Hz / 60 Hz
Verlustleistung: 1 W
Ausgänge: 1 Schließer, potenzialgebunden
Lastart: ohmisch, kapazitiv und induktiv
Nennstrom: 10 AX, cos f0,6
Nennleistung: 2300 W/VA
Schutzart Gerät: IP 55
Temperaturbereich Gerät: -25 °C bis 55 °C
Erfassungsbereich: frontal: 12 m, seitlich: 4 m
Helligkeitsgrenzwert: 3 Lux - bis Tagbetrieb
Maße (H x B x T): 100 mm x 125 mm x 33 mm
Montagehöhe: 2,5 m

Wie Fabrikat Busch-Jaeger Masterline 110 oder
gleichwertig
Menge: 1,000 St

**01.06.0031 Bewegungsmelder Wand UP 230V IR IP2X 180Grad**
STLB-Bau 2022-10 053
Bewegungsmelder für 230 V AC, zum Einbau in
Geräteverbindungsdose, mit
Infrarotsensor, Schutzart IP 2X DIN EN 60529 (VDE
0470-1),
Erfassungsbereich 180 Grad, Reichweite 12 m, mit
Unterkriechschutz, mit
einem Relaisausgang 230 V AC, mit integriertem
Dämmerungsschalter,
Einstellbereich 5 bis 300 lx,
Mindestausschaltverzögerung '60'  s, mit Testbetrieb,
Funktion
Ein-/Ausschalten, für Wandmontage, Montagehöhe bis 3 m.
Menge: 2,000 St

**01.06.0032 Bewegungsmelder Decke 230V IR IP2X 360Grad**
STLB-Bau 2022-10 053
Bewegungsmelder für 230 V AC, mit Infrarotsensor,
Schutzart IP 2X DIN EN
60529 (VDE 0470-1), Erfassungsbereich 360 Grad,
Farbton reinweiß RAL
9010, Reichweite 12 m, mit Unterkriechschutz, mit
einem Relaisausgang 230
V AC, mit integriertem Dämmerungsschalter,
Einstellbereich 5 bis 300 lx,
Mindestausschaltverzögerung '60'  s, mit Testbetrieb,
Funktion
Ein-/Ausschalten, für Deckenmontage, Montagehöhe über
3 bis 5 m.
Menge: 24,000 St

**01.06.0033 Treppenlicht-Zeitschalter mit BWM-Eingang**
Treppenlicht-Zeitschalter
Digital einstellbarer elektronischer
Treppenlicht-Zeitschalter mit Multifunktion
230V-LED-Lampen: bis 600W
ESL: bis 200W
Glüh-lampen: bis 2300W
Reiheneinbaugerät für Montage auf Tragschiene
1 Teilungseinheit
für 3- und 4-Leiter-Schaltungen, nachschaltbar
automatische Erkennung der Schaltungsart
mit ESL-Optimierung und Multifunktion
Funktionen und Zeiten über LC-Display einstell- und
anzeigbar
Ausschaltvorwarnung und Taster-Dauerlicht zuschaltbar
genaue Zeiteinstellung von 1 bis 99 Minuten
Ausschaltvorwarnung nach DIN 18015-2,
Bewegungsmelder-Steuereingang, zweiter Steuereingang 8
bis 230V UC,
Kontaktschaltung im Nulldurchgang
Geräuschlose Elektronik
Multifunktion: TLZ, ES, ER, ESV, BZ
(Betriebsstundenzähler)
Kontakte: 1 Schließer nicht potenzialfrei
Versorgungsspannung: 230V AC
Steuerspannung: 230V AC und zusätzlich 8 bis 230V UC
Nennschaltleistung: 16A/250V AC
Glimmlampenstrom: 50mA
Stand-by-Verlust: nur 0,5W
Einschaltdauer: 100%
Kontaktabstand: 0,5mm
Erfüllte Normen: EN 61000-6-1, EN 61000-6-3, EN 60669,
DIN 18015-2

Wie Fabrikat Eltako TLZ12D-plus oder gleichwertig
Menge: 4,000 St

*Hinweis*
Bei nachfolgend aufgeführten Komponenten der
Gebäudeleittechnik (KNX)
und der Bussysteme sind die vollständige
Inbetriebnahme einschließlich
Parametrierung und Programmierung in die
Einheitspreise mit
einzukalkulieren.

**01.06.0034 KNX Kompakt-Raumcontroller 2fach**
KNX Kompakt-Raumcontroller-Modul 2fach

Messen und Regeln der Raumtemperatur
Bedienen von Verbrauchern, z.B. Licht ein/aus, Dimmen,
Jalousien auf/ab,
Helligkeitswerte, Temperaturen, Abrufen und
Abspeichern von Lichtszenen
etc.
Montage in einer Gerätedose nach DIN 49 073
Alle Tasten können mit Tastsensorfunktionen oder
Funktionen für die
Reglerbedienung belegt werden.
Hintergrundbeleuchtetes LCD-Display
integrierter Busankoppler Anschluss
Tastsensor-Erweiterungsmodul
Universal integrierter Raumtemperaturfühler
Raumtemperaturregelung mit
Sollwertvorgabe
Anzeige von Raum- oder Solltemperatur
Tastsensor-Funktionen Schalten, Dimmen,
Jalousiesteuerung, Wertgeber,
Szenenaufruf etc. Tastenfunktion oder Wippenfunktion,
vertikal oder
horizontal
Mit 2 fach Wippenset
Wie Fabrikat Gira Tastsensor 4.55 Plus oder
gleichwertig
Menge: 45,000 St

**01.06.0035 KNX Kompakt-Raumcontroller 4fach**
KNX Kompakt-Raumcontroller-Modul 4fach

Messen und Regeln der Raumtemperatur
Bedienen von Verbrauchern, z.B. Licht ein/aus, Dimmen,
Jalousien auf/ab,
Helligkeitswerte, Temperaturen, Abrufen und
Abspeichern von Lichtszenen
etc.
Montage in einer Gerätedose nach DIN 49 073
Alle Tasten können mit Tastsensorfunktionen oder
Funktionen für die
Reglerbedienung belegt werden.
Hintergrundbeleuchtetes LCD-Display
integrierter Busankoppler Anschluss
Tastsensor-Erweiterungsmodul
Universal integrierter Raumtemperaturfühler
Raumtemperaturregelung mit
Sollwertvorgabe
Anzeige von Raum- oder Solltemperatur
Tastsensor-Funktionen Schalten, Dimmen,
Jalousiesteuerung, Wertgeber,
Szenenaufruf etc. Tastenfunktion oder Wippenfunktion,
vertikal oder
horizontal
Mit 4 fach Wippenset
Wie Fabrikat Gira Tastsensor 4.55 Plus oder
gleichwertig
Menge: 5,000 St

**01.06.0036 KNX-Wetterstation**
KNX-Wetterstation
zur Erfassung von meteorologischen Daten
Windgeschwindigkeit,
Niederschlag, Dämmerung, Temperatur und 3 mal
richtungsabhängig die
Helligkeit. Das Haupteinsatzgebiet ist die
automatische, witterungsabhängige
Beschattungssteuerung. Um die Funktionssicherheit zu
erhöhen, überwacht
sich die Wetterstation in einigen wichtigen Funktionen
selbst und meldet
entsprechende Fehler selbständig über Meldeobjekte auf
den Bus.
Sie ist für die Außenmontage am Mast oder an der Wand
vorgesehen.
Die Busankopplung an den KNX ist integriert.
Die Auswertung der Daten selbst, insbesondere die
Grenzwertverarbeitung
erfolgt bereits in der Wetterstation.
Vor der Beeinträchtigung der Funktion durch Frost und
Betauung ist sie
durch eine eingebaute Heizung bis -20 °C geschützt.
Die Heizung sorgt
ferner, bezüglich der Sensorfläche des
Niederschlagssensors für die
schnelle Abtrocknung nach Regen, bzw. für die Abtauung
bei Schnee und
Eis.
Die Versorgung der Einheit mit Ausnahme der Heizung
und der Versorgung
des Niederschlagssensors erfolgt durch den Bus. Für
die Heizung benötigt
die Wetterstation eine externe 24 V AC/DC
Spannungsversorgung, ohne die
keine Niederschlagsdetektion möglich ist.
Zur Kaskadierung mehrerer Wetterstationen sowie zur
Verknüpfung des
Grenzwerte und der Überwachungsfunktionen sind
Logikgatter verfügbar.
Sperrglieder ermöglichen die Sperrung einzelner
Funktionen vor Ort.

Bestimmungsgemäßer Gebrauch Messung und Auswertung von
Wetterdaten: Windgeschwindigkeit, Niederschlag,
Dämmerung, Temperatur
und Helligkeit senkrechte Montage im Aussenbereich von
Gebäuden,
vorzugsweise Dach- und Fassadenbereich,
Messwerterfassung und
Grenzwertüberwachung

Integrierte KNX-Busankopplung, kompaktes Gehäuse,
wartungsarm

Inkl. Spannungsversorgung als Reiheneinbaugerät
zur Regenerkennung

Technische Daten
Versorgung KNX: 21 - 32 V DC
Leistungsaufnahme KNX: typ. 450 mW
Anschluss KNX: KNX-Anschlussklemme
Versorgung extern
Nennspannung: AC/DC 24 V SELV
Leistungsaufnahme: 6,5 W
Anschluss: Anschlussklemme gelb/weiss
Umgebungstemperatur: -20 bis +55 °C
Lagertemperatur: -40 bis +70 °C
Schutzart: IP 44 (in Gebrauchslage)
Schutzklasse: III
Sensorsignale
Windgeschwindigkeit
Messbereich: ca. 0 - 40 m/s
Genauigkeit: ± 2 m/s
Niederschlag
Messbereich: Niederschlag ja / nein
Empfindlichkeit: feiner Nieselregen
Ausschaltverzögerung: einstellbar
Helligkeit
Himmelsrichtung: Ost, Süd, West
Messbereich: ca. 1 - 110 klx
Spektralbereich: ca. 700 - 1050 nm
Genauigkeit: 10 % (vom Messbereichsendwert)
Dämmerung
Messbereich: ca. 0 bis 674 lx
Spektralbereich: ca. 700 - 1050 nm
Genauigkeit: 10 % (vom Messbereichsendwert)
Menge: 1,000 St

**01.06.0037 Mast für Wetterstation**
Mast für Wetterstation zur Befestigung auf einem
Stehfalz Blechdach
inklusive Mastkappe bzw. Adapter für oben angebotene
KNX-Wetterstation.
Durchmesser Ø Aufnahmerohr: 48 mm
Länge: mind. 57cm
Menge: 1,000 St

#### Abschnitt 01.07 Installationszubehör

*Hinweis*
Bei Unterputzgehäusen (Schalter- und Abzweigdosen
usw.) bzw. Verteilern
sind die Stemmarbeiten grundsätzlich mit den
Einheitspreisen abgegolten.
Für Stemmarbeiten in Bruchstein bzw. Beton wird falls
notwendig, ein
Zuschlag in Form einer eigenen Position erhoben.

Die Befestigung von Unterputzdosen, Gehäusen und
Leitungen mittels Gips
ist nicht zugelassen. Es ist Schnellzement oder
Ansatzmörtel zu verwenden.
Die Befestigungsart ist vor Ausführung mit der
Hochbauplanung
abzustimmen.

**01.07.0001 Putzausgleichring Kunststoff Durchm. 60mm H 10mm UP**
STLB-Bau 2022-10 053
Ausgleichring für Gerätedose DIN 49073, aus
Kunststoff, Durchmesser 60
mm, Höhe 10 mm, mit Befestigungsschrauben, Unterputz.
Menge: 20,000 St

**01.07.0002 Putzausgleichring Kunststoff Durchm. 60mm H 12mm UP**
STLB-Bau 2022-10 053
Ausgleichring für Gerätedose DIN 49073, aus
Kunststoff, Durchmesser 60
mm, Höhe 12 mm, mit Befestigungsschrauben, Unterputz.
Menge: 25,000 St

**01.07.0003 Teleskop-Geräteträger**
Teleskop-Geräteträger, bei Aussendämmung von Wand und
Decke zur
sicheren Befestigung von Leuchten, Bewegungsmeldern
uvm. Für
Isolierstärken von 80 - 160 mm Max. Befestigungsfläche
für Geräte 110 x
110 mm Gewichtsbelastung bei Wandanbau 30 N (3kp)
Gewichtsbelastung
bei Deckenanbau 20 N (2kp) Gerätebefestigung mit
selbstformenden
Schrauben Durchmesser 3,2 - 4 mm
Menge: 1,000 St

**01.07.0004 System-Geräteträger 160 - 240 mm mit universeller Montageplatte**
System-Geräteträger 160 - 240 mm mit universeller
Montageplatte für die
Installation von Leuchten, Bewegungsmeldern usw. in
Wärmedämmverbundsystemen. Ausführung gemäß DIN
18015-5, aus
Kunststoff, Glühdrahtfestigkeit 850°C, halogenfrei,
für Dämmstärken 160 - 240 mm, anpassbar in 10 mm
Schritten
Montagefläche mind. 220 x 110 mm, inkl. 2 Schlagdübeln
zur Befestigung
Menge: 1,000 St

**01.07.0005 Geräteverbindungsdose Kunststoff Durchm. 60mm T 60mm Hohlwand**
STLB-Bau 2022-10 053
Geräteverbindungsdose DIN EN IEC 60670-1 (VDE 0606-1)
und DIN 49073,
aus Kunststoff, Durchmesser 60 mm, Tiefe mind. 60 mm,
mit Schrauben, in
Hohlwand.
Menge: 152,000 St

**01.07.0006 Geräteverbindungsdose Kunststoff Durchm. 60mm T 60mm Hohlwand luftdicht**
STLB-Bau 2022-10 053
Geräteverbindungsdose DIN EN IEC 60670-1 (VDE 0606-1)
und DIN 49073,
aus Kunststoff, Durchmesser 60 mm, Tiefe mind. 60 mm,
luftdicht, mit
Schrauben, in Hohlwand.
Menge: 8,000 St

**01.07.0007 Geräteverbindungsdose Kunststoff Durchm. 60mm T 60mm Hohlwand Klemmraum**
STLB-Bau 2022-10 053
Geräteverbindungsdose DIN EN IEC 60670-1 (VDE 0606-1)
und DIN 49073,
aus Kunststoff, Durchmesser 60 mm, Tiefe mind. 60 mm,
mit einem
seitlichen Klemmraum, mit Schrauben, in Hohlwand.
Menge: 54,000 St

**01.07.0008 Geräteverbindungsdose Massivholz**
Hohlwand Geräteverbindungsdose für Massivholz

Ausführung gemäß DIN 18015-5,
Geräteverbindungsdose DIN VDE 0606-1 und DIN 49073,
aus Kunststoff,
Durchmesser 74 mm,
Tiefe mind. 60 mm,
für Klemmbefestigung in Massivholz ab 10 mm Stärke,
Leitungs- oder Rohreinführung bis Durchmesser 25 mm,
nicht für Gipskarton oder Gipsfaserplatten geeignet,
luftdichte Ausführung,mit Geräteschrauben
Menge: 184,000 St

**01.07.0009 Hohlwand Geräte-Verbindungsdose Schallschutz**
Hohlwand Geräte-Verbindungsdose Schallschutz mit
Steckklemmen und
Schrauben für Plattenstärken bis 40 mm, Fräsloch 68
mm, Tiefe mind. 60
mm, für Schallschutzwände bis 69 dB, halogenfrei
Menge: 152,000 St

**01.07.0010 Hohlwand-Schalterabzweigdose F30-F90**
Hohlwand-Schalterabzweigdose F30-F90 Fräsloch 74 mm,
Dosenhöhe 54,5
mm, halogenfrei, DIBt-Zulassung, Schutzart IP30, mit
Steckklemmen
Menge: 15,000 St

**01.07.0011 Luftdichtungsmanschetten für luftdichte Durchführung**
Luftdichtungsmanschetten für luftdichte Durchführung
zur dauerhaften
Abdichtung von Durchdringungen von Leitungen oder
Rohren, UV-beständig,
halogenfrei
Anzahl Leitungsdurchführungen: 1-6
Durchmesser Leitung: 4-11 mm
Menge: 42,000 St

*Hinweis*
Nachstehende Verbindungsdosen sind, sofern nicht
anders beschrieben
inklusive Steckklemmen betriebsfertig verklemmt
anzubieten.
Die Dosen sind mit der Stromkreiskennzeichnung zu
versehen.

**01.07.0012 Verbindungsdose Einführungen Kunststoff grau 80/80mm T 37mm IP44 AP**
STLB-Bau 2022-10 053
Verbindungsdose DIN EN IEC 60670-1 (VDE 0606-1) als
Abzweigkasten, mit
Einführungen für Mantelleitungen für ortsfeste
Installation, aus Kunststoff,
Farbton grau, Grundfläche mind. 80/80 mm, Tiefe mind.
37 mm, mit Deckel,
Schutzart IP 44 DIN EN 60529 (VDE 0470-1), Aufputz.
Menge: 50,000 St

**01.07.0013 Verbindungsdose Einführungen Kunststoff grau 100/100mm T 37mm IP44 AP**
STLB-Bau 2022-10 053
Verbindungsdose DIN EN IEC 60670-1 (VDE 0606-1) als
Abzweigkasten, mit
Einführungen für Mantelleitungen für ortsfeste
Installation, aus Kunststoff,
Farbton grau, Grundfläche mind. 100/100 mm, Tiefe
mind. 37 mm, mit
Deckel, Schutzart IP 44 DIN EN 60529 (VDE 0470-1),
Aufputz.
Menge: 45,000 St

**01.07.0014 Verbindungsdose Einführungen Kunststoff grau 150/150mm T 65mm IP44 AP**
STLB-Bau 2022-10 053
Verbindungsdose DIN EN IEC 60670-1 (VDE 0606-1) als
Abzweigkasten, mit
Einführungen für Mantelleitungen für ortsfeste
Installation, aus Kunststoff,
Farbton grau, Grundfläche mind. 150/150 mm, Tiefe
mind. 65 mm, mit
Deckel, Schutzart IP 44 DIN EN 60529 (VDE 0470-1),
Aufputz.
Menge: 10,000 St

**01.07.0015 Klemmkasten 130x130 IP68 für Montage im Erdreich, vergossen**
Klemmkasten 130x130 IP68 für Montage im Erdreich,
vergossen
Aufeinander abgestimmtes und IP68-geprüftes
Vergusssystem
Bietet zuverlässigen Schutz gegen Feuchte,
mechanischen Schock und
Vibration
Einfacher und schneller Verguss durch Einsatz von
handelsüblichen
Kartuschen
Mit Verschraubungen
elektrische Isoliereigenschaften mit einer
Durchschlagsfestigkeit >20kV/mm
Weichelastisch, transparent, reparaturfähig,
selbstverschließend und bei
Bedarf leicht entfernbar
Halogen-, silikon- und isocyanatfrei
Umweltverträglich und kennzeichnungsfrei
Betriebstemperatur -40°C - 90°C
Farbe: Schwarz
Menge: 5,000 St

**01.07.0016 Schallschutzschaum für einzelne Bohrungen**
Schallschutzmaßnahme bei
Leitungsdurchführung/Bohrungen bis 18mm mit
einem Kabel in Massivholzwänden mittels geeignetem
Schallschutzschaum.
Menge: 228,000 St

**01.07.0017 Schallschutzdurchführung bis 0.02qm**
Schallschutzmaßnahme bei Leitungsdurchführung in
Trockenbauwänden
oder Massivholzwänden mittels geeignetem
Schallschutzschaum, Größe bis
0.02qm
Menge: 30,000 St

**01.07.0018 Luftdichte Abdichtung von Leerrohren**
Luftdichte Abdichtung/Ausschäumen von Leerrohren bis
DN32
Menge: 12,000 St

**01.07.0019 Universal-VDE-Deckel**
Universal-VDE-Deckel, Schraubabstand 60/67mm, weiß
Menge: 3,000 St

**01.07.0020 Deckenbaldachin weiß oder schwarz inkl. Klemmen**
Menge: 18,000 St

**01.07.0021 Bohrung bis 70mm durch Hohlwand bis 20cm**
Menge: 5,000 St

**01.07.0022 Bohrung bis 16mm durch Holzkonstruktion**
Menge: 265,000 St

**01.07.0023 Bohrung 16 bis 50mm durch Holzkonstruktion**
Menge: 250,000 St

**01.07.0024 Bohrung bis 16mm durch Betonwand bis 25cm**
Menge: 5,000 St

**01.07.0025 Bohrung 16 bis 50mm durch Betonwand bis 25cm**
Menge: 2,000 St

**01.07.0026 Ringraumdichtung als geschlossener Dichteinsatz 4 Durchgänge**
Ringraumdichtung als geschlossener Dichteinsatz mit
einem oder mehreren
Durchgängen. Zum Einsetzen in vorhandene Futterrohre
oder
Betonkernbohrungen oder Hauseinführungen,
millimetergenau anpassbar.
Geeignet für Kabel und Rohre zum gas- und
wasserdichten Abdichten nach
DIN 18336.
Alle Metallteile rostfrei aus Edelstahl 1.4301

Vollgummieinlage aus EPDM, Dichtbreite 60 mm, bis 5
bar druckdicht gegen
drückendes Wasser.

Innendurchmesser Bohrung: 90mm bzw. Außendurchmesser
Rohr: DN90
Anzahl der Durchgänge: 4 Stk
Außendurchmesser Kabel/Rohr: 8-28 mm
Menge: 2,000 St

**01.07.0027 Ringraumdichtung als geschlossener Dichteinsatz 5 Durchgänge**
Ringraumdichtung als geschlossener Dichteinsatz mit
einem oder mehreren
Durchgängen. Zum Einsetzen in vorhandene Futterrohre
oder
Betonkernbohrungen oder Hauseinführungen,
millimetergenau anpassbar.
Geeignet für Kabel und Rohre zum gas- und
wasserdichten Abdichten nach
DIN 18336.
Alle Metallteile rostfrei aus Edelstahl 1.4301

Vollgummieinlage aus EPDM, Dichtbreite 60 mm, bis 5
bar druckdicht gegen
drückendes Wasser.

Innendurchmesser Bohrung: 90mm bzw. Außendurchmesser
Rohr: DN90
Anzahl der Durchgänge: 5 Stk
Außendurchmesser Kabel/Rohr: 8-16 mm
Menge: 3,000 St

**01.07.0028 Arbeits- und Schutzgerüste**
Arbeits- und Schutzgerüste als Stand- oder
Fahrgerüste, Hubbühnen usw. in
dem für die Erbringung der vertragsgegenständlichen
Leistungen
erforderlicher Art, Ausstattung und Anzahl mit
Arbeitsbühnenhöhe über 2,0
m, Gerüst DIN 4420 nach Wahl des AN, Ausführung nach
baulichen
Erfordernissen für die gesamten Montagearbeiten,
innerhalb von Gebäuden,
Boden uneben entsprechend dem jeweiligen Bauzustand,
in Treppenraum
über Treppenstufen, einschl. evtl. erforderlicher
Einrichtungen zum Schutz
des Untergrundes gegen Beschädigung, Montagehöhe über
Gelände/Fußboden bis ca. 6 m, Maße nach baulichen
Erfordernissen,
Aufstellung und Vorhaltung während der gesamten
Bauzeit, einschl.
Einbringen, Umsetzen, Beseitigung und Abtransport.
Menge: 1,000 Psch

**01.07.0029 Estrichabstellung für Deckendurchbrüche**
Estrichabstellung für Deckendurchbrüche aus Stahlblech
4mm als
dreiseitigen Winkel mit Laschen zum Befestigen an
Rohbeton,
Abmessungen ca. 25cmx10cm Höhe ca. 15cm, Größe nach
Deckendurchbruch vor Ort
Menge: 5,000 St

*Hinweis*
Muffenverbindungen

**01.07.0030 Schrumpfmuffe von 3x1,5-5x2,5qmm**
Schrumpfmuffe von 3x1,5-5x2,5qmm zur Verbindung
bauseits vorhandener
Kabel u. Leitungen inkl. Pressverbinder und dem
Vorbereiten der beiden
Leitungsenden
Menge: 10,000 St

#### Abschnitt 01.08 Potentialausgleich

**01.08.0001 Potentialausgleichsschiene Stahl verz 7x2,5-25mm2 Abdeck. 30x3,5mm**
STLB-Bau 2016-04 053
Potentialausgleichsschiene DIN VDE 0618-1 (VDE
0618-1), aus verzinktem
Stahl, mit Kunststoffabdeckung, mit Anschluss für 7 x
2,5 bis 25 mm2, ein
Flachband bis 30 mm x 3,5 mm, und Massivrundleiter,
Durchmesser 8 bis 10
mm.
Menge: 3,000 St

**01.08.0002 Potentialausgleich Industrie**
Potentialausgleichsschienen Industrie für den
Hauptpotentialausgleich nach
DIN VDE 0100 Teil
410/540 und den Blitzschutz-Potentialausgleich
nach EN 62305
Auch für den Einsatz in Ex-Bereichen geeignet (gegen
Selbstlockern der Schrauben gesichert).
Ausführung: UV-stabilisiert
Anzahl Anschlüsse: 6
Werkstoff: Cu
Abmessung ca. 295 x 40 x 5 mm
Querschnitt: 200 mm2
Kurzschlussstrom (50 Hz): 39 kA
Werkstoff Schraube / Mutter: NIRO
Ausführung: mit Federring
Werkstoff Isolator: UP
Normenbezug: DIN EN 62561-1
Menge: 1,000 St

**01.08.0003 Anschluss sonstiger Teile**
Anschluss und Verbindung sonstiger elektrisch
leitfähiger Teile wie
Lüftungskanäle, Kabelwannen, Eisenkonstruktionen usw.
mit dem
Potentialausgleich
Menge: 30,000 St

**01.08.0004 Flexible Überbrückung bis 30cm**
Flexible Überbrückung bis 30cm zur Überbrückung von
nicht leitfähigen
Unterbrechungen bei in den Potentialausgleich
einbezogenen Systemen inkl.
Klemm- bzw. Schraubanschluss, Leitungsquerschnitt 16mm²
Menge: 20,000 St

**01.08.0005 Flexible Überbrückung bis 1m**
Flexible Überbrückung bis 1m zur Überbrückung von
nicht leitfähigen
Unterbrechungen bei in den Potentialausgleich
einbezogenen Systemen inkl.
Klemm- bzw. Schraubanschluss, Leitungsquerschnitt 16mm²
Menge: 5,000 St

**01.08.0006 Banderdungsschelle 3/8 bis 1 1/2 Zoll**
Banderdungschelle 3/8 bis 1 1/2 Zoll
für Kupfer und Stahlrohre, Schutzleiteranschluss bis
2x16qmm, Rohre
17,5-48 mm,
Material: Schellenkörper Messing vernickelt, Band
Bronze vernickelt
Menge: 12,000 St

**01.08.0007 Banderdungsschelle 3/8 bis 4 Zoll**
Banderdungschelle 3/8 bis 4 Zoll
für Kupfer und Stahlrohre, Schutzleiteranschluss bis
2x16qmm, Rohre
17,5-114 mm,
Material: Schellenkörper Messing vernickelt, Band
Bronze vernickelt
Menge: 4,000 St

**01.08.0008 Potenzialabzweigdose UP**
Potential-Abzweigdose 100x100
1 x Rundleiter 6 - 16 qmm ungeschnitten 6 x Rundleiter
1,5 - 10 qmm unter
Putz
Menge: 5,000 St

**01.08.0009 Potentialausgleich-Dose 2fach**
Potentialausgleich-Dose 2fach UP weiß
Zentralplatte, mit 2 Steckerstiften nach DIN 42801 für
Leiter bis 6 qmm zum
Einbau in unter Putz-Schalterdose 55 mm, aus dem
jeweiligen
Schalterprogramm, inkl. Rahmenanteil
Menge: 1,000 St

**01.08.0010 Winkel-Buchsenstecker**
Winkel-Buchsenstecker für Potentialausgleichsdose
Menge: 8,000 St

**01.08.0011 Bauseits vorhandenen Erdungsfestpunkt**
Leitung an bauseits vorhandenen Erdungsfestpunkt
anschließen inkl.
Kleinmaterial
Menge: 2,000 St

**01.08.0012 Bauseits vorhandenen Erdungsfahne**
Potentialausgleichsschiene an bauseits vorhandenen
Erdungsfahne
anschließen inkl. Kleinmaterial
Menge: 2,000 St

#### Abschnitt 01.09 Innerer Blitzschutz

**01.09.0001 Überspannungsschutzgerät Typ 1/2 Reiheneinbau 230/400VAC Nennableitstoßstrom min.20kA je Leiter TN-S-System 25kA je Pol 20kA N-PE Schutzpegel 1,5kV**
STLB-Bau 2022-10 050
Überspannungsschutzgerät DIN EN 61643-11 (VDE
0675-6-11), Typ 1 und
2, mit integrierter Überstromschutzeinrichtung,
Einbauort im Betriebsmittel,
Modulbauweise aus Basis- und Schutzmodul, als
Reiheneinbaugerät, Maße
DIN 43880, mit Funktionsanzeige und potentialfreiem
Kontakt für
Fernanzeige, Bemessungsbetriebsspannung 230/400 V AC,
Nennableitstoßstrom (8/20) je Leiter mind. 20 kA, für
TN-S-System mit
Schutzschaltung DIN VDE 0100-534, Blitzstoßstrom
(10/350) mind. 25 kA je
Pol, Blitzstoßstrom (10/350) zwischen N und PE mind.
20 kA,
Folgestromlöschfähigkeit mind. 50 kA effektiv,
Schutzpegel max. 1,5 kV.
Menge: 9,000 St

**01.09.0002 Überspannungsschutzgerät Typ1/2 Reiheneinbau 230VAC Nennableitstoßstrom 20kA/Leiter TN-S-System 25kA/Pol 20kA N-PE Schutzpegel 1,5kV**
STLB-Bau 2025-10 050
Überspannungsschutzgerät DIN EN 61643-11 (VDE
0675-6-11), Typ 1 und
2, mit integrierter Überstromschutzeinrichtung,
Einbauort im Betriebsmittel,
Modulbauweise aus Basis- und Schutzmodul, als
Reiheneinbaugerät, Maße
DIN 43880, mit Funktionsanzeige und potentialfreiem
Kontakt für
Fernanzeige, Bemessungsbetriebsspannung 230 V AC,
Nennableitstoßstrom (8/20) je Leiter mind. 20 kA, für
TN-S-System mit
Schutzschaltung DIN VDE 0100-534, Blitzstoßstrom
(10/350) mind. 25 kA je
Pol, Blitzstoßstrom (10/350) zwischen N und PE mind.
20 kA,
Folgestromlöschfähigkeit mind. 50 kA effektiv,
Schutzpegel max. 1,5 kV.
Menge: 6,000 St

**01.09.0003 Überspannungsschutzgerät Typ 2/3 Reiheneinbau 230/400VAC Nennableitstoßstrom min.20kA je Leiter 16A TN-S-System Schutzpegel 1,5kV**
STLB-Bau 2022-10 050
Überspannungsschutzgerät DIN EN 61643-11 (VDE
0675-6-11), Typ 2 und
3, mit integrierter Überstromschutzeinrichtung,
Einbauort in
Verteilungsstromkreisen, Modulbauweise aus Basis- und
Schutzmodul, als
Reiheneinbaugerät, Maße DIN 43880, mit
Funktionsanzeige und
potentialfreiem Kontakt für Fernanzeige,
Bemessungsbetriebsspannung
230/400 V AC, Nennableitstoßstrom (8/20) je Leiter
mind. 20 kA,
Bemessungsbetriebsstrom 16 A, für TN-S-System mit
Schutzschaltung DIN
VDE 0100-534, Schutzpegel max. 1,5 kV.
Menge: 5,000 St

**01.09.0004 Überspannungsschutzgerät Typ 3 Reiheneinbau 230VAC Nennableitstoßstrom min.3kA je Leiter 16A TN-S-System Schutzpegel 1,5kV**
STLB-Bau 2022-10 050
Überspannungsschutzgerät DIN EN 61643-11 (VDE
0675-6-11), Typ 3,
Einbauort in Verteilungsstromkreisen, Modulbauweise
aus Basis- und
Schutzmodul, als Reiheneinbaugerät, Maße DIN 43880, mit
Funktionsanzeige und potentialfreiem Kontakt für
Fernanzeige,
Bemessungsbetriebsspannung 230 V AC,
Nennableitstoßstrom (8/20) je
Leiter mind. 3 kA, Bemessungsbetriebsstrom 16 A, für
TN-S-System mit
Schutzschaltung DIN VDE 0100-534, Schutzpegel max. 1,5
kV.
Menge: 1,000 St

**01.09.0005 Aufbaugehäuse 8TE**
Aufbaugehäuse aus Isolierstoff, plombierbar, mit
durchsichtigem Deckel, für
Einbau von Überspannungsschutzgeräten, nicht
ausblasend, Schutzart IP 54
DIN EN 60529, einschl. Tragschiene DIN EN 60715, Länge
8 TE. Inkl.
Leitungseinführung für Zu- und Ableitung bis 4x35qmm
Menge: 1,000 St

**01.09.0006 Aufbaugehäuse 24TE**
Aufbaugehäuse aus Isolierstoff, plombierbar, mit
durchsichtigem Deckel, für
Einbau von Überspannungsschutzgeräten, nicht
ausblasend, Schutzart IP 54
DIN EN 60529, einschl. Tragschiene DIN EN 60715, Länge
24 TE. Inkl.
Leitungseinführung für Zu- und Ableitung bis 4x35qmm
Menge: 2,000 St

**01.09.0007 Überspannungsschutzgerät KNX-TP 1DA Überspannungsableiter C1 Nennableitstoßstrom min.0,5kA je Leiter**
STLB-Bau 2022-10 050
Überspannungsschutzgerat für KNX-TP-Systeme, als
Zwischensteckgerät,
für 1 DA, Überspannungsableiter Kategorie C1 DIN EN
61643-21 (VDE
0845-3-1), Nennableitstoßstrom (8/20) je Leiter mind.
0,5 kA.
Menge: 2,000 St

**01.09.0008 Universeller Blitz- und Überspannungsableiter für VDSL**
Universeller Blitz- und Überspannungsableiter für VDSL
Modul der Ableiterklasse Type 1
energetisch koordiniert nach IEC 61643-22
Nennspannung 180V
Höchste Dauerspannung DC 180V
Nennstrom bei 45° 1,2A
D1 Blitzstoßstrom (10/350) gesamt: 10kA
C2 Nennableitstoßstrom (8/20) gesamt: 20kA
C2 Nennableitstoßstrom (8/20) pro Ader: 10kA
Schutzpegel AD-AD bei D1: <600V
geprüft nach EN 61643-21
Mit integriertem Ableiterprüfung inkl. Basisteil zur
Montage auf Hutschiene
Menge: 4,000 St

**01.09.0009 Überspannungsschutzgerät Ethernet-TP 4DA Blitzstrom- u.Überspannungsableiter Nennableitstoßstrom min.2,5kA je Leiter**
STLB-Bau 2022-10 050
Überspannungsschutzgerät für Ethernet-TP, für Montage
auf Hutschiene TH
35 DIN EN 60715 (VDE 0660-520), für 4 DA, Blitzstrom-
und
Überspannungsableiter Kategorie D1 + C2 + C1 DIN EN
61643-21 (VDE
0845-3-1), Link-Klasse E Index A tiefgestellt, DIN EN
50173-1 (VDE
0800-173-1), Nennableitstoßstrom (8/20) je Leiter
mind. 2,5 kA,
Blitzstoßstrom (10/350) je Leiter mind. 0,5 kA.
Menge: 3,000 St

**01.09.0010 Blitzstromtragfähiges Steckmagazin für LSA-Plus-Leisten**
Blitzstromtragfähiges Steckmagazin für LSA-Plus-Leisten
Ableiterklasse Type 1 für 10 DA LSA-Trennleisten,
komplett bestückt mit 10
Gasentladungsableitern, dreipolige Ausführung mit
gemeinsamer
Lichtbogenkammer für einen gleichmäßigen
Schutzpegelsowohl Ader-Ader
als auch Ader-Erde
geprüft nach EN 61643-21, erweiterbar Schutzstecker
zum Kombi-Ableiter,
integrierte Trennleistenkontakte für Prüfen, Messen
und Patchen bei
gleichzeitigem Schutz.
Höchste Dauerspannung DC: 180 V
Nennstrom: 0,4 A
Menge: 1,000 St

**01.09.0011 Überspannungsableiter für Jalousieantriebe**
Überspannungsableiter für Jalousieantriebe
Ableitertyp: Typ 2 / Class II
Nennspannung 230V (50/60Hz)
Höchste Dauerspannung 275V (50/60Hz)
Nennlaststrom AC: 10A
Nennableiterstoßstrom (8/20µs) 2,5kA
Max. Ableiterstoßstrom (8/20µs) 5kA
Schutzpegel <1,5kV
Schutzart: IP54
Temperaturbereich -20°C bis + 70°C
Akustische Defektmeldung und Unterbrechung des
Laststromkreises für den
Abwärtsbetrieb im Fehlerfall
Der Einbau erfolgt als Zwischenstecker zwischen die
Hirschmannkupplung
der Jalousie
Menge: 25,000 St

**01.09.0012 Montageplanung Innerer Blitzschutz**
Montageplanung Innerer Blitzschutz
Die Koordination der Bauteile untereinander und den zu
schützenden
Bauteilen soll in der Montageplanung ausgeführt
werden. Für sämtliche Blitz-
und Überspannungsschutzrelevanten Systeme sind vor
Aufnahme der
Arbeiten die Datenblätter und Montageanleitungen inkl.
deren geplanten
Einsatzort in digitaler Form zu übergeben.
Menge: 1,000 psch

#### Abschnitt 01.10 Äußerer Blitzschutz

*Hinweis*
Die Erdungsanlage wird bauseits erstellt, geprüft u.
dokumentiert.

*Hinweis*
Die Blitzschutzanlage wird auf einem Stehfalzblechdach
montiert.
Material: Blech
Dachneigung: 25 Grad

**01.10.0001 Aufnahme einer bauseits vorhandenen Erdungsfahne**
Aufnahme einer bauseits vorhandenen Erdungsfahne und
Anschluss an das
neu zu errichtende Ableitersystem
Menge: 18,000 St

**01.10.0002 Bauseits vorhandenen Erdungsfestpunkt**
Leitung an bauseits vorhandenen Erdungsfestpunkt
anschließen inkl.
Kleinmaterial
Menge: 1,000 St

**01.10.0003 Erdleitung V4A**
Erdleitung als Rundstahl  V4A, 10mm
Menge: 15,000 m

**01.10.0004 Korrosionsschutzarbeiten**
Korrosionsschutzarbeiten mit Korrosionsschutzbinde je
Verbindungsstelle
Menge: 10,000 St

**01.10.0005 Gitterstabmatte zum Schutz gegen Schrittspannung**
Gitterstabmatte zum Schutz gegen Schrittspannung
Werkstoff Edelstahl V4A
Stabdurchmesser 4mm
Maschengröße max. 250x250mm
inkl. Verbindungsklemmen zu benachbarten Matten und
Korrosionsschutzarbeiten
Menge: 50,000 m2

**01.10.0006 Fangstangen für Metalldächer Höhe 1000mm**
Fangstangen für Metalldächer Höhe 1000mm
zum Schutz von Lichtkuppeln oder Dachaufbauten auf
Metalldächern
dimensioniert nach Eurocode 1 (DIN EN 1991-1-4 + DIN
EN 1991-1-4/NA)
für eine max. Böenwindgeschwindigkeit bis 184 km/h.
Befestigung mit vier Leitungshaltern auf Stehfalz-
oder Rundstehfalzdächern
Streben aus NIRO für die Aufnahme der 4 Leitungshaltern
Bei der Verwendung dieser vier Dachleitungshalter
(Klemmen) für das entsprechende Dachprofil ist die
Blitzstromtragfähigkeit mit 100 kA (10/350) gegeben.
Gesamtlänge (Ø10 mm): 1000 mm
Profilabstand: 230-520 mm
Befestigung: [4x] Ø11 mm
Werkstoff Streben: NIRO
Werkstoff Fangstange: Al
Normenbezug: DIN EN 62561-(1+2)
Inkl. Befestigungs- und Anschlussklemmen
Menge: 9,000 St

**01.10.0007 Fangstangen für Metalldächer Höhe 2000mm**
Fangstangen für Metalldächer Höhe 2000mm
zum Schutz von Lichtkuppeln oder Dachaufbauten auf
Metalldächern
dimensioniert nach Eurocode 1 (DIN EN 1991-1-4 + DIN
EN 1991-1-4/NA)
für eine max. Böenwindgeschwindigkeit bis 184 km/h.
Befestigung mit vier Leitungshaltern auf Stehfalz-
oder Rundstehfalzdächern
Streben aus NIRO für die Aufnahme der 4 Leitungshaltern
Bei der Verwendung dieser vier Dachleitungshalter
(Klemmen) für das entsprechende Dachprofil ist die
Blitzstromtragfähigkeit mit 100 kA (10/350) gegeben.
Gesamtlänge (Ø16/10 mm): 2000 mm
Profilabstand: 230-520 mm
Befestigung: [4x] Ø11 mm
Werkstoff Streben: NIRO
Werkstoff Fangstange: Al
Normenbezug: DIN EN 62561-(1+2)
Inkl. Befestigungs- und Anschlussklemmen
Menge: 12,000 St

**01.10.0008 Fangspitze an Entlüftungsrohr**
Fangspitze an Entlüftungsrohr inkl.
Befestigungsschelle (V2A) am
Entlüftungsrohr und Verbindungsklemme zum Anschluss an
Edelstahlstehfalzverblechung
Menge: 2,000 St

**01.10.0009 Dunst- und Regenrohranschluss**
Dunst- und Regenrohranschluss bis 150mm mit Schellen
inkl. sonstigem
notwendigen Verbindung- und Befestigungsmaterial
Menge: 11,000 St

**01.10.0010 Fangleitung auf Stehfalzdach**
Fangleitung auf Stehfalzdach über Grate und schräge
Dachflächen als
Aluminium-Rundleiter 8mm, einschließlich des
notwendigen Befestigungs-,
Stütz- und Verbindungsmaterials, Stützabstand max. 1,0
m.
Die Befestigung erfolgt mittels Stehfalzklemmen auf
dem Blechdach.
Menge: 250,000 m

**01.10.0011 Aluminium Rundleiter als Fangspitze**
Aluminium Rundleiter als Fangspitze mit einer
Fangspitzenlänge bis 50cm
aus Aluminium-Rundleiter 8mm mit Anbindung an die
Fangleitung,
einschließlich des notwendigen Befestigungs-, Stütz-
und
Verbindungsmaterials
Menge: 15,000 St

**01.10.0012 Ableitung hinter Regenfallrohren**
Ableitung hinter Regenfallrohren als Rundstahl Rd8
Aluminium,
einschließlich Regenrohrschelle und sonstigem
notwendigen Verbindungs-,
Stütz- und Befestigungsmaterial
Menge: 66,000 m

**01.10.0013 Ableitung hinter Wärmedämmung**
Ableitung hinter Wärmedämmung als Aluminium Rundstahl
8mm isoliert mit
1,5mm starken Kunststoffmantel einschl. des
notwendigen Verbindungs-,
Stütz- und Befestigungsmaterials
Menge: 77,000 m

**01.10.0014 Unterflurtrennstelle**
Unterflurtrennstellenkasten mit Trennstelle, unten
offen (ohne Boden)
Abmessungen: 230x150x120mm Klemmbereich Rd 7-10/Fl
30-40mm max.
zul. Belastung 20kg/cm² Material Grauguss
Menge: 18,000 St

**01.10.0015 Nummernschilder zur Kennzeichnung der Trennstellen**
Nummernschilder zur Kennzeichnung der Trennstellen,
zum befestigen an
Leitungen, Stangen und Wänden nach DIN 48 821 mit
eingeprägter
Nummer.
Menge: 18,000 St

**01.10.0016 MV-Klemmen Mehrzweck-Verbindungsklemme V2A**
MV-Klemmen Mehrzweck-Verbindungsklemme zur
universellen Verwendung
als Kreuz-, T- und Parallelklemme für Rundleiter
Blitzstromtragfähig geprüft
nach EN 50164-1, Material V2A mit Sechskantschraube
und Gewinde im
Unterteil
Menge: 12,000 St

**01.10.0017 MV-Klemmen Mehrzweck-Verbindungsklemme V4A**
MV-Klemmen Mehrzweck-Verbindungsklemme zur
universellen Verwendung
als Kreuz-, T- und Parallelklemme für Rundleiter
Blitzstromtragfähig geprüft
nach EN 50164-1, Material V4A mit Sechskantschraube
und Gewinde im
Unterteil
Menge: 14,000 St

**01.10.0018 V2A-Dachrinnenklemme**
V2A-Dachrinnenklemme zum Verbinden von Ableitungen mit
der Dachrinne,
Klemmbereich 8-10mm
Menge: 11,000 St

**01.10.0019 V2A-Stehfalzanschlussklemme**
V2A-Stehfalzanschlussklemme für Stehfalze und
Rundstehfalze
Klemmbereich Runddraht 8-10mm
Menge: 12,000 St

**01.10.0020 V2A-Schneefanggitterklemme**
V2A-Schneefanggitterklemme zum Verbinden von
Ableitungen
Schneefanggitter
Menge: 6,000 St

**01.10.0021 V2A-Trennstellenklemme**
V2A-Trennstellenklemme mit Schild mit Nummer der
Trennstelle
Menge: 18,000 St

**01.10.0022 V2A-Blechanschlussklemme**
V2A-Blechanschlussklemme Klemmbereich Runddraht 8-10mm
Menge: 25,000 St

**01.10.0023 Anschluss Metallkonstruktion**
Anschluss Metallkonstruktion als Klemm-, Schraub- oder
Schweißverbindung
Menge: 15,000 St

**01.10.0024 Klemme Kl.N Blechfalz Alu Rd8 13-25mm**
STLB-Bau 2023-04 050
Klemme DIN EN 62561-1 (VDE 0185-561-1), Klasse N für
normale
Belastung, für Blechfalze, aus Aluminium, für Rd 8,
mit Treibschrauben und
Gegenplatte, Klemmbereich für Wulste, rund, von 13 bis
25 mm.
Menge: 12,000 St

**01.10.0025 Einbindung PV-Anlage in Blitzschutz**
Einbindung des Montagegestells für die PV-Anlage in
den äußeren
Blitzschutz, welches auf den Blechdächern montiert ist.
Menge: 3,000 St

**01.10.0026 Dokumentation Blitzschutz**
Dokumentation Blitzschutz

Inhaltsverzeichnis

Herstellerunterlagen
- Produktdatenblätter

Prüfungen und Bescheinigungen
- Sachkundigenabnahme
- Fachunternehmerbescheinigung

Messprotokolle
- Erdungswiderstände an Trennstellen

Zeichnungen
- Äußerer Blitzschutz
- Trennstellenplan
Menge: 1,000 St

#### Abschnitt 01.11 Anschluss- und Montagearbeiten

*Hinweis*
Anschließen von Leitungen an bauseits gestellten
Betriebsmitteln. Das
Anschließen beinhaltet das Ablängen, Einführen,
Absetzen und Anklemmen
der Leitung am Betriebsmittel

**01.11.0001 Anschluss 2x0,5 - 5x1**
Einzeladeranschluss 2x0,5 - 5x1 qmm
Menge: 10,000 St

**01.11.0002 Anschluss 3x1,5 - 5x2,5**
Einzeladeranschluss 3x1,5 - 5x2,5 qmm
Menge: 15,000 St

**01.11.0003 Anschluss 3x4 - 5x6**
Einzeladeranschluss 3x4 - 5x6 qmm
Menge: 25,000 St

**01.11.0004 Anschluss 5x10 - 5x16**
Einzeladeranschluss 5x10 - 5x16 qmm
Menge: 8,000 St

**01.11.0005 Anschluss 1x16**
Einzeladeranschluss 1x16 qmm
Menge: 6,000 St

**01.11.0006 Anschluss 1x70**
Einzeladeranschluss 1x70 qmm
Menge: 1,000 St

**01.11.0007 AS Rauchabschlusstür**
Anschluss autom. Schließsystem für Rauchabschlusstüren
Menge: 15,000 St

**01.11.0008 AS Außenfühler**
Bauseits montierten Außenfühler anschließen mit
Kleinmaterial
Menge: 3,000 St

**01.11.0009 AS Mischermotor**
Bauseits montierten Mischer-Motor anschließen mit
Kleinmaterial
Menge: 3,000 St

**01.11.0010 AS Boilerfühler**
Bauseits montierten Boilerfühler anschließen inkl.
Kleinmaterial
Menge: 4,000 St

**01.11.0011 AS Umwälzpumpe**
Bauseits montierte Wechselstrompumpe anschließen inkl.
Kleinmaterial
Menge: 6,000 St

**01.11.0012 AS Heizungssteuergerät**
Bauseits montierte Heizungssteuergeräte anschließen
mit Kleinmaterial
Menge: 2,000 St

**01.11.0013 AS Jalousie oder Schiebeladenantrieb**
Bauseits montierte Jalousie oder Schiebeladenantrieb
anschließen. Ein evtl.
notwendiger Anschlussstecker wird bauseits gestellt
Menge: 25,000 St

**01.11.0014 AS Kleinlüfter**
Bauseits montierter Kleinlüfter anschließen inkl.
Kleinmaterial
Menge: 3,000 St

**01.11.0015 AS HK-Stellantrieb**
Bauseits montierte Heizkörperstellantrieb anschließen
inkl. Kleinmaterial
Menge: 101,000 St

**01.11.0016 AS verschiedene Geräte**
Bauseits montierte Geräte anschließen inkl.
Kleinmaterial
Menge: 5,000 St

**01.11.0017 Montage bauseits gelieferter Geräte**
Menge: 1,000 St

#### Abschnitt 01.12 Brandschutzmaßnahmen

*Hinweis*
Brandschutzdurchführungen, Schotts- und sonstige
Komponenten zum
Einbau in Wände Decken oder sonstige Raumabschlüsse
mit Anforderungen
an die Feuerwiderstandsdauer sind nur zulässig, wenn
diese den neuesten
Prüfbestimmungen entsprechen und zugelassen sind. Sind
in der
Leistungsbeschreibung Positionen für das Verschließen
/ Vermörteln von
Brandschutzdurchführungen vorgesehen, so verstehen
sich diese
Leistungen einschließlich aller Nebenarbeiten, die
notwendig sind, eine für
den Einbauortzulassungskonforme Brandschutzdurchführung oder Abschottung
herzustellen. Sind die
notwendigen Arbeiten zum Verschließen der Öffnungen an
Folgegewerke
vergeben, so entbindet dies den AN nicht der Pflicht
zur Prüfung des für den
Einbauort zulassungskonformen Einbaus und der
Ausführung des
Brandschotts.Werden Abweichungen festgestellt, so ist
dies unverzüglich
dem Auftraggeber anzuzeigen und Bedenken ist
anzumelden. Der AN hat in
diesem Umfang die Aufgabe und Pflicht, dem Folgegewerk
alle notwendigen
Angaben zu übermitteln, die lt. Herstellerangaben und
Prüfzeugnis
vorschreiben, wie die entsprechenden Brandschottungen
einzubauen und
Öffnungen zu schließen sind. Der Auftragnehmer hat mit
Abschluss der
Arbeiten dem AG schriftlich zu bestätigen, dass
sämtliche
brandschutztechnischen Komponenten und Anlagenteile
sowie
Verkleidungen, Wand und Deckendurchführungen mit
Anforderungen an die
feuerwiderstandsdauer lt. Zulassung eingebaut oder
erstellt wurden und
entsprechende Prüfzeugnisse vorliegen. Die Bestätigung
zu den
Brandschutzmaßnahmen ist den vom AN zu liefernden
Dokumentationen
beizufügen. ( -> siehe ZTV, Anforderung an Unterlagen
zur Dokumentation).
Bei den Brandschutzdurchführungen muss die
Schottnummer,
Zulassungsnummer, Prüfdatum, Foto mit aussagefähiger
Darstellung des
Zustandes vor und nach Durchführung der Maßnahme
dokumentiert werden.
Die Brandschutzdurchführungen müssen für Wände- und
Decken im
Massivholzbau geeignet/geprüft sein.

**01.12.0001 Brandschottung 0,04 qm**
Brandschottung in F 30 bis 0,04 qm als Schaumschott
zur brandsicheren Abschottung von Kabel- und
Leitungsdurchführungen in
Decken und Wänden mit einem bauaufsichtlich
zugelassenen System mit
einer Feuerwiderstandsdauer von 30 Minuten. Decken-
und Wandstärke bis
250 mm.
Die Brandschotte werden in Massivholzwände/-decken
eingesetzt. Es sind
geeignete Schotte für Massivholzwände/-decken zu
verwenden.
Menge: 2,000 St

**01.12.0002 Brandschottung 0,10 qm**
Brandschottung in F 30 bis 0,10 qm als Schaumschott
zur brandsicheren Abschottung von Kabel- und
Leitungsdurchführungen in
Decken und Wänden mit einem bauaufsichtlich
zugelassenen System mit
einer Feuerwiderstandsdauer von 30 Minuten. Decken-
und Wandstärke bis
250 mm.
Die Brandschotte werden in Massivholzwände/-decken
eingesetzt. Es sind
geeignete Schotte für Massivholzwände/-decken zu
verwenden.
Menge: 9,000 St

**01.12.0003 Brandschottung 0,16 qm**
Brandschottung in F 30 bis 0,16 qm als Schaumschott
zur brandsicheren Abschottung von Kabel- und
Leitungsdurchführungen in
Decken und Wänden mit einem bauaufsichtlich
zugelassenen System mit
einer Feuerwiderstandsdauer von 30 Minuten. Decken-
und Wandstärke bis
250 mm.
Die Brandschotte werden in Massivholzwände/-decken
eingesetzt. Es sind
geeignete Schotte für Massivholzwände/-decken zu
verwenden.
Menge: 4,000 St

**01.12.0004 Brandschottung 0,18 qm**
Brandschottung in F 30 bis 0,18 qm als Schaumschott
zur brandsicheren Abschottung von Kabel- und
Leitungsdurchführungen in
Decken und Wänden mit einem bauaufsichtlich
zugelassenen System mit
einer Feuerwiderstandsdauer von 30 Minuten. Decken-
und Wandstärke bis
450 mm.
Die Brandschotte werden in Massivholzwände/-decken
eingesetzt. Es sind
geeignete Schotte für Massivholzwände/-decken zu
verwenden.
Menge: 2,000 St

**01.12.0005 Rauchgasdichte Abschottung**
Rauchgasdichte Abschottung von Elektrorohren,
Rohrauslässen, Bohrungen
belegt mit Einzelkabeln durch Ausstopfen oder
Abspritzen gemäß MLAR
Menge: 15,000 St

**01.12.0006 Leitungsschott**
Leitungsschott als Schottung für Einzelleitungen in
Installationsöffnungen von
20mm in Hohlwänden und Mauerwerk (Mindeststärke
100mm), Leitungen
5-15mm für Brandschutzwände F30-F90, geeignet zur
Wandeinführung und
Wanddurchführung
Menge: 12,000 St

**01.12.0007 Rohrschott**
Rohrschott als Schottung für einzelne
Installationsrohre
Brandabschottung EI30, EI60, EI90 nach EN 1366-3/DIN
4102-9 für die
Durchführung einzelner Installationsrohre,
Rohrabschottung für leichte Brandschutzwände nach DIN
4102,
Mauerwerkswände nach DIN 1053 und Betonwände nach DIN
1045,
bestehend aus Dämmschicht bildendem Material,
Installationsöffnung Massivwand Durchmesser 32 mm,
Installationsöffnung
Hohlwand Durchmesser 35 mm,
Installationsrohre Durchmesser 16 - 25 mm,
Menge: 15,000 St

**01.12.0008 Montageplanung Brandschutzmaßnahmen**
Montageplanung Brandschutzmaßnahmen
Für sämtliche brandschutzrelevanten Systeme sind vor
Aufnahme der
Arbeiten die Zulassungsbescheide, gutachterliche
Stellungnahmen und
Montageanleitungen inkl. deren geplanten Einsatzort in
digitaler Form zu
übergeben. Die Einsatzorte sind tabellarisch mit dem
jeweiligen
vorgesehenen Produkt aufzustellen.

Die Unterlagen sind für folgende Bauteile bzw. Systeme
vorzulegen:

- Brandschotte
- Verlegesystem mit Funktionserhalt
- Befestigungssysteme für Verlegesysteme mit
Funktionserhalt
- Fluchtweginstallationen
Menge: 1,000 psch

**01.12.0009 Erstellen von Fotos je Brandschott**
Erstellen von Fotos je Brandschott vor und nach
Schottung inkl. Übernahme
in die Bestandspläne
Menge: 44,000 St

*Hinweis*
Brandschutzkanalsystem
Der Elektro-Installationskanal muss gemäß DIN
4102/Teil 11 geprüft
sein und eine Zuordnung in die Feuerwiderstandsklasse
I 30
durch ein allgemeines bauaufsichtliches Prüfzeugnis
bzw. Zulassung
nachweisen.

Der Elektro-Installationskanal kann an den Stellen in
Gebäuden eingesetzt
werden, an denen der Schutz der Umgebung (z. B.
Flucht- und
Rettungswege, Flure, Deckenhohlräume, Doppelböden) vor
den
Auswirkungen
eines Kabelbrandes gefordert ist.

Die Verlegung erfolgt als vierseitiger Kanal mit einer
Abhängung gemäß der
allgemeinen bauaufsichtlichen Zulassung. Der Kanal ist
entsprechend der
Zulassung zu kennzeichnen

**01.12.0010 Brandschutzkanal I30, Abgehängte Montage, bis 450x200mm**
Herstellen einer I30 Kabeltrasse aus Feuerschutzplatten
der Baustoffklasse A1 nach DIN 4102 in der
Feuerwiderstandsklasse I30 als
vierseitige abgehängte Trasse. Inklusive anteiliger
Abhängekonstruktion
gemäß der allgemeinen bauaufsichtlichen Zulassung. Die
Länge wir über die
Formteile gemessen
Abmessungen: bis BxH = 450x200 mm lichtes Innenmaß
Menge: 3,000 m

**01.12.0011 Zulage Anschluss I30-Kanal an Massivwand bzw. -decke**
Menge: 2,000 St

**01.12.0012 Erstellen einer seitlichen Kabelausführung**
Erstellen einer seitlichen Kabelausführung
in den o.g. Brandschutzkanälen und Verschließen
mit Brandschutzmasse nach der Leitungsdurchführung.
Menge: 8,000 St

#### Abschnitt 01.13 Brandwarnanlage

*Hinweis*
Brandwarnanlage
Es wird eine Brandwarnanlage in Anlehnung an DIN 14675
bzw. VDE0833,
EN54 errichtet. Auf die Überwachung von Zwischendecken
und einen Teil
der Feuerwehrperipherie kann gemäß Brandschutznachweis
verzichtet
werden.

*Hinweis*
Brandmeldezentrale
Analoges Brandmeldesystem für vier Ringleitungen,
vernetzbar, im
Wandgehäuse, AP-Montage. Mikroprozessorgesteuerte
Brandmeldezentrale
für den Anschluss von Meldern, Sensoren und
Kopplermodulen im
Detektionsnetz mit folgenden Merkmalen:
- modernste Ringleitungstechnologie
- Störfestes Datenprotokoll auf der Ringleitung
- Intelligente Auswerteverfahren (Fast-/Fuzzy-Logic)
- Integrierte CCO-Kohlenmonoxid-Auswertung
  für effektiven Personenschutz
- Freie Topologie Ring / Stich auf der
  multifunktionalen Melderprimärleitung
- Flexible Melderpositionierung
- 500m Kabellänge je Ringleitung
- verwaltet nach VdS 128 Elemente je Ring
- 250 Elemente auf der Ringleitung anschließbar
- 240 Meldergruppen je Zentrale
- freie Meldergruppennummern-Vergabe möglich, von 1
bis 60.000
- Tag-/ Nachtbetrieb, Erkundigungszeiten und
Zeitfenster für das
Brandmeldesystem und für einzelne Sensoren
programmierbar
- Autokonfiguration der Ringleitungselemente
- Melderselbstdiagnose / Melderverifikation
- permanente Überwachungsfunktion für alle
Ringleitungselemente
- Betriebsmodi für Multisensoren programmierbar
- synchronisierte ringleitungsgespeiste Sirenen
- Echtzeituhr
- Ereignisspeicher für bis zu 1000 Ereignisse
- übersichtliche menugeführte Bedienung
- frei programmierbare Meldertexte bis je 95 Zeichen
- vernetzbar über VdS-Sicherheitsnetzwerk
- fernbedienbar/fernprogrammierbar über Telefon
- Ferndiagnosefunktion für VdS-Leitstellen
- modularer Aufbau
- europaweit einheitliches Design

Wandzentrale, bestehend aus:
- Prozessorplatine  zur Steuerung und Koordinierung
der übrigen
Rechnerbaugruppen und Komponenten des
Brandmeldesystems, mit
Ereignisspeicher
- Hauptplatine mit Linienrechner für 4 Ringleitungen
Übertragungseinrichtungen und mit Alarm- und
Störungsrelais, 2
überwachten Sirenenausgängen sowie 3 seriellen
Schnittstellen zum
Anschluss externer Komponenten
- Energieversorgung 24 VDC / 5 Ampere zur Versorgung
aller Komponenten
des Brandmeldesystems im separat montierbaren
EV-Gehäuse, mit
Einbauplatz für 2 Akkus bis 38 Ah Kapazität.
- Anzeige- und Bedieneinheit mit beleuchtetem
LCD-Grafik-Display mit 16
Zeilen zu je 40 Zeichen, Funktionstasten,
LED-Sammelanzeigen, LED-
Funktionsanzeigen und Schlüsselschalter
- Meldergruppentableau für 40 Meldergruppen mit je
einer roten und einer
gelben Anzeige
- Anschluss für Feuerwehrbedienfeld
- IO-Platine mit 16 Kanälen, einstellbar als Eingangs-
und/oder
Ausgangsgruppen
- Modem-Anschluss
- allen notwendigen Zentralkomponenten zur Integration
der nachfolgend
beschriebenen Brandmeldekomponenten

Ein Bedien- und Anzeigefeld ist in die Zentrale
integriert.
Der Anschluss weiterer externer Bedienfelder bzw.
anderer Elemente des
Kommunikationsnetzwerkes soll über Schnittstellen
problemlos in
adernsparender Technik möglich sein.

**01.13.0001 Brandmeldezentrale**
Brandmeldezentrale
Technische Anforderungen sind unter
"Brandmeldezentrale Anforderungen"
festgelegt.

Die Projektierung der Loopaufteilung erfolgte im Zuge
der Vorplanung. Die
genaue Loopaufteilung muss im Zuge der Projektierung
der BWA gemäß
Phase 6.2 erfolgen. Die Loopverkabelung erfolgt über
2x2x0,8.

Es ist eine Brandmeldezentrale zu installieren mit
folgender Auslegung - die
zugehörigen Komponenten sind in nachstehenden
Positionen enthalten:

Loop 1:
ca. 21 Stück Rauchmelder mit Sirene
ca. 3 Stück Druckknopfmelder
ca. 1  Stück Wärmemelder
ca. 1  Stück Sirene

Loop 2:
ca. 24 Stück Rauchmelder mit Sirene
ca. 2 Stück Druckknopfmelder
ca. 1 Stück sonstige Busteilnehmer wie
Alarmierungskoppler

Loop 3:
ca. 23 Stück Rauchmelder mit Sirene
ca. 1 Stück Druckknopfmelder

Gesamtleitungslänge pro Loop ca. 500m

zusätzlich 1 Stück Reserveloops

Jeder Loop muss die oben genannten Komponenten
versorgen können. Es
ist eine Leistungsreserve von min. 20% vorzuhalten.
Zusätzlich benötigte
Akkukapazität, Zusatznetzteile oder
Zentralenerweiterungen sind mit
einzukalkulieren.
Menge: 1,000 St

**01.13.0002 Mehrpreis für Unterbringung der o.g. Zentrale**
Mehrpreis für Unterbringung der o.g. Zentrale
in einem E30-Gehäuse.
Menge: 1,000 St

**01.13.0003 Batterie 12 V, 24 Ah für GMA**
Batterie 12 V, 24 Ah für GMA
Wiederaufladbare Batterie zum Einsetzen in die
Batterieeinheit.
Gasdicht, auslaufsicher und wartungsfreundlich.
Technische Daten:
Nennspannung: 12 V
Kapazität: 24 Ah
Menge: 2,000 St

**01.13.0004 Bedien- und Informationseinheit für die Feuerwehr-Erstinformation**
Bedien- und Informationseinheit für die
Feuerwehr-Erstinformation, zur
Aufputzmontage im Innenbereich. Mit zwei Türen und
integriertem FBF direkt
unter dem FAT. Depot für 50 Feuerwehr-Laufkarten DIN
A3, sowie
Aufnahme für einen Handmelder (HM).

- Feuerwehr-Anzeigetableau nach DIN 14662 - VdS
G204085 - universell
anschaltbar mit automatischer Textübernahme,
vorbereitet für VdS
2105-Anzeigemodul und SMARTRYX System
- Feuerwehr-Bedienfeld nach DIN 14661 mit
VdS-Anerkennung und
Universalanschaltung
- FAT und FBF sichtbar hinter Polycarbonatscheibe
- Einbauvorrichtung (140x140 mm) für einen bauseitigen
Handfeuermelder
- Depot für 100 Stück Feuerwehr-Laufkarten DIN A3,
oder 200 Laufkarten
DIN A4 hochkant
- verschließbar durch bauseitigen
Feuerwehr-Profilhalbzylinder nach DIN
18252
- Laufkartendepot (hinter rechter Tür) zusätzlich
durch CL1-Schloß
verschließbar mit Zwangsöffnung durch
Profilhalbzylinder
- Beschriftung: "Feuerwehrlaufkarten" nach DIN 4066
- 170° Türöffnungswinkel
- Kabeleinführung mit Zugentlastung - durch die
Rückwand
- Schutzart: IP40, DIN 40050
- Gehäusefarbe: RAL 3000 (Feuerrot)
- Oberfläche: pulverbeschichtet - seidenglänzend
- Struktur: grob
- Abmessungen max. B/H/T: ca. 702/ 505/102 mm
- Gewicht: ca. 18 kg
Menge: 1,000 St

**01.13.0005 Automatisches Wähl- und Übertragungsgerät (AWUG)**
Automatisches Wähl- und Übertragungsgerät (AWUG)
DIN EN 54-21 für Brandmeldeanlagen, mit Zulassung der
zuständigen
Behörde für das Fernmeldewesen, Meldungsweitergabe DIN
EN 50131-1
(VDE 0830-2-1), Übertragung über einen
TCP/IP-Anschluss und GSM, mit 8
Eingängen, überwacht, mit Zusatzeinrichtung zur
Übertragung von mind. 2
unterschiedlichen ereignisabhängigen Sprachmeldungen
von je mind. 15 s
zu mind. 16 unterschiedlichen ereignisabhängigen
Rufnummern,
Unterbrechung der Wahlwiederholung durch Quittierung
über MFV-Töne, mit
Zusatzeinrichtung zur Übertragung von mind. 2
unterschiedlichen
ereignisabhängigen Texten als SMS von je mind. 160
Zeichen zu mind. 4
unterschiedlichen ereignisabhängigen GSM-Nummern, mit
separatem
Gehäuse, Energieversorgung aus der Zentrale.
Menge: 1,000 St

**01.13.0006 8 Ein-/Ausgangskarte**
8 Ein-/Ausgangskarte,
Erweiterungskarte mit 8 Eingängen und 8 Ausgängen. Die
Eingänge sollen
galvanisch isoliert von der Systemspannung betrieben
werden können. Alle
Ein- und Ausgänge sollen entsprechend den
Objektanforderungen frei
programmierbar sein.
Menge: 1,000 St

**01.13.0007 Druckknopf-Feuermelder**
Druckknopf-Feuermelder, innen
in blauem / rotem Kunststoffgehäuse,
zum Einsatz auf dem Ringleitungsbus des angebotenen
Systems. Integrierter Leitungstrenner im Melder für
den Kurzschlussfall

Nichtautomatischer Melder entsprechend DIN 14655 und
EN 54, Teil 11, Typ B, Schutzgrad IP 43, mit variablem
Beschriftungsfeld zur Verwendung in Innenräumen.

Die Beschriftung kann aus selbstklebenden Vorlagen
entsprechend dem Einsatzfall ausgewählt werden.
Zusatzkosten für die Anfertigung der Beschriftung
werden nicht vergütet.

Die Alarmauslösung wird über eine rote LED angezeigt.
Eine Melderrevision soll vor Ort durchführbar sein,
ohne die Meldergruppe vorher in Revisionsmodus
schalten zu müssen.

Die Kabeleinführung ist von oben, unten und von hinten
möglich.

Die Tür darf nur im meldebereiten Zustand schließbar
sein.
Menge: 6,000 St

**01.13.0008 Melderschlüssel**
Melderschlüssel für Druckknopfmelder
Menge: 3,000 St

**01.13.0009 Ersatzglasscheibe**
Ersatzglasscheiben (10 Stück) für Druckknopfmelder
bei der BMA-Zentrale hinterlegt
Menge: 3,000 St

**01.13.0010 Multisensormelder**
Multisensormelder
mit integriertem optischen Rauch- und Wärmesensor.
Detektion von offenen
Bränden, Schwelbränden und Bränden mit hoher
Wärmeentwicklung.
Detektion von Testfeuern TF1 und TF6
Prozessanalogmelder mit zeitlicher
Signalanalyse, gewichteter Verknüpfung der
Sensordaten,dezentraler
Intelligenz, Eigenfunktionskontrolle, Notredundanz,
Alarm- und
Betriebsdatenspeicherung, Alarmanzeige,
Softadressierung und separater
Betriebsanzeige. Integrierter Leitungstrenner im
Melder, Betrieb an Ringbus
der o.g. BMA Anschlussmöglichkeit für
Melderparallelanzeige
Melderspezifikation nach EN 54-7/5A2
Überwachungshöhe bis 12m
Überwachungsfläche bis 110qm
Anwendungstemperatur: -20°C bis +50°C
Menge: 63,000 St

**01.13.0011 Mehrpreis für Warntongeber in Sockel oder Melder integriert**
Mehrpreis für Warntongeber in Sockel oder Melder
integriert
Schallpegel max. 92 db(A) bei 1m DIN-Ton
Menge: 63,000 St

**01.13.0012 Melderschutzkorb als Ballwurfschutz für Melder / Warntongeber**
Menge: 2,000 St

**01.13.0013 Thermodifferentialmelder**
Thermodifferentialmelder
Automatischer Wärmemelder zur sicheren Erkennung von
Bränden mit schnellem Temperaturanstieg und integrierte
Maximalwertauslösung zur Erkennung von Bränden mit
langsamen Temperaturanstieg. Prozeßanalogmelder mit
dezentraler Intelligenz, Eigenfunktionskontrolle,
Notredundanz,
Alarm- und Betriebsdatenspeicherung, Alarmanzeige,
Softadressierung und separater Betriebsanzeige.
Integrierter Leitungstrenner im Melder, Betrieb an
Ringbus der o.g. BMA
Anschlussmöglichkeit für Melderparallelanzeige
Melderspezifikation nach EN 54-5A1
Überwachungshöhe bis 7,5m
Überwachungsfläche bis 30qm
Anwendungstemperatur: -20°C bis +50°C
Menge: 1,000 St

**01.13.0014 Meldersockel mit Isolator**
Meldersockel mit Isolator
zur Aufnahme von o.g. automatischen Sensoren. Der
Sockel stellt die
Verbindung zwischen dem Sensor und der
multifunktionellen
Meldeprimärleitung her. Er ist montagefähig auf 55er
Installationsdosen. Die
Kabeleinführung erfolgt von hinten oder seitlich Der
Sockel weist eine äußere
Markierung auf, die anzeigt, wo sich bei eingesetztem
Melder die
Alarmanzeige befindet.
Mit integrierter Melderentnahmesicherung zur Sicherung
gegen unbefugtes
Entnehmen der Melder. Ein Ausgang zum Anschluss einer
Melderparallelanzeige ist vorhanden.

Bei Entnahme des Melders wird der Ringbus automatisch
geschlossen. Das Element ist vollständig
liniengespeist.
Menge: 64,000 St

**01.13.0015 Brandmeldesirene liniengespeist**
Brandmeldesirene liniengespeist
Multifunktions-Warntonsirene für Gefahrenmeldeanlagen
im Kunststoffgehäuse mit in 4 Varianten codierbarer
Frequenz, einstellbarer Lautstärke und automatischer
Synchronisation, Warnton nach DIN 33404-3
Betriebsspannung und Ansteuerung über Ringleitung
Betriebsstrom max. 25mA
Schalldruck 83 - 103 db(A)
Farbe rot / weiß
Die Farbgebung ist im Vorfeld der Bestellung mit
der Bauleitung abzustimmen.
Schutzart mind. IP54
Abmessungen: ca. 92(D) x 62(H) mm
Menge: 1,000 St

**01.13.0016 Alarmierungskoppler**
Alarmierungskoppler
zum Einsatz auf dem Ringleitungsbus des angebotenen
Brandmeldesystems.
Ringleitungselement mit zwei frei programmierbaren
überwachtem
Relaisausgängen zur Ansteuerung externer Verbraucher
aus dem
Detektionsnetz und 4 Meldegruppeneingänge.
Geeignet zur überwachten Ansteuerung von
Sirenenstromkreisen. Der
Relaiszustand kann von der Zentrale überwacht werden.
Die Elementprogrammierung erfolgt über die Zentrale.
Lieferung und
Montage mit Gehäuse.Das Gehäuse ist sowohl für
Aufputzmontage als auch
für Unterputzmontage einsetzbar.
Eine zusätzlich benötigte externe Spannungsversorgung
ist in den
Einheitspreisen mit einzukalkulieren.

Inkl. Absprache u. Funktionstest bei einer Ansteuerung
eines
Fremdgewerkes.
Menge: 1,000 St

**01.13.0017 Ringbusausgangselement**
Ausgangselement
zum Einsatz auf dem Ringleitungsbus des angebotenen
Brandmeldesystems. Ringleitungselement mit einem frei
programmierbaren
überwachtem Relaisausgang zur Ansteuerung externer
Verbraucher aus
dem Detektionsnetz. Geeignet zur überwachten
Ansteuerung von
Sirenenstromkreisen. Der Relaiszustand kann von der
Zentrale überwacht
werden.
Die Elementprogrammierung erfolgt über die Zentrale.
Lieferung und
Montage mit Gehäuse.Das Gehäuse ist sowohl für
Aufputzmontage als auch
für Unterputzmontage einsetzbar.

Inkl. Absprache u. Funktionstest bei einer Ansteuerung
eines
Fremdgewerkes.
Menge: 1,000 St

**01.13.0018 Melderkennzeichnung Handmelder**
Melderkennzeichnungsschild, selbstklebend,
zur Melderkennzeichnung von Handmeldern
gemäß DIN 14675, Ziffernhöhe ca. 8 mm
Hintergrund weiß, Schrift schwarz
Menge: 6,000 St

**01.13.0019 Melderkennzeichnungsschild bis 4m**
Melderkennzeichnungsschild 60 x 20, selbstklebend,
zur Melderkennzeichnung gemäß DIN 14675,
Ziffernhöhe ca. 14 mm, graviert,
Hintergrund gelb, Schrift schwarz
für automatische Melderhöhen bis 4 m.
Menge: 56,000 St

**01.13.0020 Melderkennzeichnungsschild bis 6m**
Melderkennzeichnungsschild 60 x 20, selbstklebend,
zur Melderkennzeichnung gemäß DIN 14675,
Ziffernhöhe ca. 14 mm, graviert,
Hintergrund gelb, Schrift schwarz
für automatische Melderhöhen bis 6 m.
Menge: 8,000 St

**01.13.0021 Sirenenkennzeichnungsschild**
Sirenenkennzeichnungsschild
"Brandalarm" gemäß örtlicher TAB
Menge: 1,000 St

**01.13.0022 BMZ Kennzeichnungsschild Größe I**
Kennzeichnungsschild Größe I für Brandmeldezentrale
zur Kennzeichnung des Standortes der Brandmelderzentrale gemäß DIN 4066, weißes Aluminium-Schild
mit roter Kennzeichnung und schwarzer Aufschrift
"BMZ", Abmessungen B x H 297x105 mm
Menge: 1,000 St

**01.13.0023 Meldergruppenübersicht**
Meldergruppenübersicht, laminiert, gemäß gültiger TAB.
Menge: 3,000 St

**01.13.0024 Feuerwehr-Laufkarte in digitaler Form**
Feuerwehr-Laufkarte in digitaler Form
im Format PDF und DWG
Im DWG Plan muss der dargestellte Grundriss
referenziert sein, so dass bei
Änderung im Grundriss dieser einfach ausgetauscht
werden kann
Menge: 30,000 St

**01.13.0025 Feuerwehr-Laufkarte DIN A3**
Feuerwehr-Laufkarte DIN 14675, Format DIN A3, aus
formstabiler Folie,
Grundrisspläne werden im DWG-Format zur Verfügung
gestellt
Menge: 30,000 St

**01.13.0026 Feuerwehr-Laufkarte DIN A3 gedruckt**
Feuerwehr-Laufkarte DIN 14675, Format DIN A3 in
gedruckter Form in
Ordner, hinterlegt bei der Brandmeldezentrale.
Menge: 30,000 St

**01.13.0027 Dynamische Brandfallsteuerung Aufzug**
Dynamische Brandfallsteuerung zur Aufschaltung der
Aufzugsanlage an die
Brandmeldeanlage.

Bei Brandmeldung soll der Aufzug eine
Evakuierungsfahrt in das
Erdgeschoss, bzw. in eine fest definierte Etage
durchführen, die Türen sollen

geöffnet bleiben. Der Aufzug ist bis zum Rücksetzen
der Brandmeldung nicht
mehr fahrbereit.

Dazu sind folgende Arbeiten erforderlich:
- Gemeinsamer Termin mit der Bauleitung, dem AN BMA
und dem AN
Aufzugsanlage zur Koordination
- 3 potentialfreie Kontakte der BMA sind zur Verfügung
zu stellen
- Gemeinsame Inbetriebnahme und Funktionstest mit dem
AN der
Aufzugsanlage

Einschließlich aller Arbeiten, die zur Inbetriebnahme
der BMA im
Zusammenhang mit dem Aufzug notwendig sind.
Menge: 1,000 St

*Hinweis*
Leitungsverlegung
23% Hohlwandverlegung
2% auf C-Profilschiene mit Bügelschellen
5% im Rohr
25% in Kabelwanne, Leerrohr auf Rohfußboden
45% in Zwischendecke inklusive Sammelhalter (diese
sind in den
Einheitspreisen zu berücksichtigen)

Verlegehöhe bis 5m

**01.13.0028 Installationskabel symmetrisch BMK J-H(St)H 2x2x0,8 Bd**
STLB-Bau 2024-04 061
Installationskabel, symmetrisch, mit rotem Außenmantel
und Aufdruck
-Brandmeldekabel-, J-H(St)H, 2 x 2 x 0,8 Bd,
Brandklasse B2ca DIN EN
13501-6, Rauchentwicklung s 1 DIN EN 50575 (VDE
0482-575),
Säureentwicklung a 1 DIN EN 50575 (VDE 0482-575),
brennende Tropfen d
1 DIN EN 50575 (VDE 0482-575).
Menge: 1200,000 m

**01.13.0029 Installationskabel symmetrisch BMK J-H(St)H 4x2x0,8 Bd**
STLB-Bau 2024-04 061
Installationskabel, symmetrisch, mit rotem Außenmantel
und Aufdruck
-Brandmeldekabel-, J-H(St)H, 4 x 2 x 0,8 Bd,
Brandklasse B2ca DIN EN
13501-6, Rauchentwicklung s 1 DIN EN 50575 (VDE
0482-575),
Säureentwicklung a 1 DIN EN 50575 (VDE 0482-575),
brennende Tropfen d
1 DIN EN 50575 (VDE 0482-575).
Menge: 85,000 m

**01.13.0030 Installationskabel symmetrisch E30 BMK JE-H(St)H 2x2x0,8 Bd Verlegung E30 konform**
STLB-Bau 2024-04 061
Installationskabel, symmetrisch, DIN VDE 0815 (VDE
0815), mit integriertem
Funktionserhalt E 30, DIN 4102-12, mit rotem
Außenmantel und Aufdruck
-Brandmeldekabel-, JE-H(St)H, 2 x 2 x 0,8 Bd,
Brandklasse B2ca DIN EN
13501-6, Rauchentwicklung s 1 DIN EN 50575 (VDE
0482-575),
Säureentwicklung a 1 DIN EN 50575 (VDE 0482-575),
brennende Tropfen d
1 DIN EN 50575 (VDE 0482-575), E 30 konforme Verlegung
mit den dafür
zertifizierten Befestigungsmitteln.
Menge: 180,000 m

**01.13.0031 Installationskabel symmetrisch E30 BMK JE-H(St)H 4x2x0,8 Bd Verlegung E30 konform**
STLB-Bau 2024-04 061
Installationskabel, symmetrisch, DIN VDE 0815 (VDE
0815), mit integriertem
Funktionserhalt E 30, DIN 4102-12, mit rotem
Außenmantel und Aufdruck
-Brandmeldekabel-, JE-H(St)H, 4 x 2 x 0,8 Bd,
Brandklasse B2ca DIN EN
13501-6, Rauchentwicklung s 1 DIN EN 50575 (VDE
0482-575),
Säureentwicklung a 1 DIN EN 50575 (VDE 0482-575),
brennende Tropfen d
1 DIN EN 50575 (VDE 0482-575), E 30 konforme Verlegung
mit den dafür
zertifizierten Befestigungsmitteln.
Menge: 45,000 m

**01.13.0032 Abzweigdose 80x80 auf Putz, rot, IP54**
Abzweigdose 80mm Kunststoff mit Deckel, Farbe rot
12 Einführungen flammwidrig mit Steckklemmen verklemmt
Aufputzmontage, Schutzart IP54, Schutzklasse II
Menge: 10,000 St

**01.13.0033 Programmierung des einzelnen Melders**
Programmierung des einzelnen Melders an der
Brandmeldezentrale
Mit Anzeigentext im Display für
+ Melderbezeichnung
+ Raumbezeichnung
+ Etagenbezeichnung
+ Gebäudebezeichnung
Menge: 70,000 St

**01.13.0034 Inbetriebnahme der erstellten Brandmeldeanlage**
Inbetriebnahme der erstellten Brandmeldeanlage
durch Systemspezialisten der Herstellerfirma
Menge: 1,000 psch

**01.13.0035 Abnahme der erstellten Brandmeldeanlage vom TÜV**
Abnahme der Anlage nach SPrüfV Die Abnahme der Anlage
hat durch einen
anerkannten Sachverständigen z.B. durch den TÜV Bau-
und
Betriebstechnik, LGA bzw. ein öffentliches
Prüfinstitut zu erfolgen

Aus dem Prüfbericht geht hervor, ob die Anlage
fehlerfrei ist und den
einschlägigen Vorschriften entspricht. Diese Abnahme
ist rechtzeitig zu
beantragen.

Während der Abnahme durch den Sachverständigen hat
durch die
ausführende Firma ein entsprechender sachkundiger
Mitarbeiter dabei zu
sein. Dem Bauherrn ist mitzuteilen, wann der
Abnahmetermin erfolgt.

Vor Aufnahme der Arbeiten ist auf der Baustelle mit
dem Auftraggeber und
dem Sachverständigen ein Ortstermin durchzuführen.
Menge: 1,000 St

**01.13.0036 Beistellen eines Servicetechnikers zur Abnahme**
Beistellen eines Servicetechnikers zur Abnahme der
erstellten Brandmeldeanlage durch einen vom
Auftraggeber beauftragten
SPrüfV-Sachverständigen
Menge: 1,000 St

**01.13.0037 Projektierung der BMA gemäß Phase 6.2 nach DIN14675**
Projektierung der BMA gemäß Phase 6.2 nach DIN14675
auf Basis des angebotenen Produkts, wie z.B.
Meldergruppenvergabe,
Nachweis der Einhaltung der max. Strombelastung in
Bezug auf die
Leitungslänge auf den Ringleitungen usw.
Die Ergebnisse sind schriftlich zu dokumentieren und
vor Montagebeginn
dem AG zur Prüfung vorzulegen.
Menge: 1,000 St

*Hinweis*
Dokumentation 3-fach
Die Bestandsunterlagen sind gesammelt in einem Ordner
mit Registern und
einem Inhaltsverzeichnis eine Woche vor der Abnahme
vorzulegen.
Handschriftliche Eintragungen werden nicht akzeptiert.
Die
Bestandsunterlagen sind entsprechend den zusätzlichen
technischen
Vertragsbedingungen anzufertigen. Werden diese nicht
nach erfolgter
Fristsetzung vorgelegt, behält sich der Auftraggeber
das Recht vor, die
Dokumentation durch eine andere Firma durchführen zu
lassen.

Alle Unterlagen sind jeweils in Papierform und auf CD
zu übergeben. Die
Pläne müssen jeweils dem Revisionsstand entsprechen.
Die Daten sind in
gängigen Formaten wie DWG, DXF, PDF, EXCEL oder WORD
zu speichern.
Sollten einzelne Teile in den Revisionsunterlagen für
das Objekt nicht
zutreffen oder diese nicht notwendig sein, sind die
entsprechenden Reiter
bzw. die Inhaltsverzeichnisse in den einzelnen Ordnern
entsprechend zu
kennzeichnen.
Für die Aufstellung ergibt sich kein Anspruch auf
Vollständigkeit. Sollte eine
technische Einrichtung nicht erwähnt werden, aber im
Objekt installiert sein,
sind die entsprechenden Unterlagen den
Revisionsunterlagen hinzuzufügen.
Technische Einrichtungen die im Objekt nicht vorhanden
sind, sind jeweils in
den Reitern der jeweiligen Ordner zu kennzeichnen.

**01.13.0038 Dokumentation zur Brandmeldeanlage**
Dokumentation Brandmeldeanlage

Inhaltsverzeichnis

Ausführungsgrundlagen
- Unternehmerangaben (Anschrift, Ansprechpartner,
Auftrags-Nr. etc.)
- Nachunternehmerangaben (Anschrift,
Ansprechpartner, Auftrags-Nr. etc.)

Beschreibungen / Anleitungen
- Anlagenbeschreibungen
- Funktionsbeschreibungen
- Bedienungsanleitungen

Prüfungen und Bescheinigungen
- Errichterbescheinigung
- Sachverständigenabnahme
- Einweisungsprotokoll
- bauaufsichtliche Zulassung
- Fachunternehmerbescheinigung

Wartung
- Handbücher
- Werknormen
- Wartungsvertrag

Bauteile (Produktdatenblätter, Einbauanleitungen etc.)
-
Herstellerverzeichnis
- Ersatzteilliste

Zeichnungen
- Feuerwehreinsatzpläne
- Feuerwehrlaufkarten
- Lageplan Brandmeldeanlage
- Schematische Darstellung Brandmeldeanlage
- Revisionspläne Brandmeldeanlage
- Melderliste bzw. Meldergruppenverzeichnis
- Grundrisspläne mit eingetragenen
Ringleitungselementen
- Grundrisspläne mit eingetragenen Leitungsverlauf
- Blockschaltbilder der Anlage

Programm- u. Konfigurationsdateien
Übergabe aller zur Inbetriebnahme notwendigen und
lizenzfrei verfügbaren
Programme auf Datenträger
Sämtliche Konfigurationsdateien sind ebenfalls auf
Datenträger zu hinterlegen

Zur Erstellung der Dokumentation werden Grundrisspläne
als CAD-Datei
(.dwg;. .dxf) durch den Auftraggeber zur Verfügung
gestellt.

Die geforderten Zeichnungen müssen im PDF und DWG oder
DXF Format
mit übergeben werden.
Übergabe 1-fach in Papierform und 3-fach auf
Datenträger (CD)
Menge: 1,000 St

**01.13.0039 Einweisung des Bedienungspersonals**
Einweisung des Bedienungspersonals
in alle Funktions- und Bedienungsabläufe des
Brandmeldesystems.
Inkl. Übergabe der Bedienungsanleitung und gesamter
Dokumentation der BMZ
Menge: 1,000 St

#### Abschnitt 01.14 Datennetzwerktechnik

*Hinweis*
STLB-Bau 2025-10 061
Für das Projekt wird eine anwendungsneutrale
Kommunikationskabelanlage
in Gebäuden für eine dienstunabhängige, universell
einsetzbare Verkabelung
zur Unterstützung von informations- und
kommunikationstechnischen
Netzanwendung gefordert. Die technischen Vorgaben
entnehmen Sie der
DIN EN 50173 (VDE 0800-173) und die
Installationsplanung sowie
Installationspraktiken sind in der DIN EN 50174 (VDE
0800-174)
beschrieben. In der DIN EN 50310 (VDE 0800-2-310) ist
die Anwendung von
Maßnahmen für Erdung und Potentialausgleich in
Gebäuden mit
Einrichtungen der Informationstechnik sowie der Schutz
des Lebens
beschrieben.
Bei der Lebenserwartung gelten die DIN EN 50173-2 (VDE
0800-173-2) und
die DIN EN 50173-6 (VDE 0800-173-6).
Es ist das Leistungsvermögen der Übertragungsstrecken
im Netzwerk für die
Anforderungen der Netzanwendung nach 10 GBASE-T zu
errichten. Die
Datenkabel für die Netzanwendung 10 GBASE-T müssen die
Werte DIN EN
50288-10 (VDE 0819-10) und DIN EN 50288-11 (VDE
0819-11) erfüllen. Bei
der Netzanwendung 10 GBASE-T soll eine
Kupferdatenleitung mit dem
Aufbau S/FTP oder besser zum Einsatz kommen. Sie soll
auch für die
Übertragungsleistung DIN EN 50173-1 (VDE 0800-173-1)
PoE geeignet sein.
Die Anschlusskomponenten einer geschirmten Verkabelung
(für
Verbindungstechnik: DIN EN 60603-7-41 (VDE
0687-603-7-41), DIN EN
60603-7-51 (VDE 0687-603-7-51) für die Netzanwendung
10 GBASE-T
(Kupfer-Verkabelung) müssen mind. folgende Parameter
einhalten: Für die
Geräteanschlussdose wird vorgeschrieben: Es ist der
Permanent Link
Kategorie 6 Index A tiefgestellt nachzuweisen. Sie
sollen geeignet für PoE
DIN EN 50173-1 (VDE 0800-173-1) sein und eine
Anschlussmöglichkeit für
die Funktionserdung haben. Die Anwendung von Maßnahmen
zur Erdung
und Potentialausgleich sind in der DIN EN 50310 (VDE
0800-2-310)
beschrieben. Kabelschirm darf nicht als Zugentlastung
verwendet werden
wie in DIN EN 50174-2 (VDE 0800-174-2) beschrieben.
Für 19 Zoll Patch Panel Kategorie 6 Index A
tiefgestellt, wird vorgeschrieben:
Es ist der Permanent Link Klasse E Index A
tiefgestellt nachzuweisen. Sie
sollen geeignet für PoE DIN EN 50173-1 (VDE
0800-173-1) sein und eine
Anschlussmöglichkeit für die Funktionserdung haben.
Die Anwendung von
Maßnahmen zur Erdung und Potentialausgleich sind in
der DIN EN 50310
(VDE 0800-2-310) beschrieben. Die Installationsplanung
und Praktiken in
Gebäuden DIN EN 50173-2 (VDE 0800-173-2) sind
bezüglich des
Schirmanschlusses bei Verwendung von geschirmten
Verkabelungssystemen zu berücksichtigen. Kabelschirm
darf nicht als
Zugentlastung verwendet werden wie in DIN EN 50174-2
(VDE 0800-174-2)
beschrieben.
Der/die Geräteanschluss/Rangierschnur muss von einem
Messlabor getestet
sein und den Bewertungsstandard DIN EN 50173 (VDE
0800-173) erfüllen.
Es müssen auch die Vorgaben DIN EN 60603-7-81 (VDE
0687-603-7-81),
für Datenübertragungen bis 2000 MHz und DIN EN 61935-2
(VDE
0819-935-2) erfüllt werden. Sie sollen für PoE
geeignet sein. Es ist eine
mechanisch störungsunanfällige Konstruktion für die
RJ45 Buchse
einzusetzen. Dadurch wird ein Netzausfall durch
Einsatz und Verwendung
von RJ11/12 Stecker verhindert.
Die in der DIN EN 50174 (VDE 0800-174) vorgegebenen
Maßnahmen zur
Überprüfung der fest installierten Verkabelungsstrecke
sind einzuhalten.

**01.14.0001 Verteiler Standschrank Einbau 19-Zoll-Komponenten Stahlblech besch IP3X B 0,8m T 1m 42HE**
STLB-Bau 2015-10 061
Verteiler als Standschrank für Datennetze, Türanschlag
links, einschl.
Sockel, Höhe 100 mm, zum Einbau von
19-Zoll-Komponenten, aus
Stahlblech, beschichtet, Schutzart IP 3X DIN EN 60529
(VDE 0470-1),
Potentialausgleich DIN VDE 0800-2 (VDE 0800-2), mit
einer Tür aus
Stahlblech, mit Schwenkgriff und Sicherheitsschloss,
mit Seitenwänden und
Rückwand, Seitenwände abnehmbar, Rückwand mit
Lüftungsöffnungen, mit
Dachplatte mit Kabeleinführung, mit Bodenplatte mit
Kabeleinführung, mit
19-Zoll-Einbaugestell und Kabelführungsbügel, Breite
0,8 m, Tiefe 1 m, 42
Höheneinheiten.
Menge: 1,000 St

**01.14.0002 Erdung aller metallischen Einbaueinheiten**
Erdung aller metallischen Einbauten inkl. Klein- und
Befestigungsmaterial
Menge: 1,000 St

**01.14.0003 Schaltschrankleuchte**
Schaltschrankleuchte mit Ein/Aus Schalter und
Anschlusskabel
Menge: 1,000 St

**01.14.0004 Steckdosenleiste 5fach**
Steckdosenleiste 5fach mit 2,5m Anschlusskabel zur
rückseitigen
Befestigung im Schrank, eingebauten
Überspannungsschutz und Entstörfilter
Menge: 1,000 St

**01.14.0005 Kabelabfangschiene Verteiler**
STLB-Bau 2015-04 061
Kabelabfangschiene, für Verteiler.
Menge: 1,000 St

*Hinweis*
Leitungsverlegung
23% Hohlwandverlegung
2% auf C-Profilschiene mit Bügelschellen
5% im Rohr
25% in Kabelwanne, Leerrohr auf Rohfußboden
45% in Zwischendecke inklusive Sammelhalter (diese
sind in den
Einheitspreisen zu berücksichtigen)

Verlegehöhe bis 5m

**01.14.0006 Datenkabel Horizontal-/Steigbereich Kat.7A geschirmt 4x2xAWG22**
STLB-Bau 2022-10 061
Datenkabel für den Horizontal- und Steigbereich DIN EN
50288-9-1 (VDE
0819-9-1), Kategorie 7 Index A tiefgestellt DIN EN
50173-1 (VDE
0800-173-1), geschirmt, Trennklasse d DIN EN 50174-2
(VDE 0800-174-2),
für PoE, Typ 4, Leitungswiderstand 0,065 Ohm/m und
Kabeldurchmesser
0,007 m DIN EN 50174-2 (VDE 0800-174-2), Link-Klasse
F, DIN EN 50173-1
(VDE 0800-173-1), 4 x 2 x AWG 22.
Menge: 8350,000 m

**01.14.0007 Datenleitung Außenbereich**
Datenleitung A-02YSC2Y 4x2x0,56mm AWG23/PIMF, S/FTP
PE 100Ohm
geeignet als gesamt- u. paarweise geschirmtes
Installationskabel Kat.7 für
die Verlegung im Außenbereich, Mantel schwarz
Menge: 225,000 m

*Hinweis*
Die nachstehenden Datennetzwerkanschlüsse sind als
Schrägauslass
komplett inkl. aller Zwischenrahmen, Abdeckplatten und
Rahmen aus dem
im Objekt eingebauten Schalterprogramm zu kalkulieren

**01.14.0008 Datenanschlussdose symm. Kat.6A 1Port AP**
STLB-Bau 2020-10 061
Datenanschlussdose, symmetrisch, Kategorie 6 Index A
tiefgestellt DIN EN
50173-1 (VDE 0800-173-1), Link-Klasse E Index A
tiefgestellt, DIN EN
50173-1 (VDE 0800-173-1), Potentialausgleich DIN EN
50310 (VDE
0800-2-310), kompakt, 1 Port, RJ45-Buchse DIN EN
60603-7-51, in
Schneidklemmtechnik, Aufputzausführung, mit
Beschriftungsfeld und
Fenster.
Menge: 2,000 St

**01.14.0009 Datenanschlussdose symm. Kat.6A 2Ports AP**
STLB-Bau 2020-10 061
Datenanschlussdose, symmetrisch, Kategorie 6 Index A
tiefgestellt DIN EN
50173-1 (VDE 0800-173-1), Link-Klasse E Index A
tiefgestellt, DIN EN
50173-1 (VDE 0800-173-1), Potentialausgleich DIN EN
50310 (VDE
0800-2-310), kompakt, 2 Ports, RJ45-Buchse DIN EN
60603-7-51, in
Schneidklemmtechnik, Aufputzausführung, mit
Beschriftungsfeld und
Fenster.
Menge: 1,000 St

**01.14.0010 Datenanschlussdose symm. Kat.6A 1Port UP**
STLB-Bau 2020-10 061
Datenanschlussdose, symmetrisch, Kategorie 6 Index A
tiefgestellt DIN EN
50173-1 (VDE 0800-173-1), Link-Klasse E Index A
tiefgestellt, DIN EN
50173-1 (VDE 0800-173-1), Potentialausgleich DIN EN
50310 (VDE
0800-2-310), kompakt, 1 Port, RJ45-Buchse DIN EN
60603-7-51, einschl.
Gehäuse aus Kunststoff, lebensmittelecht, in
Schneidklemmtechnik,
Unterputzausführung, mit Beschriftungsfeld und Fenster.
Menge: 2,000 St

**01.14.0011 Datenanschlussdose symm. Kat.6A 2Ports UP**
STLB-Bau 2021-04 061
Datenanschlussdose, symmetrisch, Kategorie 6 Index A
tiefgestellt DIN EN
50173-1 (VDE 0800-173-1), Link-Klasse E Index A
tiefgestellt, DIN EN
50173-1 (VDE 0800-173-1), Potentialausgleich DIN EN
50310 (VDE
0800-2-310), kompakt, 2 Ports, RJ45-Buchse DIN EN
60603-7-51, in
Schneidklemmtechnik, Unterputzausführung, mit
Beschriftungsfeld und
Fenster.
Menge: 56,000 St

**01.14.0012 RJ45 Modul Cat.6A 1-fach zur Befestigung auf Hutschiene**
RJ45 Modul Cat.6A 1-fach zur Befestigung auf Hutschiene

Die übertragungstechnischen Eigenschaften entsprechen
EIA/TIA TSB-40
bzw. ISO/IEC DIN 11801, Kategorie 6A und EN 50173
Class EA,
10 GBit-Ethernet-konform (IEEEE P802.3an)

Linkzertifizierungen:
Klasse EA: 2-Connector Channel-Link
 (TIA/EIA 568-B.2-10 draft 5.0)
Klasse E:  3-Connector-Permanent Link
  4-Connector-Channel-Link
Menge: 15,000 St

**01.14.0013 19-Zoll-Patchfeld symm. 1HE 24x8 modular Kat.6A**
STLB-Bau 2022-10 061
19 Zoll Patchfeld, symmetrisch, eine Höheneinheit, 24
x 8, modular,
Kategorie 6 Index A tiefgestellt DIN EN 50173-1 (VDE
0800-173-1),
Link-Klasse E Index A tiefgestellt, DIN EN 50173-1
(VDE 0800-173-1),
Potentialausgleich DIN EN 50310 (VDE 0800-2-310),
GG45-Buchse DIN EN
60603-7-7, rückwärtskompatibel zu RJ45.
Menge: 7,000 St

**01.14.0014 Datenleitung 4x2xAWG22/1 in den Schrank**
Datenleitung 4x2xAWG22/1 in den Schrank einführen,
absetzen, Schirmung
unter Einhaltung von EN55022 großflächig erden, Adern
gemäß EIA/TIA 568
A/B auflegen
Menge: 139,000 St

**01.14.0015 Datenleitung 4x2xAWG22/1 in die Dose**
Datenleitung 4x2xAWG22/1 in die Dose einführen,
absetzen, Schirmung
unter Einhaltung von EN55022 großflächig erden, Adern
gemäß EIA/TIA 568
A/B auflegen
Menge: 139,000 St

**01.14.0016 Beschriften der Datendosen je Port**
Beschriften der Datendosen je Port nach Vorgabe des
Auftraggebers als
maschinell erstelltes Schild
Menge: 139,000 St

**01.14.0017 Beschriften der Patchpanel je Port**
Beschriften der Patchpanel je Port nach Vorgabe des
Auftraggebers als
maschinell erstelltes Schild
Menge: 139,000 St

**01.14.0018 Prüfung Datennetzwerkverbindung**
Prüfung Datennetzwerkverbindung je Link nach EN50173
Class EA  als
Permanent-Link Sämtliche Messergebnisse sind als
PDF-Datei auf einer
CD/DVD als Bestandteil der Gesamtdokumentation in der
entsprechenden
Anzahl beizulegen.
Menge: 139,000 St

*Hinweis*
Die nachstehenden konfektionierten Datenkabel sind in
den Farben
weiß, grau, rot, blau, grün oder gelb nach Vorgabe des
Auftraggebers zu
installieren.

**01.14.0019 Konf. Datenkabel Stecker Stecker Kat.6A L 0,5 m**
STLB-Bau 2021-10 061
Konfektioniertes Datenkabel/Twisted Pair,
Stecker/Stecker, DIN EN 50173-1
(VDE 0800-173-1), Kategorie 6 Index A tiefgestellt
geprüft DIN EN 61935-2
(VDE 0819-935-2),
Länge Kabel '0,5'  m, Kabelenden bestückt mit
Steckerverbindung RJ45 DIN
EN 60603-7-51, Leitungswiderstand 0,065 Ohm/m und
Kabeldurchmesser
0,007 m DIN EN 50174-2 (VDE 0800-174-2).
Menge: 8,000 St

**01.14.0020 Konf. Datenkabel Stecker Stecker Kat.6A L 1 m**
STLB-Bau 2021-10 061
Konfektioniertes Datenkabel/Twisted Pair,
Stecker/Stecker, DIN EN 50173-1
(VDE 0800-173-1), Kategorie 6 Index A tiefgestellt
geprüft DIN EN 61935-2
(VDE 0819-935-2),
Länge Kabel '1'  m, Kabelenden bestückt mit
Steckerverbindung RJ45 DIN
EN 60603-7-51, Leitungswiderstand 0,065 Ohm/m und
Kabeldurchmesser
0,007 m DIN EN 50174-2 (VDE 0800-174-2).
Menge: 2,000 St

**01.14.0021 Konf. Datenkabel Stecker Stecker Kat.6A L 2 m**
STLB-Bau 2021-10 061
Konfektioniertes Datenkabel/Twisted Pair,
Stecker/Stecker, DIN EN 50173-1
(VDE 0800-173-1), Kategorie 6 Index A tiefgestellt
geprüft DIN EN 61935-2
(VDE 0819-935-2),
Länge Kabel '2'  m, Kabelenden bestückt mit
Steckerverbindung RJ45 DIN
EN 60603-7-51, Leitungswiderstand 0,065 Ohm/m und
Kabeldurchmesser
0,007 m DIN EN 50174-2 (VDE 0800-174-2).
Menge: 1,000 St

**01.14.0022 Konf. Datenkabel Stecker Stecker Kat.6A L 3 m**
STLB-Bau 2021-10 061
Konfektioniertes Datenkabel/Twisted Pair,
Stecker/Stecker, DIN EN 50173-1
(VDE 0800-173-1), Kategorie 6 Index A tiefgestellt
geprüft DIN EN 61935-2
(VDE 0819-935-2),
Länge Kabel '3'  m, Kabelenden bestückt mit
Steckerverbindung RJ45 DIN
EN 60603-7-51, Leitungswiderstand 0,065 Ohm/m und
Kabeldurchmesser
0,007 m DIN EN 50174-2 (VDE 0800-174-2).
Menge: 2,000 St

**01.14.0023 RJ45-Stecker dienstneutral Kat.6A**
STLB-Bau 2022-10 061
Stecker, dienstneutral, RJ45 DIN EN 60603-7-51 (VDE
0687-603-7-51),
Kategorie 6 Index A tiefgestellt DIN EN 50173-1 (VDE
0800-173-1), zum
Anschluss von massivem Datenkabel.
Menge: 6,000 St

**01.14.0024 RJ45-Buchse dienstneutral Kat.6A**
STLB-Bau 2022-10 061
Buchse, dienstneutral, RJ45 DIN EN 60603-7-51 (VDE
0687-603-7-51),
Kategorie 6 Index A tiefgestellt DIN EN 50173-1 (VDE
0800-173-1).
Menge: 6,000 St

#### Abschnitt 01.15 Sprechanlage

*Hinweis*
Im Objekt wird eine Videosprechanlage realisiert.
An zwei Außenzugängen wird eine Videosprechanlage
installiert. Bei einem
Zugang wird diese Unterputz in die Briefkastenanlage
installiert, bei der
anderen Aufputz.
Während der Hol- und Bringzeiten sind die Türöffner
über eine Zeitschaltuhr
freigegeben.
Jede Außensprechstelle besitzt sieben Klingeltasten,
welche nach Vorgabe
des AG zu beschriften sind.
Insgesamt sind sieben Innensprechstellen vorgesehen.
Ebenfalls ist eine
Aufschaltung mittels SIP auf die Telefonie
erforderlich. Die Anlage ist als
busfähige Anlage auszuführen.

Bei nachfolgend aufgeführten Komponenten für die
Sprechanlage sind die
vollständige Inbetriebnahme einschließlich
Parametrierung und
Programmierung in die Einheitspreise mit
einzukalkulieren. Die im LV
angebotenen Bauteile verstehen sich inkl.
betriebsfertiger Montage und allen
Klemmarbeiten.

**01.15.0001 Außensprechstelle Video Unterputz mit sieben Klingeltasten**
Außensprechstelle mit integrierter Video- und
Audiofunktion, modular
aufgebaut, zum Unterputz-Einbau in ein Tür- oder
Fassadenpanel, geeignet
für eine mindestens siebenfache Ruftastereinheit mit
austauschbaren
Namensschildern.

Allgemeine Anforderungen:
Ausführung: Unterputz, flächenbündiger Einbau
Montageart: Ohne sichtbare Befestigungs- oder
Montageelemente
Systemaufbau: Modulares Türkommunikationssystem,
bestehend aus
separaten Funktionsmodulen (z. B. Kamera, Sprachmodul,
Ruftaster)
Material Frontflächen: Edelstahl V4A
Schutzart: Mindestens IP54
Kommunikation: Bus-basiertes System zur Audio-, Video-
und
Signalisierungsübertragung
Lieferumfang: Außensprechstelle inkl. geeigneter
Einbau- und
Befestigungseinrichtung für Unterputzmontage

Ruftastermodul
Anzahl: Mindestens sieben Ruftaster
Ausführung: Mechanische oder kapazitive Ruftaster
Beschriftung: Austauschbare, dauerhaft beschriftbare
Namensschilder
Beleuchtung: Gleichmäßige, wartungsarme Ausleuchtung
der Namensfelder

Sprachmodul
Funktionen:
Gegensprechen mit Innenstationen
Akustische Rufsignalisierung
Klangoptimierung: Geeignet für Außenbereiche mit
typischen
Umgebungsgeräuschen

Kameramodul
Sensorauflösung: Mindestens 2 Megapixel
Erfassungswinkel:
mindestens 100° bei nativer Ausgabe oder
mindestens 85° bei Bildausgabe im Format 4:3

Bildfunktion: Optimierte Darstellung von Personen im
Eingangsbereich
Betrieb: Für wechselnde Lichtverhältnisse im
Außenbereich geeignet

Wie Fabrikat Gira 106 oder gleichwertig
Menge: 2,000 St

**01.15.0002 Innensprechstelle Video**
Video-Innensprechstelle zur Tür- und
Wohnungskommunikation, geeignet
für den Einsatz in Mehrfamilien- und
Verwaltungsgebäuden, zur Anbindung
an ein bus-basiertes Türkommunikationssystem.

Allgemeine Ausführung
Einsatzbereich: Innenbereich
Montageart: Wandmontage
Farbgebung: Reinweiß
Systemtechnologie: Bus-Technologie
Geeignet für Wohnungs- und Mehrparteienanlagen

Funktionen und Bedienung:
Freisprechfunktion für hörerlose Kommunikation
Display ein- und ausschaltbar

Optische Zustands- bzw. Statusanzeige (z. B. Ruf,
Gespräch,
Betriebszustand)

Kommunikationsfunktionen:
Audio- und Videoverbindung zur Außensprechstelle
Interner Sprechverkehr zwischen Innensprechstellen
innerhalb derselben
Anlage möglich

Display
Integriertes Farbdisplay zur Anzeige des Videobildes
Displaydiagonale: mindestens 5,59 cm (2,2 Zoll)
Bilddarstellung geeignet für Tür- und
Besucheridentifikation
Ausreichende Helligkeit und Kontrast für übliche
Innenraumlichtverhältnisse

Wie Fabrikat Gira 106 oder gleichwertig
Menge: 7,000 St

**01.15.0003 Systemgeräte als Reiheneinbaugeräte**
Systemgeräte als Reiheneinbaugeräte
zum Einbau in Unterverteilung (eigene Position)
Die Position beinhaltet alle systemspezifischen
Geräte, wie
Spannungsversorgung, Türöffneransteuerung,
Bus-Komponenten, die zum
Aubau und Betrieb der Sprechanlage mit den Anforderung
aus der Anlage
zum LV und der Systembeschreibung im LV notwendig sind.
Alle abgehenden Leitungen sind über Reihenklemmen mit
eindeutiger
Zuordnung zu führen. Für die Anlage ist eine
Montageplanung auf Basis der
herstellerspezifischen Komponenten vorzurlegen.
Menge: 1,000 St

**01.15.0004 IP-Gateway zur Anbindung an die Telefonanlage**
IP-Gateway als Reiheneinbaugerät zur Anbindung der
Sprechanlage an
Computern und SIP-Telefonen.
Menge: 1,000 St

**01.15.0005 Mechanischer Gong, Doppelklang, ca. 80 dB(A)**
Mechanischer Gong, Doppelklang, ca. 80 dB(A)
inkl. Trafo 230/8 V,1 A
Menge: 1,000 St

#### Abschnitt 01.16 Beleuchtung

**01.16.0001 LED-Decken-Anbauleuchte di/id 620**
LED-Decken-Anbauleuchte di/id 620
Acrylglaskorpus mit fugenlos umlaufendem Ring aus
farbigem Acrylglas, fein
satiniert. Vorsatzscheibe aus satiniertem Acrylglas
mit homogener
Ausleuchtung. Armatur aus Stahlblech,
pulverbeschichtet.
Lichtcharakteristik: Direktstrahlend mit indirekter
Lichtkorona
Werkzeugloser Verschlussmechanismus für schnelle
Montage.

Maße D: max. 620mm / +/- 50mm
Maße H: max. 45+25mm / +/- 5mm
Leuchtmittel LED - CRI > 80
Leuchtenlichtstrom: mind. 8050lm
Lichtfarbe: 3000K
Lichtaustritt: direkt/indirekt
Lichtverteilung: symmetrisch
Betriebsgerät: LED Konverter - intern
Betriebsart: DALI
Leistungsaufnahme: max. 55 Watt
Nennspannung 220-240V - 50/60Hz
Schutzklasse l
Schutzart IP20
Diffusor: Mikroprismatik
Farbe Acrylglasring: Grau glänzend
Schutzart IP20

Wie Fabrikat BPE Corla grau oder gleichwertig
Menge: 36,000 St

**01.16.0002 LED-Decken-Anbauleuchte di/id 435**
LED-Decken-Anbauleuchte di/id 435
Acrylglaskorpus mit fugenlos umlaufendem Ring aus
farbigem Acrylglas, fein
satiniert. Vorsatzscheibe aus satiniertem Acrylglas
mit homogener
Ausleuchtung. Armatur aus Stahlblech,
pulverbeschichtet.
Lichtcharakteristik: Direktstrahlend mit indirekter
Lichtkorona
Werkzeugloser Verschlussmechanismus für schnelle
Montage.

Maße D: max. 435mm / +/- 50mm
Maße H: max. 45+25mm / +/- 5mm
Leuchtmittel LED - CRI > 80
Leuchtenlichtstrom: mind. 3550lm
Lichtfarbe: 3000K
Lichtaustritt: direkt/indirekt
Lichtverteilung: symmetrisch
Betriebsgerät: LED Konverter - intern
Betriebsart: On/Off
Leistungsaufnahme: max. 27 Watt
Nennspannung 220-240V - 50/60Hz
Schutzklasse l
Schutzart IP20
Diffusor: Mikroprismatik
Farbe Acrylglasring: Grau glänzend
Schutzart IP20

Wie Fabrikat BPE Corla grau oder gleichwertig
Menge: 22,000 St

**01.16.0003 LED-Decken-Anbauleuchte di/id 335**
LED-Decken-Anbauleuchte di/id 335
Acrylglaskorpus mit fugenlos umlaufendem Ring aus
farbigem Acrylglas, fein
satiniert. Vorsatzscheibe aus satiniertem Acrylglas
mit homogener
Ausleuchtung. Armatur aus Stahlblech,
pulverbeschichtet.
Lichtcharakteristik: Direktstrahlend mit indirekter
Lichtkorona
Werkzeugloser Verschlussmechanismus für schnelle
Montage.

Maße D: max. 335mm / +/- 50mm
Maße H: max. 45+25mm / +/- 5mm
Leuchtmittel LED - CRI > 80
Leuchtenlichtstrom: mind. 2350lm
Lichtfarbe: 3000K
Lichtaustritt: direkt/indirekt
Lichtverteilung: symmetrisch
Betriebsgerät: LED Konverter - intern
Betriebsart: On/Off
Leistungsaufnahme: max. 17 Watt
Nennspannung 220-240V - 50/60Hz
Schutzklasse l
Schutzart IP20
Diffusor: Mikroprismatik
Farbe Acrylglasring: Grau glänzend
Schutzart IP20

Wie Fabrikat BPE Corla grau oder gleichwertig
Menge: 2,000 St

**01.16.0004 Pendel-Set für vorgenannte runde Anbauleuchte**
Pendel-Set für vorgenannte runde Anbauleuchten
bestehend aus drei Stahlseilen L=3,0m an einem
zentralen Baldachin
inkl. Deckenbefestigung und stufenlos
höhenverstellbarer
Leuchtenbefestigung.
Geeignet zur Montage an schrägen Decken.
Menge: 34,000 St

**01.16.0005 LED-Downlight 228mm**
LED-Decken-Einbauleuchte mit klarem Acrylzylinder,
welcher sichtbar
unterhalb der Decke angeordnet ist. Der Acrylzylinder
muss mindestens
19mm unter der Decke herausragen.
Mit planer, satinierter Unterzeite.
Pulverbeschichteter Aluminiumring in RAL 9016
Refeketor: Weiß
Deckenausschnitt: 200-210mm
Bemessungsleistung: 12-25W, über DIP Schalter
regulierbar
LED-Betriebsgerät: DALI
Bemessungslichtstrom: 1418-2931 lm
Lichtverteilung: 36 Grad, breitstrahlend
Farbtemperatur: 3000K
Netzspannung: 200-240 V 50/60 Hz
Farbwiedergabe: CRI > 90
Farbtoleranz: 3
Blendungsbewertung: UGR <19
Mittlere Bemessungslebensdauer: L90 B10 50.000h
Deckenstärke bis 25mm
Schutzart IP54
Abmessungen: 228x119 mm

inklusive Einstellen der Bemessungsleistung bei
Montage.

Wie Fabrikat Argon Lighting DD20La.MW93.W.D1W5 oder
gleichwertig
Menge: 24,000 St

**01.16.0006 LED-Downlight 110mm**
LED-Decken-Einbauleuchte mit klarem Acrylzylinder,
welcher sichtbar
unterhalb der Decke angeordnet ist. Der Acrylzylinder
muss mindestens
19mm unter der Decke herausragen.
Mit planer, satinierter Unterzeite.
Pulverbeschichteter Aluminiumring in RAL 9016
Refeketor: Weiß
Deckenausschnitt: 90-95mm
Bemessungsleistung: 6-14W, über DIP Schalter
regulierbar
LED-Betriebsgerät: DALI
Bemessungslichtstrom: 655-1570lm
Lichtverteilung: 36 Grad, breitstrahlend
Farbtemperatur: 3000K
Netzspannung: 200-240 V 50/60 Hz
Farbwiedergabe: CRI > 90
Farbtoleranz: 3
Blendungsbewertung: UGR <19
Mittlere Bemessungslebensdauer: L90 B10 50.000h
Deckenstärke bis 25mm
Schutzart IP54
Abmessungen: 110x74 mm

inklusive Einstellen der Bemessungsleistung bei
Montage.

Wie Fabrikat Argon Lighting DD20Sa.MW93.W.D1W5 oder
gleichwertig
Menge: 82,000 St

**01.16.0007 LED-Downlight 140mm ballwurfsicher**
LED-Einbau-Downlight mit Gehäuse aus
Aluminium-Druckguss
Abdeckring Aluminium-Druckguss pulverbeschichtet.
Ballwurfsicher nach DIN 18032-3

Durchmesser: 140 mm
Einbaudurchmesser: 120 mm
Deckenstärke: 1-20 mm
Einbauhöhe: 82 mm
Farbwiedergabeindex: 90
Farbtoleranz (McAdam): 2 SDCM
Lebensdauer Lichtquelle: 50000 h (L90/B50)
Bemessungsleistung: 12-25W
Bemessungsleuchtenlichtstrom: 1450-3000lm
Ausstrahlwinkel Down: 50°
Blendungsbewertung: UGR <21
Lichtaustritt: direkt
Betriebsgerät: Konverter dimmbar DALI
Spannung: 220 - 240 V / 50 Hz, 60 Hz
Schutzart: IP 65
Umgebungstemperatur: 5 °C bis +35 °C
Schlagschutz: IK07
Glühdrahtprüfung: 850 °C
Sicherheitszeichen: Ballwurfsicher DIN 18032-3

Wie Fabrikat RZB Ledona round oder gleichwertig
Menge: 30,000 St

**01.16.0008 LED Downlight 218mm**
LED Downlight Deckeneinbau 218mm

Ausstrahlungswinkel der Leuchte: 90°
Montageart: Einbaumontage
Netzspannung: 220-240 V
Netzfrequenz: 50/60 Hz
Farbwiedergabeindex: mind. 80
Lichtstrom-Neuwert: mind. 2000 lm
Leuchten-Lichtausbeute: mind. 100 lm/W
Farborttoleranz (SDCM): <3
Systemleistung: max. 18 W
Lichtfarbe: 830 Warmweiß bzw. 840 Neutralweiß,
umschaltbar
Gehäusematerial: Aluminium
Reflektor Material: Polykarbonat
Optisches Material: Polykarbonat
Ausführung opt. Abdeckung: Matt
Material optische Abdeckung: Polykarbonat
Farbe: Weiß
Durchmesser Deckenausschnitt: 205 mm
Höhe: max. 30 mm
Gesamtdurchmesser: max .218 mm
Lichtstromstabilität während der Nutzlebensdauer von
50.000 Stunden, bei 25 °C: L70
Umgebungstemperaturbereich: -20 bis +40 °C
Schutzklasse: II
Schutzart: IP20/44
Schlagfestigkeit: IK02
Glühdrahtprüfung: Temperatur: 650 °C, Dauer: 30 s
CE-Zeichen: Ja

Wie Fabrikat Philips CoreLine SlimDownlight oder
gleichwertig
Menge: 6,000 St

**01.16.0009 LED Downlight 170mm**
LED Downlight Deckeneinbau 170mm

Ausstrahlungswinkel der Leuchte: 90°
Montageart: Einbaumontage
Netzspannung: 220-240 V
Netzfrequenz: 50/60 Hz
Farbwiedergabeindex: mind. 80
Lichtstrom-Neuwert: mind. 1080 lm
Leuchten-Lichtausbeute: mind. 114 lm/W
Farborttoleranz (SDCM): <3
Systemleistung: max. 10 W
Lichtfarbe: 830 Warmweiß bzw. 840 Neutralweiß,
umschaltbar
Gehäusematerial: Aluminium
Reflektor Material: Polykarbonat
Optisches Material: Polykarbonat
Ausführung opt. Abdeckung: Matt
Material optische Abdeckung: Polykarbonat
Farbe: Weiß
Durchmesser Deckenausschnitt: 205 mm
Höhe: max. 30 mm
Gesamtdurchmesser: max .170 mm
Lichtstromstabilität während der Nutzlebensdauer von
50.000 Stunden, bei 25 °C: L70
Umgebungstemperaturbereich: -20 bis +40 °C
Schutzklasse: II
Schutzart: IP20/44
Schlagfestigkeit: IK02
Glühdrahtprüfung: Temperatur: 650 °C, Dauer: 30 s
CE-Zeichen: Ja

Wie Fabrikat Philips CoreLine SlimDownlight oder
gleichwertig
Menge: 14,000 St

**01.16.0010 LED Downlight 85mm**
LED Downlight Deckeneinbau 85mm

Ausstrahlungswinkel der Leuchte: 90°
Montageart: Einbaumontage
Netzspannung: 220-240 V
Netzfrequenz: 50/60 Hz
Farbwiedergabeindex: mind. 80
Lichtstrom-Neuwert: mind. 650 lm
Leuchten-Lichtausbeute: mind. 105 lm/W
Farborttoleranz (SDCM): <3
Systemleistung: max. 6.5 W
Lichtfarbe: 830 Warmweiß bzw. 840 Neutralweiß,
umschaltbar
Gehäusematerial: Aluminium
Reflektor Material: Polykarbonat
Optisches Material: Polykarbonat
Ausführung opt. Abdeckung: Matt
Material optische Abdeckung: Polykarbonat
Farbe: Weiß
Durchmesser Deckenausschnitt: 80mm
Höhe: max. 30 mm
Gesamtdurchmesser: max. 90 mm
Lichtstromstabilität während der Nutzlebensdauer von
50.000 Stunden, bei 25 °C: L70
Umgebungstemperaturbereich: -20 bis +40 °C
Schutzklasse: II
Schutzart: IP20/44
Schlagfestigkeit: IK02
Glühdrahtprüfung: Temperatur: 650 °C, Dauer: 30 s
CE-Zeichen: Ja

Wie Fabrikat Philips CoreLine SlimDownlight oder
gleichwertig
Menge: 6,000 St

**01.16.0011 Pendelleuchte**
Pendelleuchte mit einem konventionellen Sockel
Hauptmaterial: Aluminium
Farbe: weiß
Sockel: E27
Bemessungsleistung: 10 W
Schutzklasse: II
Schutzart: IP20
Stoßfestigkeitsgrad nach IEC 62262: IK02
Anschlußspannung: 220-240V ~50/60 Hz
Durchmesser Leuchte: 55 cm
Maße (L/B/H): ( 55 / 55 / 20 cm )
Pendellänge: mind. 180cm
Weißer Schirm mit einem Durchmesser von 55cm
inklusive E27 Retrofit Leuchtmittel mit
Farbtempearatur 3000K und mind.
700lm Bemessungslichtstrom

Wie Fabrikat SLV Magico 55 oder gleichwertig
Menge: 2,000 St

**01.16.0012 Standleuchte**
Standleuchte mit direktem und indirektem Lichtaustritt.
Mit symmetrisch begrenzt breit strahlender
Lichtstärkeverteilung.
Lichtstärkeverteilung: direkt/indirekt
Blendungsbewertung nach UGR-Einstufung (EN 12464-1) <
19.
Bildschirmarbeitsplatzgerecht gemäß EN 12464-1.
Leuchtenkörper aus Aluminium-Strangpressprofil und
Aluminiumdruckguss.
Standfuß in U-Form. Neigung des Leuchtenkopfes über
zwei
Madenschrauben in Längs- und Querrichtung justierbar.
Farbe Leuchtenkörper: weiß (ähnlich RAL 9016)
Montageort: Boden ohne Einbauöffnung
Mit elektronischem Betriebsgerät, dimmbar (integriert)
Betriebsgerät gemäß Ökodesign-Anforderungen
austauschbar.
Mittlere Bemessungslebensdauer L80 (tq 25 °C) =
100.000 h.
Leuchtenlichtstrom und Lichtfarbe fest eingestellt.
Bemessungslichtstrom 15300 lm,
Bemessungsleistung 109 W,
maximale Leuchten-Lichtausbeute 140 lm/W.
Farbwiedergabeindex: Ra > 80
Lichtfarbe: warmweiß
Farbtemperatur: 3000 K
Farborttoleranz (initial MacAdam) = 3 SDCM
Leuchtenhöhe: 2000 mm
Länge / Breite Standfuß: 500 mm / 320 mm, Länge
Breite Leuchtenkopf: 677 mm x 290 mm
Höhe Leuchtenkopf: 23 mm. Standrohrmaße: 50 mm x 28 mm.
Schutzklasse: I
Schutzart: IP20
Die Leuchte verfügt über einen integrierten
Tageslicht- und
HF-Präsenzsensor mit Bewegungsrichtungserkennung.
Bedienung der Beleuchtungsfunktionen erfolgt manuell
durch 3
Bedienelemente

Wie Fabrikat Trilux Luceos S G2 PAW-IL 150-830 ETDI 01
+LLWP oder
gleichwertig
Menge: 1,000 St

**01.16.0013 LED-Einlegeleuchte 625x625**
Einlege-Flächenleuchte für 625x625 Raster
Rahmen Aluminium pulverbeschichtet
Diffusor Kunststoff opal
MultiLumen: Einstellbarkeit des Leuchtenlichtstroms in
4 Stufen.
Farbe: leuchtenweiß
Länge: 622 mm
Breite: 622 mm
Deckenstärke: 10-25 mm
Gewicht: 3.55 kg
Lichtquelle: LED
Farbtemperatur: 3000K
Farbwiedergabeindex: 80
Farbtoleranz (McAdam): 3 SDCM
Lebensdauer: 50000 h (L80/B10)
Bemessungsleistung: 26-37W
Bemessungsleuchtenlichtstrom: 3550- 4800lm
Ausstrahlwinkel Down: 114° / 111°
Systemeffizienz: 137 lm/W
Blendungsbewertung: UGR < 22,5
Lichtaustritt: direkt
Lichtverteilung: symmetrisch
Betriebsgerät: Konstantstrom-Versorgung
Spannung: 220 - 240 V / 50 Hz, 60 Hz
Schutzklasse: II
Schutzart: IP 40
Umgebungstemperatur: -10 °C bis +30 °C
Schlagschutz: IK03
Glühdrahtprüfung: 650 °C
Konformitätszeichen: CE

inklusive Einstellen des Leuchtenlichtstroms bei
Montage.

Wie Fabrikat RZB Sidelite Eco oder gleichwertig
Menge: 6,000 St

**01.16.0014 Deckeneinbaurahmen 625x625**
Einbaurahmen für oben genannte Einlegeleuchte aus
Stahlblech
pulverbeschichtet, weiß.
Modulmaß 625 x 625
Länge: 649 mm
Breite: 649 mm
Deckenstärke: 1-30 mm

Wie Fabrikat RZB oder gleichwertig
Menge: 6,000 St

**01.16.0015 Deckenanbaurahmen 625x625**
Anbaurahmen für oben genannte Einlegeleuchte aus
Stahlblech
pulverbeschichtet, weiß.
Modulmaß 625 x 625
Länge: 627 mm
Breite: 627mm
Höhe: 47 mm

Wie Fabrikat RZB oder gleichwertig
Menge: 1,000 St

**01.16.0016 Wand- und Deckenstrahler**
Wand- und Deckenstrahler mit Refekltor und eingebautem
Vorschaltgerät.
Bemessungsleistung: max. 9,5W
Bemessungslichtstrom: 45-915lm
Farbwiedergabe: CRI > 90
Ausstrahlungswinkel: mind. 34 grad
Bemessungslebensdauer: L80/B50.000
Spannung: 220 - 240 V / 50 Hz, 60 Hz
Schutzklasse: I
Schutzart: IP 40
Farbe: Weiß, RAL 9003
Farbtemperatur: 1910-3000K

inklusive einstellen bzw. Programmierung der
Farbtemperatur auf 3000K.

Wie Fabrikat DLS Lighting Clippo S oder gleichwertig
Menge: 7,000 St

**01.16.0017 LED-Anbauleuchte 7000lm**
LED-Anbauleuchte

Abdeckung: Abdeckung aus PC, satiniert
Lichtaustritt: direkt strahlend
primäre Lichtcharakteristik: symmetrisch
Montageart: Anbau
LED Bemessungslichtstrom: mind. 7.000 lm
Farbtemperatur: 3000K
Vorschaltgerät:  EVG, mit Klemme, 3polig,
Durchverdrahtung: 3x 1,5mm²
Netzanschluss: 220..240V, AC, 50/60Hz
Bemessungsleistung: 50W
Gehäuse aus Aluminium, verkehrsweiß (RAL9016),
Länge: max. 1450 mm, Breite: 56 mm, Höhe: 68mm,
Schutzart: IP20
Schutzklasse: SK I
Prüfzeichen: CE
Schlagfestigkeit: IK06
Umgebungstemperatur für Innenräume: -20..+40°C

Wie Fabrikat Siteco Ecopack 31 oder gleichwertig
Menge: 26,000 St

**01.16.0018 LED-Anbauleuchte 4800lm**
LED-Anbauleuchte

Abdeckung: Abdeckung aus PC, satiniert
Lichtaustritt: direkt strahlend
primäre Lichtcharakteristik: symmetrisch
Montageart: Anbau
LED Bemessungslichtstrom: mind. 4.800 lm
Farbtemperatur: 3000K
Vorschaltgerät:  EVG, mit Klemme, 3polig,
Durchverdrahtung: 3x 1,5mm²
Netzanschluss: 220..240V, AC, 50/60Hz
Bemessungsleistung: 35W
Gehäuse aus Aluminium, verkehrsweiß (RAL9016),
Länge: max. 1150 mm, Breite: 56 mm, Höhe: 68mm,
Schutzart: IP20
Schutzklasse: SK I
Prüfzeichen: CE
Schlagfestigkeit: IK06
Umgebungstemperatur für Innenräume: -20..+40°C

Wie Fabrikat Siteco Ecopack 31 oder gleichwertig
Menge: 2,000 St

**01.16.0019 LED-Anbauleuchte 2600lm**
LED-Anbauleuchte

Abdeckung: Abdeckung aus PC, satiniert
Lichtaustritt: direkt strahlend
primäre Lichtcharakteristik: symmetrisch
Montageart: Anbau
LED Bemessungslichtstrom: mind. 2.600 lm
Farbtemperatur: 3000K
Vorschaltgerät:  EVG, mit Klemme, 3polig,
Durchverdrahtung: 3x 1,5mm²
Netzanschluss: 220..240V, AC, 50/60Hz
Bemessungsleistung: 20W
Gehäuse aus Aluminium, verkehrsweiß (RAL9016),
Länge: max. 600 mm, Breite: 56 mm, Höhe: 68mm,
Schutzart: IP20
Schutzklasse: SK I
Prüfzeichen: CE
Schlagfestigkeit: IK06
Umgebungstemperatur für Innenräume: -20..+40°C

Wie Fabrikat Siteco Ecopack 31 oder gleichwertig
Menge: 1,000 St

**01.16.0020 Pendel-Set für vorgenannte längliche Anbauleuchte**
Pendel-Set für vorgenannte längliche Anbauleuchte
bestehend aus zwei Stahlseilen L=1,5m
inkl. Deckenbefestigung und stufenlos
höhenverstellbarer
Leuchtenbefestigung
Menge: 4,000 St

**01.16.0021 LED-Feuchtraum-Anbauleuchte L=1400mm / 4950lm / 4000K**
LED Feuchtraum-Anbauleuchte
für Decken-Wand und Pendelmontage; Gehäuse aus
Polycarbonat,
stirnseitige schutzartgerechte Leitungseinführungen mit
Kabelverschraubung,
Gehäusefarbe hellgrau; Treiber integriert.
Elektrischer Anschluss über 3-polige Anschlussklemme in
Steckkontakt-Technik mit Durchgangsverdrahtung
Edelstahl-Befestigungsclips und Abhängebügel zur
Leuchtenmontage.
Lambertsche Lichtverteilung, direktstrahlend, UGR <26

Abmessungen LxBxH: max. 1400 x 60 x 65mm
Kabeleinführung: beidseitig stirnseitig
Farbwiedergabe/Lichtfarbe CRI mind. 80 / 4000K
Lampenlebensdauer: mind. 50000h L80/B10 (Tq 25°C)
Leuchtenlichtstrom: mind. 3050/4950lm
Leuchten Lichtausbeute: mind. 140/153lm/W
Betriebsgerät: elektronisches Betriebsgerät, schaltbar
Systemleistung: max. 20/34W
Netzspannung: 230V
Stoßfestigkeitsgrad: IK08
Umgebungstemperatur: ta --30°C bis 50°C
Menge: 1,000 St

**01.16.0022 LED-Eckprofil**
LED-Eckprofil aus Aluminium, eloxiert zum Einbau von
LED Stripes.
Farbe: Aluminium
Abmessungen: ca. 20x17x24mm +/-3mm
Maße Montage LED-Stripe: 8x15mm
Abdeckung: Opalweiß für homogene und blendfreie
Lichtverteilung
Maße Abdeckung: ca. 15 x 8 mm
inklusive Halterset

Wie Fabrikat Barthelme Bardolino Angolo oder
gleichwertig
Menge: 145,000 m

**01.16.0023 Vergütung für Ablängen, Anschluss und Endkappen je Teillänge**
Vergütung für Ablängen, Anschluss und Endkappen je
Teillänge
für oben genanntes LED-Eckprofil
Menge: 20,000 St

**01.16.0024 LED Stripe 2000lm/m 48V**
LED-Stripe zum Einbau in Alu-Profil
Breite: max. 10mm
Nennspannung: 48V DC
Lichtstrom: mind. 2000lm/m
Lichtfarbe: 3000 K
Farbwidergabe: CRI > 80
Die Abrechnung erfolgt nach laufenden Metern. Die
Einspeisung
und das Ablängen wird eigens vergütet. Vor Montage ist
der Untergrund
mit einem Reinigungsmittel fettfrei zu reinigen.
Menge: 145,000 m

**01.16.0025 LED-Treiber, KNX, 48V DC, 60W**
*** Bezugsbeschreibung
LED-Treiber, dimmbar über KNX-Schnittstelle, 48V DC
Eingangsspannungsbereich mind. 198-264V AC
Ausgangsspannungsbereich: 48V DC
Ausgangsleistung min. 60W
Umgebungstemperatur im Betrieb: -20 bis +50°C
Geeignet für Aufputzmontage
Schutzart mind. IP44
Schutzklasse: II
Inkl. KNX-Programmierung
Menge: 1,000 St

**01.16.0026 LED-Treiber, KNX, 48V DC, 120W**
*** wie Position 01.16.0025
Nennleistung 120W
Menge: 6,000 St

**01.16.0027 LED-Treiber, KNX, 48V DC, 200W**
*** wie Position 01.16.0025
Nennleistung 200W
Menge: 8,000 St

#### Abschnitt 01.17 Außenbeleuchtung

**01.17.0001 Rechteckige Wandanbauleuchte**
Rechteckige Wandanbauleuchte aus Aluminium
Oberfläche Anthrazitgrau; pulverbeschichtet
matte Oberflächenstruktur
RAL 7016
Lichtabstrahlung nach oben oder unten
Phasenschnitt dimmbar
Bemessungslichtstrom: mind. 620lm
Bemessungsleistung: max. 8W
Farbtemperatur: 3000K
Netzspannung: 220-240 V 50/60 Hz
Farbwiedergabe: CRI > 90
Farbtoleranz: 3
Mittlere Bemessungslebensdauer: L80 100.000h
Schutzart IP65
Abmessungen:
Länge 98 mm
Breite 55 mm
Höhe 98 mm
Material: Aluminum

Wie Fabrikat Wever & Ducré Central Outdoor 1.0 oder
gleichwertig
Menge: 10,000 St

**01.17.0002 Deckeneinbau-Spot 68mm**
Deckeneinbau-Spot
Symmetrisch breitstreuende Lichtstärkeverteilung
Leuchten-Anschlussleistung: 6,3W
Leuchten-Lichtstrom: 640 lm
Halbstreuwinkel 60°
Farbtemperatur 3000 K
Farbwiedergabeindex (CRI) > 80.
Mittlere Bemessungslebensdauer von > 200.000
Betriebsstunden (L80B50
bei ta = 25 °C).
Netzanschlussspannung: 220-240 V, 50-60 Hz
Schutzart IP 65
Schutzklasse II
Leuchte aus Aluminiumguss, Aluminium und Edelstahl
Farbe Grafit
Abmessungen:
Durchmesser: 68 mm
Einbautiefe max. 105 mm

Wie Fabrikat Bega 24791K3 oder gleichwertig
Menge: 4,000 St

**01.17.0003 Pollerleuchte**
Pollerleuchte bestehend aus Leuchtenkopf und
Pollerleuchtenrohr

Eigenschaften Pollerleuchtenkopf
Lichtstromanteil im oberen Halbraum < 1%
Lichtaustritt 360°
Leuchten-Anschlussleistung: 19,5W
Leuchten-Lichtstrom mind. 1438 lm
Farbtemperatur 3000 K
Farbwiedergabeindex (CRI) > 80.
Mit austauschbarem LED-Modul mit einer mittleren
Bemessungslebensdauer
von > 200.000 Betriebsstunden (L80B50 bei ta = 25 °C).
LED-Netzteil, DALI-steuerbar
Netzspannung: 220-240 V, 50-60 Hz
Schutzart IP 65
Leuchte aus Aluminiumguss, Aluminium und Edelstahl
Farbe Grafit
Sicherheitsglas klar.
Mit fest angeschlossener Anschlussleitung
Abmessungen Ø 190 x 135 mm

Eigenschaften Pollerleuchtenrohr
Pollerleuchtenrohr passend für Pollerleuchtenkopf aus
Aluminium
Farbe Grafit
Mit eingebautem Anschlusskasten zur Durchverdrahtung
für 2 Kabel bis 7 x
6 qmm
Mit Montageplatte zum Aufschrauben auf ein Fundament
oder auf das
Erdstück
Abmessungen Ø 190 x 815 mm.

Wie Fabrikat Bega 99 862 K3 + 99 622 oder gleichwertig
Menge: 7,000 St

**01.17.0004 Mastleuchte 9500lm R65**
Mastleuchte mit 24 LEDs asymmetrisch vorwärts,
breitstrahlende
Lichtverteilung.Gehäuse aus korrosionsbeständigem
Alumimiumguss, PCS
beschichtet Edelstahlschrauben, 5CE Korrosionsschutz,
Silikondichtung,
LED-Module mit großzügig ausgelegten Kühlkörpern.
Einfacher Ein- und
Ausbau. CAD optimierte OLC PMMA Linsen zur
Lichtlenkung und
Entblendung. PMMA Kunststoffabdeckung in
RFC-Technologie, im Rahmen
abklappbar. Gehäuse aus korrosionsbeständigem
Aluminiumguss,
Schutzklasse IP66 LED-Platinen mit Ausfallschutz und
Überspannungschutz
gegen statische Aufladung bei Berührungen.
Überspannungsfeinschutz in
der Leuchte verbaut bis 6 kV, Farbwiedergabeindex
mind. CRI70, Lichtfarbe
3000 K, Leuchtenlichtstrom mind. 9900lm, Leistung max.
80W, SK I, IK 08,
Gehäusefarbe RAL7016.
Maße max.: L x B x H = 470 x 330 x 115 mm
Betriebsgerät DALI-dimmbar.
inkl. Blendschutz zur Reduktion des rückseitigen
Streulichts

Wie Fabrikat WE-EF VFL530 R65 / 108-2044-70 + 430-0002
oder
gleichwertig
Menge: 1,000 St

**01.17.0005 Lichtmast LPH 6m**
Stahlrohr, konisch rund, nahtlos gezogen,
feuerverzinkt. Chromfrei passiviert
und pulverbeschichtet. Tür mit nicht rostender
Verschlussschraube und Steg
zum Einbau eines Kabelanschlusskastens.
Standardausführung mit
durchgehendem Erdstück und Kabeleinführungsöffnung.
Farbe RAL7016.
Lichtpunkthöhe 6m
Montage in bauseits vorhandenes Fundamentrohr

Wie Fabrikat WE-EF AM-K 60 / 240-0561 oder gleichwertig
Menge: 1,000 St

**01.17.0006 Kabelübergangskasten**
Kabelanschlusskasten zum Einbau in o.g. Lichtmast.
Gehäuse aus
glasfaserverstärktem und UV-stablisierten
Polycarbonat. Brandverhalten
nach UL 94-V2 bzw. UL94-V0. Anschlussklemmen aus
korrosionsbeständigen Nichteisenmetallen auf einer
Ebene verschieb- und
arretierbar. Lieferung mit Sicherungselementen. Mit
Zugentlastung und
eingebautem Berührungsschutz.

Wie Fabrikat WE-EF EK80 / 405-0112 oder gleichwertig
Menge: 1,000 St

#### Abschnitt 01.18 Fluchttürsteuerung

**01.18.0001 Fluchttürsteuerterminal**
Fluchttürsteuerterminal
zur Steuerung von elektrischen Verriegelungselementen
im Verlauf von
Flucht- und Rettungswegen zugelassen gem. EltVTR
mit integrierter Steuerung und beleuchtetem
Hinweisschild für die Nottaste
passend zum Schalterprogramm
modulare Bauweise zur Montage in 3 Standard UP-Dosen
mit einer Tiefe
von 62,5 mm

Steuermodul:
Nottaster (beleuchtet / zwangsöffnend) nach EN
60947-5-1 zur allpoligen
Trennung
der Versorgungsspannung zum Verriegelungselement
mit wiederverwendbarer, unverlierbarer, nicht
splitternder
Notschalterschutzhaube
mit integrierter optischer Türzustandsanzeige mit
symbolisch angeordneten
Hochleistungs-LED's (grün / rot / gelb) für entriegelt
/ verriegelt / Alarm
integrierte Steuerung
mit Mehrtonsirene und Sabotagekontakt;
mit Anschlussmöglichkeit für bis zu 2
Verriegelungselemente
mit einstellbaren Zeitgliedern für Langzeitfreigabe,
Kurzzeitfreigabe,
Voralarm,
Alarmzeit
mit Orientierungssignal nach Betätigung der Nottaste
mit Überwachung der Türoffenzeit bei Kurzeitfreigabe
mit automatischer Wiederverriegelung vor Ende
Kurzzeitfreigabe
mit einem programmierbaren Eingang für
Kurzzeitfreigabe über Zutrittskontrollsystem oder
Notentriegelung über Brandmeldeanlage oder
Verriegeln mit Vorrang über Einbruchmeldeanlage oder
Entriegelung über Zeitschaltuhr
Mit einem programmierbaren Relaisausgang für
Tür verriegelt/entriegelt oder
Sammelalarm oder
Ansteuerung Türöffner/Motorschloss/Drehtürantrieb
Parametrierung der o.g. Funktionen über
Schlüsseltaster ohne weitere
Hilfsmittel
möglich
mit Systemanschlusskabel (SYSCON5) für interne
Verdrahtung
Betriebsspannung: 24 V DC
Stromaufnahme: 125 mA bei 24 V

Bedienmodul
mit Schlüsseltaster für Ver/Entriegeln,
Kurzzeitfreigabe, Alarmrückstellung
mit Sabotagekontakt
mit Euro-Profilhalbzylinder, inkl. 3 Schlüssel
oder für bauseitigen Euro-Profilhalbzylinder
Schließbartstellung 180°, Länge
30,5 mm
mit Abdeckung passend zum entsprechenden
Schalterprogramm

Hinweisschildmodul
zur Kennzeichnung der Nottaste
beleuchtet mit Piktogramm nach DIN EN 13637:2015

Wie Fabrikat Assa Abloy 1385 oder gleichwertig
Menge: 2,000 St

**01.18.0002 Bauseits vorhandenes Motorschloss in Fluchttürsteuerung einbinden**
Einbindung des bauseits vorhandenen Motorschlosses in
die
Fluchttürsteuerung. Inklusive Verdrahtung, Anschluss,
Systemgeräte und
sonstigem Zubehör
Menge: 2,000 St

**01.18.0003 Anschluss und Aufnahme eines bauseits montierten Fluchttüröffners**
Anschluss und Aufnahme eines bauseits montierten
Fluchttüröffners an das
Fluchttürterminal.
Menge: 2,000 St

**01.18.0004 Einweisung Kindergartenpersonal in Fluchttürsteuerung**
Einweisung des Bedienungspersonals in die
Fluchttürsteuerung, bis zu 5
Teilnehmer.

Über die Einweisung des Betriebspersonals ist eine
Niederschrift
anzufertigen. Das Protokoll ist von allen Teilnehmern
zu unterschreiben und
der Bauleitung in Kopie zu übergeben.
Menge: 1,000 psch

#### Abschnitt 01.19 Energiemanagement

*Hinweis*
Implementierung eines Energie- und Lastmanagements,
das darauf abzielt,
den Hausanschluss vor Überlastung zu schützen. Das
System muss in der
Lage sein, die Messwandler, auszuwerten. Vorrüstung
für mindestens 8
Sicherungslastschaltleisten  Zusätzlich soll es eine
Verbindung mit dem
Energiemanagement herstellen, das gemäß EnWG §14a die
Steuerung der
steuerbaren Verbrauchseinrichtungen.
Das Lastmanagementsystem und Energiemanagement muss
geliefert und
fachgerecht installiert und Inbetrieb genommen werden.
Es soll die Steuerung der steuerbaren
Verbrauchseinrichtung gemäß EnWG
§14a übernehmen.
Das Energiemanagementsystem muss über eine
EEBus-Schnittstelle mit
dem Smart Meter Gateway des Verteilnetzbetreibers
(VNB) integriert
werden, damit die Steuersignale gemäß ENWG §14a
ausgeführt werden
können.
Das System soll die zur Verfügung stehende Leistung
aus dem
Hausanschluss und der Photovoltaikanlage dynamisch auf
die Ladepunkte
verteilen. Die Verteilung der Leistung soll je nach
verfügbarer bzw. freier
Leistung erfolgen. (Dynamisches Lastmanagement).
Protokoll über EEBus,
OCPP
Die Anbindung des Lastmanagementsystems erfolgt über
LAN bzw. Modbus
RTU/TCP IP.
Das Lastmanagement soll insgesamt bis zu 5 Ladepunkte
steuern können.
Aktuell wird 1 Ladepunkt fertig installiert.
Das System soll die Möglichkeit bieten, zukünftige
dynamische Stromtarife
zu integrieren, sodass das Energie- und Lastmanagement
sowie der
Stromspeicher entsprechend gesteuert werden können.
Integration des Wechselrichters zur dynamischen
Steuerung bei
Netzüberlastung durch den VNB.
Alle Komponenten wie Stromspeicher, Wechselrichter,
Wallboxen, Bauteile
zur Erfassung der Daten der integrierten Wandler
müssen mit dem Enegie-
bzw. Lastmanagement kommunizieren können und
kompatibel sein. Ebenso
muss der Heizstab mit eingebunden werden können.
Zugriff über WEB vom Browser am PC oder Mobilgerät.
Ausführung des Energie- und Lastmanagements mit ein
oder mehreren
Bauteilen als Hutschienenvariante. Zur Erfassung der
Daten von integrierten
Wandler in den Sicherungslastschaltleisten oder von
Überwurfstromwandler
sind ebenfalls ein oder mehrere Bauteile als
Hutschienenvariante notwendig.

**01.19.0001 Strommessmodul mit acht Messeingängen**
Strommessmodul mit mind. 8 Messeingängen
zur Anbindung der nachfolgenden Überwurfstromwandler
Das Strommessmodul kann über den internen Bus oder die
Bus-Übergabemodule bis zu 10 Erweiterungsmodule (z.B.
Strommessmodule) bei einer maximalen Buslänge von 100
m angebunden
werden. Kompatibilität mit dem Energie- und
Lastmanagement.

Verzerrungsfaktor THD-I in %, Einzelharmonische
(ungerade) für Strom bis
zur 9. Oberschwingung, lückenlose 4-
Quadranten-Messung, kontinuierliche
Echteffektivwertmessung (True RMS). Speicher für Min-
/ Max-Werte im
Basisgerät. Abtastrate von 8,3 kHz mit 166 Messpunkten
pro Periode. 4
LEDs zur Anzeige des Zustands von Versorgungsspannung,
Datenübertragung oder Modulfehler.

Genauigkeitsklassen nach IEC 61557-12 bei 50/60 Hz:
Wirkenergie Klasse: 0,5S / Strom: 0,5
Effektivwert aus Perioden (50/60 Hz): 10/12

Kommunikation: Modbus TCP

Strommessung:
Strommesseingänge: 8x als 2 Viererblöcke
Messmodi: 1-Ph.-Messung, 3-Ph.-Messung optional mit N
oder
Aronschaltung
Messkategorie: 300V CAT II
Strommessbereich: 5 mA bis 6 A rms
Auflösung: 0,1 mA (16 bit)
Abtastfrequenz Strom: 8,3 kHz (166 Samples)
Crest-Faktor: 2,0
Bemessungsstoßspannung: 2 kV
Leistungsaufnahme: ca. 0,2 VA ( Ri = 5 mOhm )
Überlast: 1s bei 120A (sinusförmig)

Geräteabmessung (B x H x T): 73 x 90 x 76 (4TE)
Bauart: Hutschieneneinbaugerät
Nettogewicht : ca. 210 g
Schutzart gemäß EN 60529: IP20
Temperaturbereich Betrieb: -10° C bis +55° C (K55)
Temperatur Lager & Transport: -25° C bis +70° C (K55)
Relative Luftfeuchtigkeit: 5 bis 95% bei 25 °C ohne
Kondensation
Wärmeverlustleistung: max. 0,8 W (Maximale
Leistungsaufnahme)

Zugelassen und kompatibel nur in Verbindung mit dem
zugehörigen
modularen Mehrkanal-Energiemessgeräts des Herstellers.

Inklusive systemspezifischen Zubehör, Anbindung der
Wandler und
Parametrierung.
Menge: 1,000 St

**01.19.0002 Dreipoliger Spannungsabgriff mit Sicherung 6,3 A**
Dreipoliger Spannungsabgriff mit Sicherung 6,3 A
zum Abgriff der Messspannung der
Multifunktionsmessgeräte durch
Klemmen an stromführenden Schienen. inkl. eingebauter
Absicherung.
Querschnitt Anschlussmessleitung (mm²): 1,5 - 4
Max. Betriebsspannung: 690 V
Prüfspannung / Impuls: 3 kV / 50 Hz 6 kV
Kurzschlussfestigkeit 70 kA zu 400 V / 50 Hz
Betriebsnennstrom In: max. 10 A
Isolierstoffklasse: E (max. 120°)
Sicherungstyp: 5 x 25 mm (mit Melder), 10 A SIBA DIN
41576-2
Umgebungstemperatur: -5 bis +40 °C
Primärausschluss Innen:-Sechskantschraube M8
Innensechskant: Nummer 6
Max. Schienendicke: 4 - 15 mm
Gehäuse: Polyamide (PA6.6)
Klemmenmaterial: Messing vernickelt
Menge: 2,000 St

**01.19.0003 Dreiphasen-Stromwandler 0,72kV Überwurfstromwandler Kl.1 FS5 primär 400A 3x2,5VA**
Dreiphasen-Stromwandler DIN EN 61869-2 (VDE 0414-9-2)
für
Messzwecke, Bemessungsbetriebsspannung 0,72 kV, mit
Beglaubigung, als
Überwurfstromwandler, Genauigkeitsklasse 1,
Überstrombegrenzungsfaktor
FS 5, Bemessungsstrom primär 400 A, Bemessungsstrom
sekundär 5 A,
Bemessungsleistung 3 x 2,5 VA.
Menge: 3,000 St

**01.19.0004 Dreiphasen-Stromwandler 0,72kV Überwurfstromwandler Kl.1 FS5 primär 150A 3x2,5VA**
Dreiphasen-Stromwandler DIN EN 61869-2 (VDE 0414-9-2)
für
Messzwecke, Bemessungsbetriebsspannung 0,72 kV, mit
Beglaubigung, als
Überwurfstromwandler, Genauigkeitsklasse 1,
Überstrombegrenzungsfaktor
FS 5, Bemessungsstrom primär 150 A, Bemessungsstrom
sekundär 5 A,
Bemessungsleistung 3 x 2,5 VA.
Menge: 9,000 St

**01.19.0005 Gateway M-Bus auf Modbus TCP**
Gateway M-Bus auf Modbus TCP
Kommunikationsschnittstelle für die Einbindung
von Verbrauchszählern in das Energiemanagementsystem
Anbindung auf Steuerungsebene Standard nach IEC6115
Versorgungsspannung: 24 V DC ± 5%,
M-Bus nach EN 13757-2  zum Anschluss von
bis zu 80 Standardlasten
Ethernet 100 MBit, RJ45 Buchse, geschirmt
Hutschienenmontage, max. 4 PLE
Galvanische Trennung von M-Bus und RJ45
Eignung für den Einsatz im industriellen Umfeld
Kompatibilität mit dem Energie- und Lastmanagement.

Inklusive systemspezifischen Zubehör und
Parametrierung.
Menge: 1,000 St

**01.19.0006 Energiemanagement**
Energiemanagement für Schnittstelle für die Einbindung
der erfassten
Messdaten der Wandler in den
Sicherungslastschaltleisten.
Konforme Kommunikation nach §14a EnWG
Kommunikation über Modbus RTU und TCP, OCPP sowie
EEBus.
Potentialfreie Ein- und Ausgänge für manuelle
statische Steuerung.
Möglichkeit der Einbindung in ein ganzheitliches
Lastmanagement für die
Steuerung von mehreren Ladepunkten
Einbindung des Heizstabs
Anschluss von Wechselrichter und Batteriespeicher.
Hutschienenmontage
Anschluss: 230V
Menge: 1,000 St

**01.19.0007 Lastmanagement**
Lastmanagement zur Vermeidung von Netzüberlastung und
Lastspitzen
Möglichkeit der Einbindung in ein ganzheitliches
Energiemanagement für
detailliertere Auswertungen und Prognosen von
Verbräuchen
Möglichkeit zur Einbindung von Solarstrom von
PV-Anlagen (Wechselrichter)
Möglichkeit zur Einbindung von vorhandenen
Speicherlösungen
Gewährung der kontinuierlichen Netzstabilität
Bedarfsgerechte dynamische Verteilung der
Anschlussleistung auf einzelne
Ladepunkte
Mindestens 5 Ladepunkte müssen eingebunden werden
können
Vorgabe von Minimal- und Maximalladeströmen sowie
-leistungen
Priorisierung nach RFID-Karten
Visualisierung der aktuellen Daten und Einstellung der
Regelparameter in
Web-Interface
Herstellerneutrale Einbindung der vorhandenen und
zukünftigen Stromzähler
Einmalige Freischaltung der benötigten Ladepunkte -
ohne laufende Kosten
Spätere Erweiterung um zusätzliche Ladepunkte sowie
weiterer
Komponenten möglich
OCPP-Forwarding - Weiterleitung von Daten an ein
Abrechnungs-Backend
Auswahl verschiedener Lademodi nach Nutzer
Phasengenaue Regelung
CSV Export der Ladevorgänge zur detaillierten
Auswertung und
eichrechtskonformen Abrechnung (i. Abhängigkeit der
installierten Zähler)
Ladegruppendefinition
Berücksichtigung der Gebäude- und sonstiger Lasten am
Standort
Optimale Verteilung der Netzanschlussleistung
Hutschienenmontage
Anschluss: 230V
Menge: 1,000 St

**01.19.0008 Programmierung, Inbetriebnahme und Einweisung**
Programmierung, Inbetriebnahme und Einweisung in das
oben beschriebene
Energie- und Lastmanagementsystems
Menge: 1,000 psch

#### Abschnitt 01.20 E-Ladestation

**01.20.0001 Wallbox 11kW**
Wallbox zum Laden von Elektrofahrzeugen
Ladeleistung bis 11 kW (3-phasig) / 3,7 kW (1-phasig)
und einem maximalen
Ladestrom von 16 A
Ladeleistung variabel einstellbar
Integrierte DC-Fehlerstromerkennung für
Gleichfehlerströme = 6 mA
Steckdose für Typ 2 Ladestecker
Lademodus 3 gemäß IEC 61851-1
Bemessungsspannung 400 V AC
Schutzart: mind. IP54
Schlagfestigkeit: mind. IK08
Schutzklasse II,
Wand- und Stelenmontag
Integrierter MID-Zähler
Dynamisches phasen-individuelles Lastmanagement
Möglichkeit zur Anbindung an
Heim-Energiemanagementsysteme und
PV-Wechselrichter
Autorisierung des Ladevorgangs per RFID, Plug & Charge
(ISO 15118) und
Autocharge
LED Anzeige zur Rückmeldung von Statusänderungen
Auswertung von Ladestatistiken, unterstützte
Kommunikationsprotokolle und
-schnittstellen:
USB
WLAN, Ethernet
Modbus TCP
OCPP 1.6
Farbe: Reinweiß oder Tiefschwarz nach vorgabe
Auftraggeber
Die Kompatibilität mit dem Last- und Energiemanagement
ist zu
gewährleisten.

Wie Fabrikat Keba KeContact P40 oder gleichwertig
Menge: 1,000 St

**01.20.0002 Stele für Wallbox**
Wallbox Stele für oben angebotene Wallbox - inkl.
Kabelhalterung
Material Edelstahl V2A
Kabeldurchführung sowie zur Befestigung von Zubehör
Menge: 1,000 St

**01.20.0003 Einbindung der Wallbox in das Energie- und Lastmanagement**
Einbindung der Wallbox in das Energie- und
Lastmanagement. Einbindung in
die Steuerung nach §14a EnWG
Menge: 1,000 St

#### Abschnitt 01.21 Stromversorgung Außenanlagen

**01.21.0001 Steckdosenkombination 3x230V/1x16A, 1x32A CEE IP44**
Steckdosenkombination 3x230V/1x16A,1x32A CEE IP44 RCD
Typ B

Steckdosenkombination nach Schaltgerätenorm IEC 61439
stückgeprüft und zertifiziert und anschlussfertig
verdrahtet
Schutzart mind. IP 44
Gehäuse mit Innen- und Außenbefestigung
Absicherung unter transparenter Betätigungsklappe
mittels Vorhängeschloss

abschließbar, laienbedienbar
Schlagfestigkeit min. IK09
Kabeleinführung oben/unten möglich vorgeprägt bis 2 x
M40
Anschlussmöglichkeiten von 2 Leitungen 5x25mm2 (als
Durchgangsverdrahtung

zulässige Absicherung in der Zuleitung 63A

Mindestbestückung:
3 Schukosteckdosen 16A 230V
1 x CEE-Steckdose 16A 400V 5p 6h
1 x CEE-Steckdose 32A 400V 5p 6h

Absicherungen:
3 x Leitungsschutzschalter 16A C 1polig für
Schukosteckd. 16A
1 x Leitungsschutzschalter 16A C 3polig für CEE 16A
1 x Leitungsschutzschalter 32A C 3polig für CEE 32A
1 x RCD Fehlerstromschutzschalter 63A 30mA
allstromsensitiv Typ B 4polig

Höhe: ca. 520 mm
Breite: ca. 230 mm
Tiefe: ca. 150 mm

Wie Fabrikat Mennekes oder gleichwertig
Menge: 1,000 St

#### Abschnitt 01.22 Stundenlohnarbeiten

*Hinweis*
Verrechnungssätze für Löhne
Die Verrechnungssätze für die nachstehenden Lohn- und
Berufsgruppen sind unaufgegliedert anzubieten.
In ihnen sind enthalten:
- Lohn- und Gehaltskosten,
- Lohn- und Gehaltsnebenkosten,
- Sozialkosten einschließlich Sozialkassenbeiträge,
- Gemeinkostenanteile,
- Gewinn.
Zuschläge zu den Verrechnungssätzen für vom Auftraggeber angeordnete oder zu vertretende Nacht-, Sonntags-, Feiertags- und Mehrarbeit (Überstunden) sind
gesondert nachzuweisen; sie werden in Höhe der tariflichen Vereinbarung vergütet.
Für Nacht-, Sonntags- und Feiertagsarbeit wird als
Zuschlag nur der Beitrag zur gesetzlichen Unfallversicherung vergütet. Für Mehrarbeit werden zusätzlich
die Sozialkosten vergütet.
Beschäftigt der Bieter bei einer der nachstehenden
Lohn-/Berufsgruppen keine Arbeitskräfte, hat er dies
anzugeben und statt dessen den Einsatz möglichst
gleichwertiger Arbeitskräfte anzubieten.

**01.22.0001 Vorarbeiter**
StL-Nr. 21789301001
Vorarbeiter / Meister
Menge: 30,000 h

**01.22.0002 Facharbeiter**
StL-Nr. 21789301101
Facharbeiter / Maschinist
Menge: 40,000 h

**01.22.0003 Helfer**
StL-Nr. 21789301201
Menge: 20,000 h

### Bereich 02 Photovoltaikanlage

*Hinweis*
Sofern die Befreiung auf Umsatzsteuerpflicht für das
Projekt und im gesetzlichen Rahmen anwendbar ist,
wird vom AN eine getrennte Rechnungstellung
gefordert. Mehrkosten aus dieser Forderung werden
nicht eigens vergütet.

Die Beauftragung gilt vorbehaltlich der
Einspeisezusage durch den VNB.

#### Abschnitt 02.01 Allgemein

*Hinweis*
Die Photovoltaikanlage wird auf dem jeweiligen Süddach
mit 25 Grad
Dachneigung der drei Häuser installiert.

Die Dacheindeckung besteht aus einem
Doppelstehfalzblechdach.

Die Doppelstehfalzblechdachklemmen müssen ebenfalls
mit einkalkuliert
werden.

Die Gebäudehöhe beträgt ca. 9m. Das Gerüst wird
bauseits gestellt.

Die Installation erfolgt Dachparallel. Die max.
zulässige Dachlast des
Gesamtsystems beträgt 20kg/m² bezogen auf die
Aufstellfläche der
PV-Anlage.

Aufgrund der unterschiedlichen Längenausdehnungen der
Materialien soll
ein Einlegesystem zum Einsatz kommen.

Windlastzone I, Geländekategorie III

Eine Blitzschutzanlage wird neu installiert.

Dem Angebot ist ein Datenblatt des angebotenen Moduls
und der
Montagekonstruktion beizulegen.

Dynamische Überschusseinspeisung von 60% der
Generatorleistung nach dem Gesetz zur Änderung des
Energiewirtschaftsrechts zur Vermeidung von temporären
Erzeugungsüberschüssen (Solarspitzengesetz).
Die Anbindung eines intelligenten Messsystems mit
Steuerbox
muss vorbereitet sein.

Die Photovoltaikanlage ist vollständig montiert und
bis zu den
Wechselrichtern verkabelt, inklusive der nachfolgenden
Verlegesysteme, wie
Alu-Rohre oder Kabelrinnen, anzubieten.

inkl. Transport sämtlicher Komponenten auf das Dach
und betriebsfertig
installieren. Bei der Anlieferung ist zu beachten,
dass keine geeigneten
Stapler oder Hebefahrzeuge vor Ort sind.

**02.01.0001 Werkstatt- und Montageplanung**
Werkstatt- und Montageplanung

für alle in diesem Titel aufgeführten Positionen.

Nach VOB Teil C, DIN 18382 und nach ZVB. Der
Auftragnehmer hat die vom
Auftraggeber gelieferten Berechnungen und
Planungsunterlagen u.a.
hinsichtlich der Beschaffenheit und der Funktion der
Anlage, Realisierbarkeit
und insbesondere auf deren Vollständigkeit zu prüfen
(VOB/C).

Der AN erhält jeweils einen Satz der aktuellen
Ausführungspläne nach
Auftragsvergabe auf Papier und Datenträger im
DWG-Format und PDF, alle
weiteren Kopien, Pausen etc. gehen zu Lasten des AN.

Die Übergabe und das Ergebnis der erfolgten Prüfung
ist schriftlich zu
bestätigen.

Der Auftragnehmer muß vor Beginn der Montagearbeiten
dem Auftraggeber
alle Angaben machen, die für den ungehinderten Einbau
und
ordnungsgemäßen Betrieb der Anlagen erforderlich sind.

Weiterhin hat der Auftragnehmer nach Planunterlagen
und Berechnungen
des Auftraggebers die für die Ausführung erforderliche
Werkstatt- und
Montageplanung zu erbringen und soweit erforderlich
mit dem Auftraggeber
abzustimmen.

Die Werkstatt- und Montagepläne sind der
Fachbauleitung vor der
Ausführung vorzulegen. Für die Einsicht sind alle
Pläne der Fachbauleitung
in dreifacher Ausführung zu übergeben.

Auslegung der produktspezifischen Daten als Grundlage
für die Ausführung
- Berechnung und Position der Befestigungspunkte
- statischer Nachweis für das PV-Montagesytem inkl.
Ballastierung
- Position der Wechselrichter und Schaltschränke
- Planung der Generatorverschaltung
- Lage der Solarmodule - Stringpläne
- Aufbauzeichnungen bzw. Detailzeichnungen
- Detail Dachbefestigungen
- Ansichtspläne
- Verdrahtungspläne
- Einbindung in den Blitzschutz
- Abstimmung der baulichen Vorleistungen
Menge: 1,000 psch

**02.01.0002 Anmeldung beim Netzbetreiber**
Anmeldung beim Netzbetreiber
Zusammenstellung aller erforderlichen Unterlagen wie
Schemata,
Datenblätter, der Komponenten, technische
Anlagendaten, Abstimmung der
Netzzuschalttermine mit Fachbauleitung, Bauherr und
späterem
Anlagenbetreiber.
Menge: 1,000 psch

**02.01.0003 Inbetriebnahme der Photovoltaikanlage mit dem zuständigen Netzbetreibe**
Inbetriebnahme der Photovoltaikanlage mit dem
zuständigen Netzbetreiber,
und dem Vertreter des Auftraggebers.

Funktionstest der Wechselrichter und alle Komponenten
der
Systemüberwachung.

Vom Auftragnehmer ist ein Inbetriebsetzungsprotokoll
auf Formblättern des
lokalen Netzbetreibers zu erstellen. Die vom
Netzbetreiber dazu geforderten
Anlagen werden beigelegt.

Funktionsprüfung:
Vor Inbetriebnahme sind die Anlagen auf Funktion der
Schutzmaßnahmen
und des Isolationszustandes nach VDE 0100, zu prüfen.
Die Kosten für die
Prüfung sind in die Einheitspreise einzurechnen. Meß-
und Prüfprotokolle
nach DIN VDE 0100 Abnahmeprotokoll mit den
Prüfergebnissen der
gesamten elektrischen Anlagen nach VDE 0100
Bescheinigung über die
sachgemäße Ausführung der Anlagen nach Vordruck.

mit Systemdokumentation / Prüfbericht nach DIN VDE
0126-23

inkl. Termineinladung und Terminkoordinierung
Menge: 1,000 psch

**02.01.0004 Kennzeichnung PV-Anlage nach VDE 0100-712**
Kennzeichnungen und Warnhinweisschilder der PV-Anlage
nach VDE 0100-712
Folgende Komponenten sind mindestens zu kennzeichnen:
Zählerschrank, Unterverteilung,
Generatoranschlusskasten,
Überspannungsschutzgehäuse, Rangierverteiler und
Steigtrassen und
Kabelrinnen die mit DC-Leitungen belegt sind.
Dauerhafte Beschriftung der String-Leitungen, zur
eindeutigen Zuordnung.
Menge: 1,000 psch

*Hinweis*
Dokumentation 2-fach
Die Bestandsunterlagen sind gesammelt in einem Ordner
mit Registern und
einem Inhaltsverzeichnis eine Woche vor der Abnahme
vorzulegen.
Handschriftliche Eintragungen werden nicht akzeptiert.
Werden diese nicht nach erfolgter Fristsetzung
vorgelegt, behält sich der
Auftraggeber das Recht vor, die Dokumentation durch
eine andere Firma
durchführen zu lassen.

Alle Unterlagen sind jeweils in Papierform und auf CD
zu übergeben. Die
Pläne müssen jeweils dem Revisionsstand entsprechen.
Die Daten sind in
gängigen Formaten wie DWG, DXF, PDF, EXCEL oder WORD
zu speichern.
Sollten einzelne Teile in den Revisionsunterlagen für
das Objekt nicht
zutreffen oder diese nicht notwendig sein, sind die
entsprechenden Reiter
bzw. die Inhaltsverzeichnisse in den einzelnen Ordnern
entsprechend zu
kennzeichnen.
Sollte eine technische Einrichtung nicht erwähnt
werden, aber im Objekt
installiert sein, sind die entsprechenden Unterlagen
den Revisionsunterlagen
hinzuzufügen.
Technische Einrichtungen die im Objekt nicht vorhanden
sind, sind jeweils in
den Reitern der jeweiligen Ordner zu kennzeichnen.

Die Dokumentation enthält ein Unternehmerverzeichnis
mit
Unternehmerangaben und allen Nachunternehmerangaben
(jeweils mit Anschrift, Ansprechpartner, Auftrags-Nr.
etc.)

Alle nachstehenden Teildokumentation sind zu einer
Gesamtdokumentation
zusammenzustellen. Die Teildokumentationen müssen
nicht getrennt
abgegeben werden. Sofern der Umfang der
Teildokumentationen gering ist,
können auch Grundrisspläne zusammengefasst werden.
Hierfür ist vorab
eine Abstimmung mit dem Auftraggeber erforderlich

**02.01.0005 Dokumentation PV-Anlage**
Dokumentation PV-Anlage (Stadt IN / Ordner 15)

Ausführungsgrundlagen
- Unternehmerangaben (Anschrift, Ansprechpartner,
Auftrags-Nr., etc.)
- NU-Angaben (Anschrift, Ansprechpartner,
Auftrags-Nr., etc.)
- Adresse und Ansprechpartner des Stromversorgers
- Anlagendaten Steckbrief
  Installierte DC-Leistung,
  AC Nennleistung,
  Anzahl Module,
  Modultyp,
  Aufständerungsneigung und Ausrichtung,
  WR-Typ,
  Verstringung,
  Überspannungsschutz,
  ggf. Speichertyp und -größe,
  IP & MAC Adressen,
  eingerichtete Wechselrichter Benutzer & Passwörter
(Änderung der
Standardpasswörter  unbedingt erforderlich!))

Pläne und Systembeschreibung (Werk- und Montageplanung)
- Belegungsplan/ Dachaufsichtsplan der Module M 1:50
mit Seriennummer
- Stringplan
- Generator Verschaltung
- Verlegeplan Kabel im / am Gebäude
- Verteilungspläne (mit Klartextlegenden)
- Stromlaufpläne (Übersichtsschaltplan)
- AC-Unterverteiler
- Unterkonstruktion
- Statik Bericht / Statik Berechnung / Standsicherheit
- Geräteliste
- Ertragssimulation mit Anteil Eigenverbrauch und
Autarkiegrad

Produktübersicht/Herstellerangaben (Datenblätter,
Bedienungsanleitungen, Garantiebedingungen und
-zertifikate)
- PV-Modul (& Modulliste mit Seriennummer und
Kenndaten)
- Wechselrichter
- Speichersysteme
- Unterkonstruktion
- Überspannungsschutz
- GAK
- PV-Kabel
- Datenlogger
- EDV-Listen
- Fabrikatslisten
- Weitere Komponenten

Unterlagen Energieversorgungsunternehmen

Prüfungen und Bescheinigungen
- Funktionsbescheinigung
- Fachunternehmerbescheinigung
- Einweisungsprotokoll
- Inbetriebnahme Bescheinigung
- Messprotokolle (DIN EN 62446)

Wartung
- Wartungsanweisung -/vertrag
- Bedienungsanweisung

Abnahmeprotokoll & Protokoll Mängelbeseitigung

Fotos vor/nach Installation
Menge: 1,000 psch

#### Abschnitt 02.02 PV-Anlage

**02.02.0001 Photovoltaikmodul 450 Wp Glas-Glas-Modul Full Black**
Photovoltaikmodul, zur Aufdachmontage,
Systemspannung '1500' V,
Mindestnennleistung '450' Wp, plussortiert,
Maße 1762x1134mm (+/-15mm), Höhe max. 30mm

Glas-Glas-Modul, aus monokristallinen Zellen,
monofazial, Schutzklasse II,
mit Steckverbinder, Schutzart mind. IP 67 DIN EN 60529
(VDE 0470-1), mit
Rahmen aus pulverbeschichtetem Aluminium,
Optik komplett schwarzes Design - "Full-Black"

Modul geeignet für Schneelast 5 kN/m2, Windzone 1,
Ausführung gemäß
Einzelbeschreibung.
Menge: 84,000 St

**02.02.0002 Aufdach Tragkonstruktion Dachparallel**
Aufdach Tragkonstruktion für die Solargeneratoren als
Einlegesystem mit
schwimmend gelagerter Tragkonstruktion ohne notwendige
thermische
Trennungen.

Die Montage hat mit einem Dachmontagesystem aus
Aluminium zu erfolgen.
Das System ist parallel zum Dach zu installieren. Die
Eindeckung besteht
aus einem Doppelstehfalz Blechdach.

Alle Befestigungselemente (Schrauben, Muttern usw.)
sind vollständig
mindestens in V2A auszuführen.Tragsystem aus
Aluminium-Spezialprofilen.
Die Art und Anzahl der Befestigungspunkte bzw. die
Lastabtragung auf die
Dachfläche sind mit der ausführenden Dachdeckerfirma
abzustimmen. Über
die Abstimmung ist ein Protokoll zu fertigen. Die
Klemmen für das
Doppelstehfalz Blechdach werden bauseits gestellt.

Die Solarmodule müssen sicher, herstellerkonform und
verspannungsfrei
montiert werden können. Die verwendeten Montagesysteme
und
Befestigungsmaterialien müssen eine Witterungs- und
Korrosionsbeständigkeit aufweisen, die mindestens 25
Jahre lang Schutz
gegen ein korrosionsbedingtes Bauteilversagen
gewährleistet.
Kontaktkorrosion muss ausgeschlossen werden.

Im Dachmontagesystem sind alle Quer- und Längsprofile,
Modulhalteklemmen, Verbinder, sowie alle sonstigen
Befestigungs- und
systemspezifischen Elemente enthalten.

Bei der Auslegung des Dachmontagesystems ist die DIN
1055
"Einwirkungen auf Tragwerke" zu berücksichtigen.

Dem Angebot ist ein Datenblatt der Montagekonstruktion
beizulegen.

Inkl. Potentialausgleichsanschlüsse und
Potentialausgleichsverbindungen
zwischen den Elementen.

Die Leitungsführung unterhalb der Modulfläche ist so
auszuführen, dass alle
Leitungen inkl. der Modulverbindungsleitungen am
Tragsystem dauerhaft
befestigt sind. Auf der Dachfläche dürfen keine
Leitungen u. Steckverbinder
aufliegen.

Farbe der Tragkonstruktion: Schwarz, Schrauben
Edelstahl

Die Vergütung der Unterkonstruktion erfolgt je
Photovoltaikmodul.
Menge: 84,000 St

**02.02.0003 Wechselrichter und Batteriespeichersystem**
Wechselrichter und Batteriespeichersystem

Technische Systemdaten
Nutzbare Kapazität: mind 44,8 kWh
Batterie Be-/ Entladeleistung: 30 kW
Gewicht Batterietürme: 554 kg
Anzahl Türme: 2
Batterieturmhöhe: max. 2,30 m
Anzahl Batteriemodul 2,80 kWh: 16
Anzahl HV-Box: 1
Anzahl BMS inkl. Sockel: 2
Anzahl Parallel-Box mit Kabel: 1
Anzahl EMS-Box inkl. Kabel: 1
Anzahl Hybridwechselrichter 30 kW: 1

System
Produktgarantie: 10 Jahre

Installation/ Umgebungsbedingungen:
IP-Klassifizierung: 55
Betriebshöhe: <2.000 m
Aufstell-/Betriebstemperatur: -30 °C bis +60 °C
Arbeitstemperatur Batterie: -20 °C bis +50 °C
Optimale Betriebstemperatur Batterie: +15 °C bis +30°C
Max. Netzanschluss: 120 A
Höhere Netzanschlussströme durch optional erhältlichen
Zähler möglich

Zertifizierung / Richtlinien
Gesamtsystem: CE
Wechselrichter:
VDE 4105:2018-11
TOR Erzeuger Typ A 1.1
Batterie: UN38.3
VDE 2510-50
EMC; IEC62619

Hybridwechselrichter
DC-PV-Anschluss
Max. DC Eingangsleistung: 45 kWp
MPP-Tracker: 3
Eingänge je MPPT: 2 (MC4)
Startspannung: 200 V
Max. DC Betriebsspannung: 950 V
Max. DC Eingangsspannung: 1.000 V
MPPT Spannungsbereich: 200 V - 850 V
Nenn-Eingangsspannung: 620 V
Max. nutzbarer Eingangsstrom je MPPT: 30 A
Max. Kurzschlussstrom je MPPT: 38 A

DC-Batterie-Anschluss
Max. Be-/Entladeleistung: 30.000 W

AC-Anschluss
Netzanschluss 400/380 V, 3L/N/PE, 50/60 Hz
Max. Ausgangsstrom (400 V): 43,3 A
Max. Eingangsstrom (400V): 50 A
Nominale Scheinleistungsausgabe: 29.900 VA
Max. Scheinleistungsausgabe: 29.900 VA
Max. Scheinleistung vom Stromnetz: 33.000 VA
Cos(Phi): -0,8 bis +0,8

Notstrom
Notstromfähig: Ja
Netzform: 400/380 V, 3L/N/PE, 50/60 Hz
Notstromversorgte Lasten (pro Phase): 29.900 VA (9.966
VA)
Schieflast: 9.966 VA
Schwarzstart: Ja
Solare Nachladung: Ja

Wirkungsgrad
Max. Wirkungsgrad: 98,0 %
Europ. Wirkungsgrad: 97,5 %

Allgemein
Breite x Tiefe x Höhe: 520 x 220 x 660 mm
Gewicht: 54 kg
Topologie: nicht isoliert
DC-Überspannungsschutz: Typ 2
Eingänge Rundsteuerempfänger: Ja
Kühlung: adaptiver Ventilator
Lautstärke: < 45 dB

Batterie
Zelltechnologie: Lithium-Eisenphosphat (LiFePO4)
Nutzbare Kapazität: mind. 44,80 kWh
Nachträglich erweiterbar: Ja
Turm-Breite: ca. 500 mm
Turm-Tiefe: ca. 400 mm
Kapazitätsgarantie: 12 Jahre bzw. 6.000 Zyklen

Schnittstelle VNB:
Rundsteuerempfänger oder iMSys nach Vorgabe des VNB

Hardware
Eingänge: 4 digitale Eingänge

Ausgänge:
3 x Lastschaltkontakte (10 A pro Kanal & gemessen)
2 x potentialfreie Schaltkontakte (max. 24 V)
1 x Analoger Ausgang (0 bis 10 V)
Parallelschaltung: CAN

Kommunikation mit internen Komponenten: RS485 - Modbus
RTU
Kommunikation mit externen Komponenten: RS485 - Modbus
RTU/LAN-Modbus TCP
Kommunikationsschnittstellen
Internetverbindung: LAN
Lokal: Modbus/TCP-API (lesend, optional schreiben),
REST-API (lesend,
optional schreibend)
Online: Cloud-Rest-API (lesend, optional schreibend)
Basis & Zukunftsfähigkeit
Betriebssystem: basierend auf openEMS (Open Source)
Einspeisemanagement: 0 % bis 100 %
Erweiterte Be- und Entladestrategien
Netzdienliche Beladung
Dynamische Stromtarife

Betriebsbereit inkl. programmiert und parametriert
nach Vorgabe AG

Wie Fabrikat FENECON Home 30 oder gleichwertig
Menge: 1,000 St

**02.02.0004 Photovoltaik-Steckverbinder**
Photovoltaik-Steckverbinder als Kupplung oder Stecker
Nennstrom: 40 A, Nennspannung: 1100 V, Anschlussart:
Federkraft,
Farbe: schwarz, Nur mit Werkzeug entriegelbar
Leitungsaußendurchmesser: 5 mm - 8 mm

Umgebungsbedingungen:
- Schutzart (gesteckt): IP66 /┼IP68 (2m / 24h)
- Umgebungstemperatur (Betrieb): -40 C - 85 C

Allgemein:
- Ausführung: Buchse / Stift
- Anzugsdrehmoment Mutter: 2 Nm ±0,1 Nm
- Steckkraft: 45 N ±10 N
- Trennkraft: 250 N ±50 N
- Auszugskraft der Leitung Trennkraft: > 330 N

Allgemein:
- Bemessungsspannung: mind. 1100 V
- Bemessungsstrom (4,0 / 6,0 qmm): mind. 40 A
- Schutzklasse: II

Material:
- Farbe: schwarz
- Isolierstoff: mPPE
- Material Kontakt: Cu
- Material Kontaktoberfläche: Ag
- Brennbarkeitsklasse nach UL 94: V0

Anschlussdaten:
- Anschlussart: Federkraft
- Anschlussvermögen: 2,5 qmm - 6 qmm
- Durchgangswiderstand mit angeschlossenem Leiter:
0,45 mOhm
- Abisolierlänge: 15 mm
- Kabeltyp: PV1-F Leitungen
Menge: 25,000 St

**02.02.0005 Einspeisemanagement über Rundsteuerempfänger**
Einspeisemanagement über Rundsteuerempfänger
Der Wechselrichter wird über Rundsteuerempfänger in der
Wirkleistungseinspeisung ferngesteuert.
Erweiterungsmodul für Wechselrichter um die vier
notwendigen
Eingangskontakte anschließen und verarbeiten zu können.
Die Parallelschaltung mehrerer Wechselrichter muss
möglich sein.
Abrechnung nach Anzahl der Wechselrichter
Menge: 1,000 St

**02.02.0006 Dokumentation Dachzustand vor Montagebeginn**
Dokumentation Dachzustand vor Montagebeginn
Gemeinsam mit der Bauleitung sind die Dachflächen vor
Montagebeginn zu
begehen und zu dokumentieren. Über die Begehung hat
der AN eine
Fotodokumentation zu erstellen. Auf sichtbare Mängel
ist gesondert
hinzuweisen.
Menge: 1,000 St

**02.02.0007 Spannungs- und Frequenzrelais, NA Schutz**
Spannungs- und Frequenzrelais, NA Schutz
nach VDE AR-N 4105

Netz- und Anlagenschutz entsprechend der VDE
Anwendungsregeln
VDE-AR-N 4105:2011-06 und 4105:2018-11, VDE-AR-N
4110:2018-11.
Einhaltung der BDEW-Richtlinie und DIN V VDE 0126-1-1,
DIN V VDE V
0126-1-1/A1.
Überwachung von Über- und Unterspannung und Frequenz,
10 Minuten-Mittelwert Vektorsprungüberwachung ROCOF
(Rate of Change
of Frequency),
Überwachung des Frequenzgradienten df/dt.
Einfehlersicher mit Überwachung der Kuppelschalter
Inselnetzüberwachung (passiv).
Integrierte Digitalanzeige für Messwerte und
Programmierung.
Alle Werte am Gerät einstell- und ablesbar.
Voreingestellte Grundprogramme entsprechend den Normen
und Richtlinien,
Digitalanzeige für Messwerte und Programmierung von
Grenzwerten.
Hysterese und Schaltzeiten für jeden Alarm einzeln
einstellbar.
MIN/MAX-Speicher für Messwerte,
Test-Taste und Simulationsfunktion mit Messung der
Schaltzeiten.
Integrierter Alarmzähler für mindestens 100 Alarme,
mit rel. Zeitstempel und Aufzeichnung der
Alarmsummenzeit.
Schaltausgänge: Ausgangsrelais 2 x 1 Wechsler,
Transistorausgänge für Meldung der Schaltursache.
Betriebszustands- und
Alarmanzeige mit LEDs. Möglichkeit zum Codeschutz für
Parameter und
Plombierung für Einstellwerte.

Breite max. 6TE
Frequenz: 40 bis 70 Hz
Eingangsspannung: 15 bis 530 V
Anzahl Öffnerkontakte: 2
Anzahl Schließerkontakte: 2
Menge: 1,000 St

#### Abschnitt 02.03 Überspannungsschutz

**02.03.0001 Generator-Freischaltung Steuerbox**
Generator-Freischaltung Steuerbox
Einrichtung zur Fernsteuerung einer Abschaltung von
Photovoltaik-Strängen.
Die Abschaltung erfolgt über einen integrierten roten
Drehhebel, verriegel-
und absperrbar, oder einen extern angeschlossenen
potentialfreien
Schaltkontakt, oder eine Auslösung über Unterspannung.
Der Systemstatus
wird über eine Statusanzeige signalisiert. Zusätzlich
verfügt die Einrichtung
über eine Auswertung und Statusanzeige eines extern
angeschlossenen
Überspannungsschutz mit Fernmeldekontkat oder einer
Serienschaltung
mehrerer solcher Bausteine. Die Einrichtung verfügt
weiter über einen
potentialfreien Ausgang, über welchen ein externes
System den
Systemstatus abfragen kann. Gehäuse zur Wandmontage im
witterungsgeschütztem und verschattetem Außenbereich.
Umgebungstemperatur im Betrieb von -10 bis 45°C.
Automatisches Wiedereinschalten bei
Spannungswiederkehr.

Wie Fabrikat Q3-Energie oder gleichwertig
Menge: 1,000 St

**02.03.0002 Generator-Freischalter Schaltbox 3 MPP mit je 2 Eingänge**
Generator-Freischalter Schaltbox mit 3 Stück ÜSS T1&2
Einrichtung zur fernsteuerbaren Abschaltung von bis zu
3 Strängen einer
Photovoltaikanlage nach DIN EN 60947-3. Automatische
Abschaltung bei
Verlust des Steuersignals. Automatisches Einschalten
bei Herstellung des
Steuersignals. Schaltvermögen pro String String mind.
1200V/11A. Ein- und
austritt der Strings über integrierte PV
Steckverbindungen (z.B. MC4).
Gehäuse zur Wandmontage oder an der PV
Unterkonstruktion im
witterungsgeschütztem und verschattetem Außenbereich.
Umgebungstemperatur im Betrieb von -10 bis 45°C. Mit
drei integrierten
Überspannungsschutzbausteinen des Typen 1 & 2  nach
IEC 61643-31, EN
50539-11, mit Fernmeldekontakt. Interne
Parallelschaltung von je 2 Strängen
zur Aufschaltung auf je einen MPP Tracker.

Wie Fabrikat Q3-Energie oder gleichwertig
Menge: 1,000 St

#### Abschnitt 02.04 Kabel und Leitungen

**02.04.0001 Gummischlauchleitung H1Z2Z2-K 1x6**
STLB-Bau 2023-10 053
Gummischlauchleitung DIN EN 50618 (VDE 0283-618)
H1Z2Z2-K 1 x 6,
Cu-Zahl 58, Farbton schwarz.
Menge: 380,000 m

**02.04.0002 Verlängerungsgummischlauchleitung H1Z2Z2-K mit Steckverbinder 2m**
Verlängerungsgummischlauchleitung bestehend aus
Gummischlauchleitung
DIN EN 50618 (VDE 0283-618) H1Z2Z2-K 1 x 6, Cu-Zahl
58, Farbton
schwarz und Steckverbinder + und -.
Typ/Modell des Steckverbinder je nach Typ/Modell vom
Gegenstück
Länge: 2m
Menge: 8,000 St

**02.04.0003 Kabel halogenfrei N2XH-J 1x16RE**
STLB-Bau 2025-10 053
Halogenfreies Kabel DIN VDE 0276-604 (VDE 0276-604)
N2XH-J 1 x 16 RE,
Cu-Zahl 154, Brandklasse B2ca DIN EN 13501-6.
Menge: 120,000 m

**02.04.0004 Installationsleitung halogenfrei NHXMH-J 5x16RM**
STLB-Bau 2023-10 053
Halogenfreie Installationsleitung DIN VDE 0250-214
(VDE 0250-214)
NHXMH-J 5 x 16 RM, Cu-Zahl 768, Brandklasse B2ca DIN
EN 13501-6,
Rauchentwicklung s 1 DIN EN 50575 (VDE 0482-575),
Säureentwicklung a 1
DIN EN 50575 (VDE 0482-575), brennende Tropfen d 1 DIN
EN 50575 (VDE
0482-575).
Menge: 15,000 m

#### Abschnitt 02.05 Verlegesysteme

**02.05.0001 Kunststoffpanzerrohr M 20**
Kunststoffpanzerrohr M 20 aus PVC-U mit Mantel aus
PVC-P, grau biegsam,
Druckfestigkeit und Schlagfestigkeit mittel, -5°C bis
+60°C, UV-beständig
Menge: 15,000 m

**02.05.0002 Kunststoffpanzerrohr M 25**
Kunststoffpanzerrohr M 25 aus PVC-U mit Mantel aus
PVC-P, grau biegsam,
Druckfestigkeit und Schlagfestigkeit mittel, -5°C bis
+60°C, UV-beständig
Menge: 65,000 m

**02.05.0003 Kunststoffpanzerrohr M 32**
Kunststoffpanzerrohr M 32 aus PVC-U mit Mantel aus
PVC-P, grau biegsam,
Druckfestigkeit und Schlagfestigkeit mittel, -5°C bis
+60°C, UV-beständig
Menge: 15,000 m

**02.05.0004 Kunststoffpanzerrohr M 40**
Kunststoffpanzerrohr M 40 aus PVC-U mit Mantel aus
PVC-P, grau biegsam,
Druckfestigkeit und Schlagfestigkeit mittel, -5°C bis
+60°C, UV-beständig
Menge: 10,000 m

**02.05.0005 Ringraumdichtung als geschlossener Dichteinsatz 5 Durchgänge PV**
Ringraumdichtung als geschlossener Dichteinsatz mit
einem oder mehreren
Durchgängen. Zum Einsetzen in vorhandene Futterrohre
oder
Betonkernbohrungen, millimetergenau anpassbar.
Geeignet für Kabel und
Rohre zum gas- und wasserdichten Abdichten nach DIN
18336.
Alle Metallteile rostfrei aus Edelstahl 1.4301

Vollgummieinlage aus EPDM, Dichtbreite 60 mm, bis 5
bar druckdicht gegen
drückendes Wasser.

Innendurchmesser Bohrung: 200mm
Anzahl der Durchgänge: 5 Stk
Außendurchmesser Kabel/Rohr: 5-15 mm
Menge: 3,000 St

#### Abschnitt 02.06 Stundenlohnarbeiten

*Hinweis*
Verrechnungssätze für Löhne
Die Verrechnungssätze für die nachstehenden Lohn- und
Berufsgruppen sind unaufgegliedert anzubieten.
In ihnen sind enthalten:
- Lohn- und Gehaltskosten,
- Lohn- und Gehaltsnebenkosten,
- Sozialkosten einschließlich Sozialkassenbeiträge,
- Gemeinkostenanteile,
- Gewinn.
Zuschläge zu den Verrechnungssätzen für vom Auftraggeber angeordnete oder zu vertretende Nacht-, Sonntags-, Feiertags- und Mehrarbeit (Überstunden) sind
gesondert nachzuweisen; sie werden in Höhe der tariflichen Vereinbarung vergütet.
Für Nacht-, Sonntags- und Feiertagsarbeit wird als
Zuschlag nur der Beitrag zur gesetzlichen Unfallversicherung vergütet. Für Mehrarbeit werden zusätzlich
die Sozialkosten vergütet.
Beschäftigt der Bieter bei einer der nachstehenden
Lohn-/Berufsgruppen keine Arbeitskräfte, hat er dies
anzugeben und statt dessen den Einsatz möglichst
gleichwertiger Arbeitskräfte anzubieten.

**02.06.0001 Vorarbeiter**
StL-Nr. 21789301001
Vorarbeiter / Meister
Menge: 5,000 h

**02.06.0002 Facharbeiter**
StL-Nr. 21789301101
Facharbeiter / Maschinist
Menge: 15,000 h

**02.06.0003 Helfer**
StL-Nr. 21789301201
Menge: 5,000 h

### Bereich 03 Wartung und Instandhaltung

#### Abschnitt 03.01 Wartung, Instandhaltung

**03.01.0001 Instandhaltungsvertrag**
Instandhaltungsvertrag für die gesamte Brandwarnanlage
nach AMEV
entsprechend den in den Preisblättern aufgeführten
Positionsmengen.
Nach Fertigstellung ist ein Instandhaltungsvertrag auf
Basis der Einzelpreise
mit dem AMEV Vertragsmuster (Stand 2018) zu erstellen.

Der Angebotspreis ist aus dem Formblatt 1 zu
übernehmen.
In dieser Position ist der monatliche Gesamtpreis
einzutragen.
Die angegebenen Kosten verstehen sich pro Monat und
sind für die Zeit der
Gewährleistung festgeschrieben.
Menge: 48,000 Mt

**03.01.0002 Begehungsvertrag**
Begehungsvertrag für die gesamte Brandwarnanlage nach
AMEV
entsprechend den in den Preisblättern aufgeführten
Positionsmengen.
Nach Fertigstellung ist ein Begehungsvertrag auf Basis
der Einzelpreise mit
dem AMEV Vertragsmuster (Stand 2018) zu erstellen.

Der Angebotspreis ist aus dem Formblatt 2 zu
übernehmen.
In dieser Position ist der monatliche Gesamtpreis
einzutragen.
Die angegebenen Kosten verstehen sich pro Monat und
sind für die Zeit der
Gewährleistung festgeschrieben.
Menge: 48,000 Mt

USt %: 19,00
